# 701_ZFP Haus P und N Winnenden
Angebotsaufforderung (GAEB DA XML 3.1, DA83)
Währung: EUR
Erstellt mit: CaliforniaX by G&W Software AG, CaliforniaX V25.2.07, 01.07.2026

## 00. Baubeschreibung
00. Baubeschreibung

Grundsätzliche Zielsetzung
Das Klinikum Schloß Winnenden ist als modernes Zentrum für Psychiatrie für die regionale psychiatrische und psychotherapeutische Behandlung und Betreuung von Erwachsenen des Rems-Murr-Kreises, des Landkreises Ludwigsburg Süd und des Ostalbkreises zuständig. Es beabsichtigt einen Neubau einer Sporthalle, Herstellung einer Feuerwehrumfahrt  zu errichten.

## 01. ZUSÄTZLICHE ANGABEN ZUR AUSFÜHRUNG
01.  ZUSÄTZLICHE ANGABEN ZUR AUSFÜHRUNG  - Außenanlagen

Allgemeine Vorbemerkungen

Bauherr/ Auftraggeber
Zentrum für Psychiatrie Klinikum Schloss Winnenden

Schlossstrasse 50
71364 Winnenden

Auftragsgegenstand
Gegenstand dieses Leistungsverzeichnisses sind die landschaftsgärtnerischen-Arbeiten
gegliedert in
- Vorbereitende Arbeiten
- Entwässerung mit Anschluss an den vorh. Kanal
- Belagsarbeiten
- vegetationstechn. Arbeiten
- Ausstattungen

Ansprechpartner
Ansprechpartner für das Vergabeverfahren ist:
Jeggle Architekten und Partner mbB
E-Mail: mail@jeggle-architekten.de

Lage der Baustelle, Umgebungsbedingungen, Zufahrtsmöglichkeiten und Beschaffenheit der Zufahrt sowie etwaige Einschränkungen bei ihrer Benutzung

Standort und Erschließung - Zufahrt Baustelle
Die Baustelle befindet sich auf dem Gelände des ZfP Winnenden, Schlossstrasse 50, Winnenden.

Die Erschließung der Baustelle erfolgt über die Albertviller Straße südlich des Grundstückes. Der Wirtschafthof (Küche, Zentrallager, Wäscherei) südlich der Baustelle wird täglich mehrfach angefahren, um die auf der Liegenschaft befindlichen Gebäude zu versorgen. Eine Verkehrsbehinderung in diesem Bereich ist zu unterlassen.
Der Ausschreibung liegen Pläne entsprechend der beiliegenden Anlagenliste bei, die ein vollständiges Bild der vorhandenen Situation einschließlich der Zufahrt geben.
Alle Schwierigkeiten aufgrund der Nähe zum Bestand und der beengten Transportwege im Bestandsbereich des Klinikums sind zu berücksichtigen und einzukalkulieren.
Alle Umbau- und Neubaumaßnahmen müssen unter den Bedingungen eines uneingeschränkten Klinikbetriebs durchgeführt werden. Die angrenzenden Klinikeinrichtungen sind von jeglichen Gefahren und Belastungen freizuhalten.
Zufahrt und Abfahrt (Be- und Entladen) südlich der Baustelle über die Albertviller Straße. Zuwegungen auf der Liegenschaft sind für die Andienung des Wirtschafthofes freizuhalten. Das Parken innerhalb des Baustellenbereiches ist nicht zulässig.

Besondere Anforderungen an BE- Einrichtung und Entsorgung
Für die Überwachung der Einhaltung von Sicherheit und Gesundheitsschutz gemäß der Baustellenverordnung ist durch den Bauherrn ein SiGe-Koordinator eingesetzt. Der Auftragnehmer hat bei der Ausführung der Arbeiten die Arbeitsschutzgesetzgebung und die daraus resultierenden Verordnungen (hier: die Baustellenverordnung vom 10. Juni 1998) zu beachten sowie die Hinweise des Koordinators und den Sicherheits- und Gesundheitsschutzplan zu berücksichtigen. Alle im Rahmen der Baustellenverordnung vorzulegenden Unterlagen sind auf Anweisung des SiGe-Koordinators vorzulegen. Die Kosten hierfür sind in die Einheitspreise einzukalkulieren.

Wasser, Energie und Abwasser
Umlage für Bauwasser und Baustrom nach Vertragsbedingungen ZfP.

Kommunikation
Der Auftraggeber bedient sich zur Abwicklung des Ausschreibungsverfahrens der Online-Vergabeplattform aumass (www.aumass.de). Die Nutzung für die Bieter ist gebührenfrei. Die Kommunikation innerhalb des Vergabeverfahrens erfolgt ausschließlich über diese Vergabeplattform. Die Angebote sind elektronisch über die Vergabeplattform einzureichen.
Die Verfahrenssprache ist deutsch. Die Angebote sind in deutscher Sprache abzugeben.
Im Rahmen der Kommunikation soll stets die Betreffzeile  <"ZfP-KSW-N-0001_Vergabeverfahren"> verwendet werden. Sofern die Bieter einen hiervon abweichenden Betreff verwenden, tragen sie das Risiko, dass ihre E-Mails nicht oder nicht rechtzeitig von der Auftraggeberin wahrgenommen werden und es dadurch zu Verzögerungen kommt oder Fristen versäumt werden.
Bei den personenbezogenen Bezeichnungen in diesen Vergabeunterlagen gilt die gewählte Form für jegliche Art von natürlichen und juristischen Personen. Sofern nicht ausdrücklich anders bestimmt, sind mit "Bieter" sowohl einzelne Unternehmen als auch Bietergemeinschaften gemeint; mit "Auftragnehmer" ist der Bieter oder die Bietergemeinschaft gemeint, der/die den Zuschlag erhalten hat.
Fragen und Anmerkungen zu den Vergabeunterlagen sind per E-Mail über die Vergabeplattform bis spätestens 8 Werktage vor Ablauf der Teilnahmefrist zu richten. Verbindliche Stellungnahmen werden als Erläuterungen, Konkretisierungen oder Änderungen zu den Vergabeunterlagen unter der Internetadresse www.aumass.de bis 6 Kalendertage vor Ablauf der Angebotsfrist veröffentlicht. Die Bewerber sind verpflichtet, sich bis 6 Kalendertage vor Ablauf der Angebotsfrist auf der oben genannten Internetseite zu informieren, ob sich Erläuterungen, Konkretisierungen oder Änderungen in den Vergabeunterlagen ergeben haben. Es wird ausdrücklich darauf hingewiesen, dass sich die Notwendigkeit ergeben kann, die Angebotsfrist auch noch innerhalb dieser 6 Kalendertage zu verschieben. In einem solchen Fall wird unverzüglich ebenfalls auf der oben genannten Internetseite informiert. Sämtliche veröffentlichte Erläuterungen, Konkretisierungen und Änderungen sind Bestandteil der Vergabeunterlagen.
Bei Interesse an der Ausschreibung empfehlen wir eine Registrierung als Bieter auf der Vergabeplattform (gebührenfrei) vorzunehmen. Daraus ergibt sich für den Bieter der Vorteil, das er rechtzeitig über Erläuterungen, Konkretisierungen oder Änderungen der Vergabeunterlagen oder des Vergabeverfahrens schriftlich per Email informiert wird.

Hinweispflicht bei Unvollständigkeiten und Unklarheiten
Die Bieter haben sich von der Vollständigkeit, der ihnen überlassenen Unterlagen zu überzeugen. Bei Unvollständigkeit der Unterlagen, haben sie die Auftraggeberin in Textform unverzüglich darüber zu unterrichten.
Enthalten die Vergabeunterlagen nach Auffassung der Bieter Unklarheiten, so haben die Bieter die Auftraggeberin unverzüglich und vor Abgabe ihrer Angebote in Textform darauf hinzuweisen. Ferner haben die Bieter die Auftraggeberin auf eventuelle Widersprüche in den Vergabeunterlagen unverzüglich in Textform aufmerksam zu machen. Gleiches gilt, falls die Bieter der Auffassung sind, dass die Unterlagen gegen geltendes Recht verstoßen.
Antworten der ausschreibenden Stelle auf Bieterfragen werden Inhalt der Ausschreibung und Vertragsbestandteil.

Fachgewerke
Zum Zeitpunkt der Arbeiten zu den Außenanlagen sind weitere Gewerke an verschiedenen Baumaßnahmen innerhalb der Liegenschaft des ZFP (Haus P, Haus M und Haus Q) tätig.

Zugänglichkeit, Aufrechterhaltung von Zugängen und Zuwege:
Im Rahmen der Ausführung der Arbeiten sind folgende Zuwege und Zufahrten aufrecht zu halten:
a) Freihaltung von Zufahrten und Zuwegungen innerhalb des Geländes
b) Fußgänger, Straßenverkehr
c) Feuerwehrzugang Baustelle
d ) die Parkanlage wird durch Patienten und Besucher genutzt

Erschwernisse, die sich aus den vorliegenden allgemeinen Vorbemerkungen bei der Ausführung von Bauleistungen ergeben - insbesondere die Baustellenverhältnisse bzw. der Bauablauf mit mehreren Bauabschnitten, die unterschiedlichen Höhenniveaus sind in die Einheitspreise einzurechnen, soweit hierfür keine gesonderten Positionen vorgesehen sind.

Baustellenabwicklung/Hinweise Erschwernisse
- abschnittsweises Bauen
- Krankenhaus- und Lieferverkehr
- Tätigkeiten anderer Gewerke
- öffentliche Verkehrs-und Fußwege
- beengte Lagerflächen und BE-Flächen
- Höhenunterschiede im Baufeld
-Wasserschutzzone
Das Baufeld steht nicht in vollem Umfang zur Verfügung. Es ist daher grundsätzlich von abschnittsweiser Realisierung mit Unterbrechungen auszugehen.
Der genaue Bauablauf wird zum Zeitpunkt des Baubeginns gemeinsam mit der Objektüberwachung abgestimmt. Ein detaillierter Bauablaufplan ist durch den AN in Abstimmung mit der Objektüberwachung zu erstellen. Die Baustelle wird in verschiedenen Bauabschnitten realisiert.
Die Straßen sind völlig, die übrigen Flächen sind, außerhalb dem Be- und Entladen, frei zu halten von Fahrzeugen und Lagergut. Eine zu nutzende Fläche für die Baustelleneinrichtung ist mit dem mit dem Ansprechpartner vor Ort abzustimmen.
Sämtliche im Zusammenhang mit der Baustelle verursachten Verschmutzungen von befestigten Wegen und Straßen sind unverzüglich zu beseitigen. Dies umfasst auch Verschmutzungen durch Lieferanten und Subunternehmer des Auftragnehmers.

Angabe von Erschwernissen bzw. Baustellengeräten und die Art der Materiallieferung, welche auf die Gegebenheiten abzustimmen sind:
Zwischenlagerkosten werden nicht gesondert vergütet. Die Logistik, auch das teilweise notwendig werdende Umsetzen von Baustoffen und Geräten, wird nicht gesondert vergütet und ist in den Gesamtpreis einzurechnen, soweit hierfür keine gesonderten Positionen vorgesehen sind.
Straßen- und Wegesperrungen etc. bedürfen der vorherigen Abstimmung und der Freigabe durch den AG. Entsprechende Anordnungen sind durch den AN zu beantragen.

Absicherungspflicht allgemein
Die gesamte Baustelle ist derzeit mit einem Bauzaun einschl. Amphibienschutz gesichert.  Dieser kann nicht durch den AN  übernommen werden.
Während der gesamten Bauzeit wird auf die eigenverantwortliche Absicherungspflicht durch den AN hingewiesen. Dies betrifft u. a. die Absicherung
von z. B.:
- Aushubbereichen
- Zufahrten in den unmittelbaren Arbeitsbereich
- Lagerstätten

Verkehrssicherung
Während der gesamten Bauzeit sind verkehrssichere Zuwege und Zufahrten zu den Gebäuden vorzuhalten, insbesondere die Feuerwehrzufahrten. Die Sicherung der Wege mit Zäunen, Schildern und Beleuchtung wird in gesonderten Positionen vergütet. Der Aufwand durch Arbeiten in mehreren Abschnitten wie oben beschrieben, ist in die Preise einzurechnen.

Die Baustellen- und Verkehrssicherungspflicht obliegt grundsätzlich dem Auftragnehmer. Sämtliche Eingriffe in den öffentlichen Verkehrsraum bedürfen einer verkehrsrechtlichen Anordnung durch das Ordnungsamt.
Das Aufstellen der dafür erforderlichen Verkehrszeichen und das Beantragen/Einholen der verkehrsrechtlichen Anordnungen ist Sache des Auftragnehmers.

Die Leitung, Regelung und Sicherung des Verkehrs einschließlich der Sicherung, Beschilderung und Signalisierung des Baustellenbereichs hat gemäß den Anordnungen des Ordnungsamtes zu erfolgen.

Vermessungs- und Grenzzeichen sind über die gesamte Bauzeit durch geeignete Maßnahmen zu schützen. Veranlasst der AN Maßnahmen, durch die Grenz- und Vermessungszeichen gefährdet werden können, ist gemäß den Vermessungs- und Abmarkungsgesetzen der Länder rechtzeitig deren Sicherung beim zuständigen Vermessungs- bzw. Katasteramt oder einem Öffentlich bestellten Vermessungsingenieur zu beantragen.

Die Verkehrssicherungspflicht innerhalb der dem AN überlassenen Baufelder geht für die Dauer der Bauzeit auf diesen über. Notwendige Sicherungsmaßnahmen sind in Abstimmung mit dem Bauherrn, dem Ordnungsamt und dem Gewerbeaufsichtsamt zu erbringen. Die Kosten sind in die Einheitspreise einzurechnen.

Kontrollzeitpunkt: täglich vor Pausen um 11.30 Uhr und vor Arbeitsende um 17 Uhr.

Die Arbeiten auf der Baustelle wecken das öffentliche Interesse. Mit Publikumsverkehr ist zu rechnen. Der Absperrung und deren Unterhaltung kommt deshalb besondere Bedeutung zu, um Schäden Dritter zu vermeiden.

Baustelleneinrichtung, Ver- und Entsorgung, Lager- und Arbeitsplätze, Reinigung, Maschinen
Die Baustelleneinrichtung ist den örtlichen Gegebenheiten anzupassen und so zu wählen, dass von der Einrichtung so wenig wie möglich Beeinträchtigungen für andere entstehen. Der Flächenbedarf wird mit den Beteiligten abgesprochen und von der Objektüberwachung des AG zugewiesen.

Baustelleneinrichtungsflächen sind durch den AN auf dem Grundstück einzurichten.
Zwischenlagerungen im Bereich der Einbaustätten nur ohne Beeinträchtigung anderer Gewerke, bzw. der Feuerwehrzufahrten.

Für Abwässer gelten die örtlichen Einleitungsvorschriften, Abwässer mit sich absenkenden Inhaltsstoffen wie Mörtel - und Farbresten etc. dürfen nicht eingeleitet werden.
Die Reinhaltung der Baustelle gehört zur Schutz- und Erhaltungspflicht des Auftragnehmers. Eigener Bauschutt, Verpackungsmaterial und sonstige Abfälle und Verunreinigungen sind vom Auftragnehmer unverzüglich zu beseitigen .
Die Arbeitsbereiche sind nach Beendigung jedes Arbeitstages und Arbeitsabschnittes von Restmaterial zu räumen und verkehrssicher zu verlassen . Diese Leistung ist in die Einheitspreise entsprechend einzukalkulieren. Bitte in diesem Zusammenhang auch die ggf. beigefügten Betriebsanweisungen beachten!
Baumaterial, Werkzeuge, oder andere Gegenstände des Auftragnehmers dürfen nach dem Verlassen der Baustelle keine Gefährdung für Dritte darstellen.
Kommt der Auftragnehmer trotz schriftlicher, einmaliger Aufforderung durch die örtliche Bauleitung der o . g . Reinhaltungspflicht nicht nach, wird die Reinigung auf Kosten des Auftragnehmers durch Reinigungsfirmen durchgeführt.
Das Untergraben und Verbrennen von Schutt und Abfall auf dem Baugelände ist nicht gestattet.

Aushubmaterial ist zur Beprobung auf ein Zwischenlager innerhalb der Baustelle zu transportieren.

Materialien müssen mit Bauzaun abgesperrt sein und ggfs. beleuchtet sein.

Lärmschutz
Die Immissionsrichtwerte der AVV Baulärm sind zu berücksichtigen.
Bei der umliegenden Bebauung handelt es sich um die Baustaffeln 8 bzw.
5, es wird von der Schutzbedürftigkeit eines allgemeinen Wohngebiets
ausgegangen. Den Berechnungen wird dementsprechend die
Gebietsnutzungskategorie d) entsprechend AVV Baulärm (vom 19. August
1970.) zugrunde gelegt.
Immissionsrichtwert 55 dB(A) tags (7 bis 20 Uhr).
Bauseitig wird bereits eine Lärmschutzwand an der westlichen Grenze
errichtet.
Darüber hinaus muss der AN weitere Maßnahmen selbst ergreifen:
- Einsatz lärmarmer Maschinen, die eingesetzten Baumaschinen und Geräte
müssen in jedem Fall dem Stand der Technik entsprechen.

Reinigung
Die Baustelle ist arbeitstäglich zu reinigen. Die Kosten hierfür trägt der AN.

Luftreinhaltung
Die Verordnung der Landesregierung zur Verbesserung der Luftqualität in Gebieten mit hoher Luftschadstoffbelastung (Luftqualitätsverordnung-Baumaschinen) vom 15. Dezember 2015 im Zusammenhang mit der Allgemeinen Verwaltungsvorschrift (VwV) zur Bestimmung zulässiger Partikelminderungssystemen (PMS) nach der Luftqualitätsverordnung-Baumaschinen vom 05. Januar 2016 ist zu beachten. Weitere Informationen sowie der Text der Verordnung und der Verwaltungsvorschrift können unter http://mvi.baden-wuerttemberg.de/de/mensch-umwelt/luftreinhaltung/emissinen/ abgerufen werden.

Baumaschinen
Luftqualitätsverordnung-Baumaschinen
Die Verordnung der Landesregierung zur Verbesserung der Luftqualität in Gebieten mit hoher Luftschadstoffbelastung (Luftqualitätsverordnung-Baumaschinen) vom 30.12.2015 ist zu beachten, sämtliche darin gestellte Anforderungen sind einzuhalten und alle geforderten Nachweise sind zu erbringen.
Der Einsatz von Maschinen ist den örtlichen Gegebenheiten anzupassen.

Zu schützende Bereiche und Objekte
Die Vorschriften zum Natur- und Landschafts-, Immissions-, Denkmal-, und Gewässerschutz sind einzuhalten. Die Schallschutzbedingungen richten sich nach den angrenzenden Nutzungen.
Das Merkblatt Baumschutz auf Baustellen ist zu beachten.
Die Bodenflächen sind außerhalb der befestigten Umfahrungen nicht zu befahren oder durch Lagerflächen zu verdichten . Baumbestand ist zwingend zu schützen gegen Beschädigung der Stämme und des Astwerks, der unterwurzelte Bereich darf nicht befahren werden.

Vorhandene Anlagen und Leitungen
Der AN hat sich vor Ausführung der Arbeiten über die Lage von Ver- und Entsorgungsleitungen incl. technischer Anlagen im Gelände zu informieren und entsprechende Pläne bei den Versorgungsträgern einzuholen und den Baubeginn anzuzeigen. Die einschlägigen Bestimmungen der Versorgungsträger sind zu beachten sowie Maßnahmen und Anforderungen zur Trassensicherung abzustimmen. Der AN hat für den Schutz der Anlagen und Leitungen während der Arbeiten zu sorgen.
Bei Schachtungs- und Anschlussarbeiten ist mit entsprechender Vorsicht vorzugehen, ggfs. sind Suchschachtungen in Handarbeit in Abstimmung mit dem AG auszuführen.

Bodenverhältnisse & (Grund-)Wasserschutz
Bodenverhältnisse, Baugrund, und seine Tragfähigkeit.
Nach DIN 4149:2005-04 "Bauten in deutschen Erdbebengebieten" sowie der Karte der Erdbebenzonen
und geologischen Untergrundklassen für Baden-Württemberg ergibt sich für das geplante Bauvorhaben
folgende Zuordnung:
Erdbebenzone: 0
Geologische Untergrundklasse: R
Hydrologische Werte von Grundwasser und Gewässern.
Das Baufeld liegt in der festgesetzten Zone III des wasserschutzgebietes "Tiefbrunnen Schwaikheimer Straße". Es ist das Merkblatt "Bauen im Wasserschutzgebiet Zone III" zu beachten.
Der Bemessungswasserstand liegt bei 281,25 üNN. Dies ist in den EPs zu berücksichtigen.

Besondere umweltrechtliche Vorschriften
Das Gebäude befindet sich in der Wasserschutzgebiezone III
siehe Merkblatt "Bauen im Wasserschutzgebiet Zone III". Dies ist in den EPs zu berücksichtigen.

Stoffe und Materialien / Abfuhr
Für alle Stoffe und Bauteile gelten die einschlägigen Normen, Richtlinien und die ZTV. Eingebautes Material, für das der AN keinen technischen Nachweis hinsichtlich der Eignung erbringen kann, ist kostenfrei wieder auszubauen und durch geeignetes Material zu ersetzen.

Baustoffe sind in der erforderlichen Qualität und Dimensionierung vorzuhalten. Lagerkosten trägt der AN.

Anfallender Aushub, Bauschutt o. ä. ist fachgerecht zu verwerten bzw. entsorgen. Die Abfuhr von Materialresten, Schutt und sonstigem Abfall hat nach dem gültigen Kreislaufwirtschafts- und Abfallgesetz (KrW und AbfG) und der Nachweisverordnung (NachwV) zu erfolgen. Für jede Entsorgung ist der Entsorgungsnachweis vorzulegen.
Die Annahmeerklärung für selbstgewählte Entsorgungswege/-anlage und ein Entsorgungskonzept ist durch den Bieter zur Angebotsabgabe mit vorzulegen.

Prüfungen
Die erforderlichen Prüfungen (Eignungs- und Eigenüberwachungsprüfungen) hat der AN unaufgefordert gemäß den geltenden ZTV zu erbringen, bzw. auszuführen, sofern in der Leistungsbeschreibung keine anderen Angaben gemacht werden. Die Ergebnisse sind dem AG vorzulegen. Hierfür erfolgt keine gesonderte Vergütung, insofern nicht anders beschrieben. Kontrollprüfungen werden nur auf Anordnung des AG ausgeführt. Bei einem negativen Ergebnis gehen die entstehenden Kosten und Prüfgebühren zu Lasten des AN.
Vor Beginn der Arbeiten ist mit der Objektüberwachung ein Protokoll über den Zustand des Bestandes zu erstellen, die Kosten hierfür trägt der AN.

Bodenverhältnisse, Baugrund und seine Tragfähigkeit. Ergebnisse von Bodenuntersuchungen
Ein geotechnischer Bericht zu dieser Baumaßnahme wurde von dem Ing. Büro Bericht PPG  (vom 26.03.2024, 09.09.2025, 24.04.2026)  erstellt und liegen den Ausschreibungsunterlage als Anlage bei.

Schadstofffreiheit gelieferter Stoffe
Oberboden und Kompost muss der Einbauklasse bzw. dem Zuordnungswert Z0 (=uneingeschränkter Einbau) der LAGA (Anforderungen an die stoffliche Verwertung von mineralischen Reststoffen und Abfällen der Länderarbeitsgemeinschaft Abfall) entsprechen.

Abrechnung
Hindernisse aus Beton- und Stahlbeton sowie Mauerwerk und Straßenbefestigung müssen durch örtliches Aufmaß sofort aufgemessen und durch Unterschrift der Bauleitung bestätigt werden, spätere Aufmaße werden nicht akzeptiert.
Für alle in die Baumaßnahme eingehende Stoffe/Materialien sind die Lieferscheine vorzulegen. Dies gilt auch, wenn nach Aufmaß oder pauschal abgerechnet wird. Lieferscheine müssen den hier genannten Anforderungen entsprechen. Bei Verwendung von gebrauchten Baustoffen muss ebenfalls in allen Fällen das Gewicht nachgewiesen werden.

Vermessung
Die vorhandene Bestandsvermessung wird digital zur Verfügung gestellt.
Die Bauvermessung, die als Abrechnungsgrundlage dienen, findet vor Ort in Abstimmung/Anwesenheit mit der Bauleitung statt.

Polygon- und Nivellementpunkte müssen vom AN auf eigene Kosten beim zuständigen Vermessungsamt erhoben werden.

Darstellung Aufmaße
Zur Abrechnung ist ein prüffähiger Abrechnungsplan vorzulegen. Aufmaße müssen mit besonderer Sorgfalt erstellt, farblich abgesetzt und mit Angabe des Baubereiches und einer Datumsangabe versehen und vom AN und der Objekt-/ Bauüberwachung unterzeichnet werden. Die Angaben sind entspr. den Positionen innerhalb des Leistungsverzeichnisses den Ordnungszahlen zuzuordnen. Die Aufmaße sind mit den entsprechen Plänen und Massenlisten zu hinterlegen.

Digitale Abrechnung / Schlussrechnung
Bei der Abnahme, bzw. mit Schlussrechnung hat der AN dem AG 2-fach zu übergeben:
- Tagesberichte (Original + Kopie)
- Dokumentationsaufnahmen ( z. B. eingemessene Leitungen, Fotos)
- Materialnachweise

Aufteilung bzw. getrennte Abrechnung / Schlussrechnung
Dieses Leistungsverzeichnis ist in folgende Titel aufgeteilt:
1. Haus Q
2. Umfahrt Haus N

Die Abrechnung erfolgt getrennt für die oben genannten zwei Titel.

## 02. PLÄNE & ANLAGEN
Planliste gem. Anlage : nur zu Kalkulationszwecken

01:  Übersichtsplan-Gesamtareal
02:  Lageplan Haus Q
03:  Lageplan Umfahrt Haus N

weitere Anlagen:
- Bericht PPG  vom 26.03.2024, 09.09.2025, 24.04.2026 (siehe Anlage)

## 03. UMRECHNUNGEN
Für Umrechnungen (m³/t) gelten soweit im LV nicht aufgeführt, die nachfolgend genannten Umrechnungswerte:

| Material | Einheit | lose | verdichtet |
| --- | --- | --- | --- |
| Sand 0/2 | 1 m³ | 1,60 to | 1,85 to |
| Sand 0/8 | 1 m³ | 1,60 to | 1,85 to |
| Sand 2/8 | 1 m³ | 1,70 to | 1,85 to |
| Kies 8/16 | 1 m³ | 1,80 to | 1,85 to |
| Kies 8/32 | 1 m³ | 1,80 to | 1,85 to |
| Kies 16/32 | 1 m³ | 1,60 to | 1,75 to |
| Filterkies 0/32 | 1 m³ | 1,70 to | 2,05 to |
| Filterkies 0/56 | 1 m³ | 1,75 to | 2,30 to |
| Kiessand 2/16 | 1 m³ | 1,80 to | 2,25 to |
| Kiessand 0/32 | 1 m³ | 1,80 to | 2,30 to |
| Kiessand 0/56 | 1 m³ | 1,80 to | 2,25 to |
| STS/FFS 0/45 | 1 m³ | 1,80 to | 2,30 to |
| Mineralgemisch 0/32, 0/45 | 1 m³ | 1,80 to | 2,30 to |
| Siebschutt | 1 m³ | 1,65 to | 2,00 to |
| Sand-Splitt-Schottergemisch | 1 m³ | 1,80 to | 2,30 to |
| Grobschotter | 1 m³ | 1,50 to | 1,75 to |
| Schotter 32/45, 45/65, | 1 m³ | 1,50 to | 1,75 to |
| Schotter 0-100/200 | 1 m³ | 1,60 to | 2,25 to |
| Splitt 2/32 | 1 m³ | 1,50 to | 1,75 to |
| bit. Tragschicht | 1 m³ | -- | 2,40 to |
| Asphaltbinder | 1 m³ | -- | 2,40 to |
| Gussasphalt | 1 m³ | -- | 2,45 to |
| Äste | 1 m³ | 0,45 to |  |
| Holz, Stämme> 10 cm Durchmesser | 1 m³ | 0,90 to |  |

Umrechnungssätze Bodenabtransport nach LKW

| je m³ Oberboden/Rohboden | 1,7 to |
| --- | --- |
| je m³ Schutt/Unrat | 1,8 to |
| je m³ Geröll | 1,9 to |
| je m³ Lehm/Ton | 2,1 to |

(Umrechnung z. B. = 8 to Schutt = 8:1,8 = 4,444 m³)

| LKW | Ober-/Rohboden | Schutt/Unrat | Geröll | Lehm/Ton |
| --- | --- | --- | --- | --- |
| to | m³ | m³ | m³ | m³ |
| 2,5 | 1,470 | 1,388 | 1,316 | 1,190 |
| 5,5 | 3,235 | 3,055 | 2,895 | 2,619 |
| 7,5 | 4,412 | 4,166 | 3,947 | 3,571 |
| 10 | 5,882 | 5,555 | 5,263 | 4,761 |
| 12 | 7,058 | 6,666 | 6,135 | 5,714 |
| 14 | 8,235 | 7,777 | 7,368 | 6,666 |

Werden für die ausgeschriebenen Arbeiten im Zuge anderer Untersuchungen (Kontrollprüfungen für Gütenachweise) an neutralen Instituten auch Gewichte von Schüttgütern ermittelt, treten die dort festgestellten an die Stelle der hier festgelegten Werte.

Die Umrechnungstabelle hat nur abrechnungstechnische, jedoch keine bodenmechanische Bedeutung.
Auflockerungsfaktor für Roh- und Oberboden: 1 m³ fest = 1,25 m³ lose (für Transporte)
Hangneigungen und Böschungen bis 1:2 sind in die Einheitspreise der einzelnen Positionen einzukalkulieren!

## LV_FA_Haus Q I Umf 1
Datum: 01.07.2026

### 01 FREIANLAGEN Haus Q

#### 01.01 VERMESSUNG

**01.01.0001 Vermessung / Dokumentation / Revision**
Vorarbeiten und Allgemeine Arbeiten
Projektbearbeitung
Vermessungstechnische Leistungen
für sämtliche Leitungstrassen, Ver- und Entsorgungsleitungen.
Aufnahme im unverfüllten Graben und Dokumentation über:
Leitungsart
Nennweite
Höhenlage
Aufnahme folgender Objekte:

Gebäude und sonstige bauliche Anlagen
einschließlich EFH-Höhen
Straßen, Wege, Plätze (einschl. Befestigungsart),
Höhen UK-Randstein
Treppen, Stützmauern, Schrittplattenbereiche, Eingangs- und
Traufstreifenbereiche, Anschlusshöhen von Treppen und Zugängen
Zäune, Tore, Abschrankungen, Ausstattungsgegenstände, Rinnen,
Sinkkästen, Lichtschächte, Regenfallrohre, Wasserhähne
Böschungen / Geländeform, Pflanz- und Rasenflächen, Bäume
(einschl. Stamm- und Kronendurchmesser und Baumnummer)
Abwasserschächte, Höhen der Sohlen, Ein- und Ausläufe,
Haltungsgeometrie, sämtl. Leitungen mit Durchmesser (DN), Gefällerichtungen, vor Verfüllung Rohrleitungsgraben auf dem Rohrscheitel, Materialien sämtliche anderen sichtbaren Einrichtungen der unter- und oberirdischen Leitungsnetze wie Schächte, Schieber, Hydranten, Einstiege, Lampen, Masten, Kabelmerksteine, Telefon, Kabelfernsehen, I3M, Strom, Wasser, Gas, Regnerleitungen, Regner, Fahnenmasten, Mülleimer, Poller, Spielgeräte, Unterstände, Grillplätze, usw.

Koordinaten der Festpunkte und Objektpunkte als ASCII-File auf Datenträger.
Verschlüsselung / Codierung im Klartext.
Einhaltung der in den Bestandsdaten bzw. in der Prototypenzeichnung vorgegebenen Layerstruktur.
Datenaustauschformat:
AutoCAD - DWG .
CD-Rom Datenträger als Dateien im Format dwg und pdf
mit Datenverzeichnissen, Layerverzeichnissen und
Stiftverzeichnis jeweils 4fach
Analoge Pläne:
Planausgabe für den Maßstab 1 : 50/100/200 nach Vorgabe des AG´s.
je 3 Ausfertigungen auf Papier, gefaltet auf DIN A4,
in Ordner mit Rückenschilder fortlaufend beschriftet,
einschl. Inhaltsverzeichnis.

Die nach Abschluss der Baumaßnahme neu entstandenen bzw.
geänderten Objekte sind vermessungstechnisch zu erfassen,
und in den vorhandenen digitalen Datenbestand einzuarbeiten
Dabei sind auch Objekte, die im Zuge der Baumaßnahme
entfernt wurden, aus dem Datenbestand zu löschen.

Die Ergebnisse der Leistungen sind gem. den Vorgaben des AG zu übergeben, dass sie vom EDV-System des Auftraggebers problemlos eingelesen werden können.
Grundlagen dieses Auftrags sind bereits erbrachte
Vermessungsleistungen für oben angeführte Baumaßnahme
des AG. Höhenpunkte und Achsen werden durch den AG zu Verfügung gestellt.
Menge: 1,000 psch
Kostengruppe DIN 276 2018-12: 599

#### 01.02 VERKEHRSSICHERUNG

**01.02.0001 Schutzzaun versetzbar Stahlrohrrahmen verz Vergitterung H 2m aufstellen**
Schutzzaun, versetzbar, auf befestigtem Untergrund, mit Befestigung im Untergrund, aus Einzelelementen mit verzinktem Stahlrohrrahmen und Vergitterung, verschraubt, Zaunoberkante über Oberfläche Gelände 2 m, aufstellen und räumen.
Ausführung: aushebesichere Ausführung, Vergitterung engmaschig MW ca. 300/50 mm (H/B) mit überstehenden Drähten als Übersteigschutz, Bodenabstand max. 20 cm.
Menge: 150,000 m
Kostengruppe DIN 276 2018-12: 591

**01.02.0002 Schutzzaun versetzbar Stahlrohrrahmen verz Vergitterung H 2m vorhalten**
blickdichter Schutzzaun, versetzbar, auf befestigtem Untergrund, ohne Befestigung im Untergrund, aus Einzelelementen mit verzinktem Stahlrohrrahmen und Vergitterung, verschraubt, Zaunoberkante über Oberfläche Gelände 2 m, vorhalten,
Positionsmenge = Produkt aus '150' (Vorhaltemenge)

mal '10' (Vorhaltedauer).
Menge: 1500,000 mWo
Kostengruppe DIN 276 2018-12: 591

**01.02.0003 Schutzzaun versetzbar Stahlrohrrahmen verz Vergitterung H 2m umsetzen**
Schutzzaun, versetzbar, der oben beschriebenen Position, umsetzen nach besonderer Anordnung des AG.
Menge: 100,000 m
Kostengruppe DIN 276 2018-12: 591

**01.02.0004 Tor Metallgitter B 3,75-4m H 1,75-2m**
Behelfsmäßiges Tor,  abschließbar, aus Metallgitter, vorgefertigt, mit Feststeller, im Bauzaun, Breite über 3,75 bis 4 m, Höhe über 1,75 bis 2 m, vom AG zu aufstellen und für die gesamte Bauzeit (ca. 10 Wochen) vorhalten, am Ende der Maßnahme sind die Bauteile zu räumen. Das tägliche und baubedingte (z.B. Anlieferungen) öffenen und schließen der Tore wird nicht gesondert vergütet.
Ausführung: aushebesichere Ausführung, Vergitterung engmaschig MW ca. 300/50 mm (H/B) mit überstehenden Drähten als Übersteigschutz, Bodenabstand max. 20 cm. Leistung einschl. Sicherung mit Kette und Zahlenschloss.
Menge: 2,000 St
Kostengruppe DIN 276 2018-12: 591

**01.02.0005 Schutzzaun versetzbar Kunststoff H 1m aufstellen räumen**
Schutzzaun, versetzbar, auf befestigtem Untergrund, als Absturzsicherung aus Kunststoff, Zaunoberkante über Oberfläche Gelände 1 m,  aufstellen und räumen.
Menge: 20,000 m
Kostengruppe DIN 276 2018-12: 591

**01.02.0006 Schutzzaun versetzbar Kunststoff H 1m vorhalten**
Schutzzaun, versetzbar, auf befestigtem Untergrund, als Absturzsicherung aus Kunststoff, Zaunoberkante über Oberfläche Gelände 1 m, vorhalten,
Positionsmenge = Produkt aus '20' (Vorhaltemenge)

mal '10' (Vorhaltedauer).
Menge: 200,000 mWo
Kostengruppe DIN 276 2018-12: 591

**01.02.0007 Schutzzaun versetzbar Kunststoff H 1m umsetzen**
STLB-Bau 2022-10 000
Schutzzaun, versetzbar, auf befestigtem Untergrund, als Absturzsicherung aus Kunststoff, mit Standfüßen, Zaunoberkante über Oberfläche Gelände 1 m, umsetzen nach besonderer Anordnung des AG.
Menge: 20,000 m
Kostengruppe DIN 276 2018-12: 591

**01.02.0008 Verkehrseinr. Leitbake RA1 Schraffenbake aufbauen**
Verkehrseinrichtung nach StVO, Leitbake, TL Leitbaken, Spezifischer Rückstrahlwert RA1 DIN EN 12899-1, als Schraffenbake, beidseitig, mit Warnleuchten, TL Warnleuchten, Lichtfarbe rot, eine Leuchte, aufstellen und räumen.
Menge: 5,000 St
Kostengruppe DIN 276 2018-12: 591

**01.02.0009 Verkehrseinr. Leitbake RA1 Schraffenbake vorhalten**
STLB-Bau 2021-04 000
Verkehrseinrichtung nach StVO, Leitbake, TL Leitbaken, Spezifischer Rückstrahlwert RA1 DIN EN 12899-1, als Schraffenbake, beidseitig, mit Warnleuchten, TL Warnleuchten, Lichtfarbe rot, eine Leuchte, vorhalten,
Positionsmenge = Produkt aus '5'

(Vorhaltemenge)
mal '10'

(Vorhaltedauer)
Ausführung gemäß Einzelbeschreibung,
Einzelbeschreibungs-Nr 'Ausführung gemäß vom AN beizustellenden Verkehrszeichenplan'.
Menge: 50,000 StWo
Kostengruppe DIN 276 2018-12: 591

**01.02.0010 Verkehrseinr. Leitbake RA1 Schraffenbake umsetzen**
Verkehrseinrichtung nach StVO, Leitbake, TL Leitbaken, Spezifischer Rückstrahlwert RA1 DIN EN 12899-1, als Schraffenbake, beidseitig, umsetzen nach besonderer Anordnung des AG.
Menge: 5,000 St
Kostengruppe DIN 276 2018-12: 591

*Hinweis: Behelfsüberfahrten*

**01.02.0011 Behelfsüberfahrt Stahl herstellen**
Behelfsüberfahrt einschl. Schutz- und Leiteinrichtungen, über Graben, Verkehrslast 52 kN/m2, für nichtöffentlichen Verkehr, Abdeckung mit Stahl, herstellen, vorhalten und räumen.
(Vorhaltedauer ca. 10 Wochen)
Menge: 10,000 m2
Kostengruppe DIN 276 2018-12: 591

**01.02.0012 Behelfsüberfahrt Stahl umsetzen**
Behelfsüberfahrt der oben beschriebenen Position umsetzen nach besonderer Anordnung des AG.
Menge: 10,000 m2
Kostengruppe DIN 276 2018-12: 591

*Hinweis: Behelfsbrücke*

**01.02.0013 Behelfsbrücke Fußgänger B bis 1,5m L 2-2,5m 1Aufgang Schutzgeländer Stahl verz herstellen**
Behelfsbrücke für Fußgänger, ohne offene Fugen, mit rutschhemmender Oberfläche, in Geländehöhe, für öffentlichen Verkehr, Verkehrslast 5 kN/m2, Nutzbreite bis 1,5 m, Länge über 2 bis 2,5 m, mit einem Aufgang, mit Schutzgeländer aus verzinktem Stahl, herstellen, vorhalten und räumen.
(Vorhaltedauer ca. 10 Wochen)
Menge: 1,000 St
Kostengruppe DIN 276 2018-12: 591

**01.02.0014 Behelfsbrücke Fußgänger umsetzen**
Behelfsbrücke für Fußgänger der oben beschriebenen Position umsetzen nach besonderer Anordnung des AG.
Menge: 1,000 St
Kostengruppe DIN 276 2018-12: 591

*Hinweis: Schachtabdeckungen*

**01.02.0015 Abdeck. Stahl aufbauen Lastaufnahme 5kN/m2 bis 1m2**
Abdeckung aus Stahl unverschiebbar und durchtrittsicher aufbauen und vorhalten, Lastaufnahme mind. 5 kN/m2, auf Schächten, Befestigung an Untergrund aus Stahlbeton, Öffnungsgröße bis 1 m2.
(Vorhaltedauer ca. 10 Wochen)
Menge: 2,000 St
Kostengruppe DIN 276 2018-12: 591

**01.02.0016 Abdeck. Stahl entfernen bis 1m2**
STLB-Bau 2021-04 000
Abdeckung aus Stahl entfernen, auf Schächten, Befestigung an Untergrund aus Stahlbeton, Öffnungsgröße bis 1 m2.
Menge: 2,000 St
Kostengruppe DIN 276 2018-12: 591

*Hinweis: baubedingte Schutzmaßnahmen von ausgeführten Belagsarbeiten*

**01.02.0017 Trennschicht Geotextil Überlappungs-B 10cm**
STLB-Bau 2022-10 080
Provisorische Trennschicht aus Geotextil, auf Pflasterflächen verlegen, Überlappungsbreite 10 cm, Ausführung gemäß Einzelbeschreibung,
Einzelbeschreibungs-Nr 'Schutzmaßnahme, der Belagsflächen, nur auf Anweisung der Objektüberwachung, Ausführung in mehreren Einzelfächen'.
Menge: 60,000 m2
Kostengruppe DIN 276 2018-12: 591

**01.02.0018 Schicht frostunempfindl.mineral.Stoffe Gemisch SfM 0/4 D 10cm**
STLB-Bau 2021-04 080
Schicht aus frostunempfindlichen mineralischen Stoffen, aus Baustoffgemisch für Schichten aus frostunempfindlichen mineralischen Stoffen, rezyklierte Gesteinskörnung (RC-Baustoff) TL Gestein, Körnung 0/4, Schichtdicke 10 cm, abgerechnet wird nach Auftragprofilen, Ausführung gemäß Einzelbeschreibung,
Einzelbeschreibungs-Nr 'Schutzmaßnahme, der Belagsflächen, nur auf Anweisung der Objektüberwachung, Ausführung in mehreren Einzelfächen'.
Menge: 60,000 m2
Kostengruppe DIN 276 2018-12: 591

**01.02.0019 Schicht frostunempfindl.mineral.Stoffe Gemisch SfM 0/32 D 30cm**
STLB-Bau 2021-04 080
Schicht aus frostunempfindlichen mineralischen Stoffen, aus Baustoffgemisch für Schichten aus frostunempfindlichen mineralischen Stoffen, rezyklierte Gesteinskörnung (RC-Baustoff) TL Gestein, Körnung 0/32, Schichtdicke 30 cm, abgerechnet wird nach Auftragprofilen, Ausführung gemäß Einzelbeschreibung,
Einzelbeschreibungs-Nr 'Schutzmaßnahme, der Belagsflächen, nur auf Anweisung der Objektüberwachung, Ausführung in mehreren Einzelfächen'.
Menge: 20,000 m3
Kostengruppe DIN 276 2018-12: 591

**01.02.0020 Trennschicht Geotextil Überlappungs-B 10cm, aufnehmen**
Provisorische Trennschicht aus Geotextil, auf Pflasterflächen, Überlappungsbreite 10 cm, aufgenommene Stoffe sammeln, auf LKW des AN laden, transportieren, entsorgen, Vergütung der Entsorgung übernimmt AN.
Ausführung in mehreren Einzelfächen
Menge: 60,000 m2
Kostengruppe DIN 276 2018-12: 591

**01.02.0021 Schicht frostunempfindl.mineral.Stoffe Gemisch SfM 0/4 D 10cm, abbrechen**
Schicht aus frostunempfindlichen mineralischen Stoffen abbrechen, aus Baustoffgemisch für Schichten aus frostunempfindlichen mineralischen Stoffen, rezyklierte Gesteinskörnung (RC-Baustoff) TL Gestein, Körnung 0/4, Schichtdicke 10 cm, aufgenommene Stoffe sammeln, auf LKW des AN laden, transportieren, entsorgen, Vergütung der Entsorgung übernimmt AN.
Ausführung in mehreren Einzelfächen.
Menge: 60,000 m2
Kostengruppe DIN 276 2018-12: 591

**01.02.0022 Schicht frostunempfindl.mineral.Stoffe Gemisch SfM 0/32 D 30cm, abbrechen**
Schicht aus frostunempfindlichen mineralischen Stoffen abbrechen, aus Baustoffgemisch für Schichten aus frostunempfindlichen mineralischen Stoffen, rezyklierte Gesteinskörnung (RC-Baustoff) TL Gestein, Körnung 0/32, Schichtdicke 30 cm, aufgenommene Stoffe sammeln, auf LKW des AN laden, transportieren, entsorgen, Vergütung der Entsorgung übernimmt AN.
Menge: 20,000 m3
Kostengruppe DIN 276 2018-12: 591

*Hinweis: baubedingte Schutzmaßnahmen von ausgeführten Belagsarbeiten*

**01.02.0023 Abstellen von Pflasterbelägen herstellen und vorhalten**
Seitliche Sicherung von herstellten, vorhalten von Pflasterbelägen und Einfassungen, Steinstärken von 8-14 cm nach Wahl des AN, einschl. Befestigungsmaterial.
Die Belagsarbeiten müssen in Abschnitten bzw. halbseitig hergestellt werden. Aus diesem Grund muss das Pflaster einschl. Bettung nach Fertigstellung des Tagespensum mit z.B. Kanthölzern, Schalbrettern, etc. abgestellt bzw. gesichert werden, damit eine mögliche Überfahrung von Einsatzfahrzeugen gewährleistet werden kann.
Es handelt sich um Einzellängen in nicht zusammenhängenden Abschnitten.
Menge: 15,000 m
Kostengruppe DIN 276 2018-12: 591

**01.02.0024 Abstellen von Pflasterbelägen umsetzen**
Seitliche Sicherung der oben beschriebenen Position umsetzen einschl. Befestigungsmaterial.
Es handelt sich um Einzellängen in nicht zusammenhängenden Abschnitten.
Menge: 5,000 m
Kostengruppe DIN 276 2018-12: 591

**01.02.0025 Abstellen von Pflasterbelägen aufnehemen**
Seitliche Sicherung der oben beschriebenen Position demontieren und einer Verwertung/Entsorgung zuführen, einschl. Gebühren.
Es handelt sich um Einzellängen in nicht zusammenhängenden Abschnitten.
Menge: 15,000 m
Kostengruppe DIN 276 2018-12: 591

#### 01.03 VORARBEITEN

**01.03.0001 Betonbelag aufnehmen**
Betonbelag aufnehmen Dicke in cm bis 20,
auf Tragschicht aus ungebundenen Baustoffen, anfallende Stoffe geordnet entsorgen einschließlich Gebühren. Einschneiden oder Abkanten wird gesondert vergütet.Mengenermittlung nach Aufmaß.
Menge: 10,000 m2
Kostengruppe DIN 276 2018-12: 594

**01.03.0002 vorh. Behelfsm. Straße D 30-50cm räumen**
Behelfsmäßige Straße für Baustellen- Verkehr, Dicke 30-50 cm,
Abbruch der Schicht Baustoffgemisch für Schichten aus frostunempfindlichen Stoffen, RC-Material, teilweise durchmischt mit Bodenbestandteilen, im Rahmen einer Totalabbruchmaßnahme, Stoffe abtragen/profilgerecht lösen, fördern, lagern als Miete zur Wiederverwendung, Förderweg bis 0,15 km. Mengenermittlung nach Aufmaß.
Menge: 75,000 m3
Kostengruppe DIN 276 2018-12: 594

**01.03.0003 Filter-/Trennschicht Geotextil ausbrechen und entsorgen**
Filter-/Trennschicht aus Geotextilien TL Geok E-StB aufnehmen, in Verkehrsflächen zwischen Erdplanunm und Tragschichten, Überlappungsbreite mind. 50 cm, seitlicher Überstand mind. 50 cm, Geotextilklasse 3, aufgenommene Stoffe sammeln und  geordnet entsorgen, einschl. Gebühren.
Menge: 150,000 m2
Kostengruppe DIN 276 2018-12: 594

**Ausführungsbeschreibung 1 Anpassungen Zufahrten**
*HINWEIS:*
Hier sind Belagsrückbauarbeiten zur Höhenanpassung der Bestandsstraße  und des Gehweges beschrieben.
Der Rückbau erfolgt in Streifen,  Breite bis max. 1,00m, in Einzelflächen < 5 m2.

**01.03.0004 Pflaster/Platten, 12 cm, aufnehmen und verwerten**
Pflaster/Platten aufnehmen einschl. Bettung
in Geh-/Radwegen, Betonpflaster/Verbundpflaster T-Form
Dicke in cm, bis 12
verlegt in Sand/Brechsand, Dicke in cm 5 Fugenfüllung aus Sand/Brechsand,
Anfallende Stoffe  geordnet entsorgen einschließlich Gebühren.
Mengenermittlung nach Aufmaß, die Entsorgungsgebühren werden vom AN übernommen.
Menge: 50,000 m2
Kostengruppe DIN 276 2018-12: 594

**01.03.0005 Pflaster/Platten, 12 cm, aufnehmen und lagern**
Pflaster/Platten aufnehmen einschl. Bettung
in Geh-/Radwegen, Betonpflaster/Verbundpflaster T-Form
Dicke in cm, bis 12
verlegt in Sand/Brechsand, Dicke in cm 5 Fugenfüllung aus Sand/Brechsand,
anfallende Stoffe Bettungsmaterial geordnet entsorgen einschließlich Gebühren. Pflaster reinigen und zur Wiederverwendung innerhalb der Baustelle lagern.
Förderweg bis 150 m.
Menge: 75,000 m2
Kostengruppe DIN 276 2018-12: 594

*Hinweis: Belagseinfassungen*

**01.03.0006 Bordstein Beton abbrechen TB10/30 30kN/m3 Geräteeinsatz mgl. laden transp. LKW AN entsorgen**
Abbruch des Bordsteins aus Beton, im Rahmen einer Totalabbruchmaßnahme, Form TB 10/30, einschl. Fundament aus Beton und zweiseitige Rückenstütze, Bettungsdicke 30 cm, Dicke der Rückenstütze 20 cm, Wichte des Abbruchstoffes DIN EN 1991-1-1 30 kN/m3, Geräteeinsatz ist möglich, aufgenommene Stoffe sammeln, auf LKW des AN laden, transportieren, entsorgen, zum Lager/zur Anlage nach Wahl des AN, Abfall ist nicht gefährlich, Abfallschlüssel nach AVV (Abfallverzeichnis-Verordnung) 170101 Beton,
Vergütung der Entsorgung übernimmt AN.
Menge: 25,000 m
Kostengruppe DIN 276 2018-12: 594

**01.03.0007 Bordstein Beton abbrechen FB20/25 Fundament Beton Rückenstütze 30kN/m3 Geräteeinsatz mgl. laden transp. LKW AN entsorgen nicht schadstoffbelastet AVV170101 Vergüt.Entsorg. AN**
Abbruch des Bordsteins aus Beton, im Rahmen einer Totalabbruchmaßnahme, Form FB 20/25, einschl. Fundament aus Beton und zweiseitige Rückenstütze, Bettungsdicke 30 cm, Dicke der Rückenstütze 20 cm, Wichte des Abbruchstoffes DIN EN 1991-1-1 30 kN/m3, Geräteeinsatz ist möglich, aufgenommene Stoffe sammeln, auf LKW des AN laden, transportieren, entsorgen, zum Lager oder zur Anlage nach Wahl des AN, Abfall ist nicht gefährlich, nicht schadstoffbelastet, Abfallschlüssel nach AVV (Abfallverzeichnis-Verordnung) 170101 Beton, Vergütung der Entsorgung übernimmt AN.
Menge: 45,000 m
Kostengruppe DIN 276 2018-12: 594

*Hinweis: Tragschichten*

**01.03.0008 ungebundene Befestigung 10 -40 cm, aufbrechen u. entsorgen**
Ungebundene Befestigungen aufbrechen
aus Unterbaumaterial  Schotter/Kies/Splitt/Sand- Gemisch teilweise durchmischt mit Bodenbestandteilen Dicke in cm  10 bis 40, aufgenommene Stoffe sammeln und  geordnet entsorgen, einschl. Gebühren.
Menge: 15,000 m3
Kostengruppe DIN 276 2018-12: 594

*Hinweis: Hindernisse im Boden*

**01.03.0009 Hindernis im Boden aus Beton, abbrechen und aufnehmen,**
Hindernis im Boden aus Beton, abbrechen und aufnehmen,
Beton unbewehrt, Mauern, Fundamente, Fundamentplatten.
Anfallende Stoffe geordnet entsorgen einschließlich Gebühren. Maschinenausbruch.
Menge: 5,000 m3
Kostengruppe DIN 276 2018-12: 594

**01.03.0010 Hindernis im Boden aus Beton, abbrechen und aufnehmen,**
Hindernis im Boden aus Beton, abbrechen und aufnehmen, Beton unbewehrt, Mauern, Fundamente, Fundamentplatten. Anfallende Stoffe geordnet entsorgen einschließlich Gebühren. Handausbruch Kompressor, Ausführung nach Freigabe durch Bauleitung.
Menge: 5,000 m3
Kostengruppe DIN 276 2018-12: 594

**01.03.0011 Hindernis im Boden aus Stahlbeton, abbrechen und aufnehmen,**
Hindernis im Boden aus Stahlbeton, abbrechen und
aufnehmen, Beton bewehrt, Mauern, Fundamentplatten,
Einzelgröße 1 bis 5 m³. Anfallende Stoffe geordnet
entsorgen einschl. Gebühren. Maschinenausbruch
Menge: 5,000 m3
Kostengruppe DIN 276 2018-12: 594

**01.03.0012 Hindernis im Boden aus Stahlbeton, abbrechen und aufnehmen,**
Hindernis im Boden aus Stahlbeton,abbrechen und aufnehmen, Beton bewehrt, Mauern, Fundamentplatten, Einzelgröße bis 1 m³. Anfallende Stoffe geordnet entsorgen einschl. Gebühren. Handausbruch  Kompressor, Ausführung nach Freigabe durch Bauleitung.
Menge: 5,000 m3
Kostengruppe DIN 276 2018-12: 594

*Hinweis: Ausstattungen*

**01.03.0013 Mastleuchte/Platzleuchte LPH bis 6 m demontieren**
Mastleuchte/Platzleuchte LPH bis 6 m demontieren und innerhalb der Baustelle zur Wiederverwendung lagern, elektrischen Anschluss fachgerecht trennen und sichern, Mast und Leuchtenkopf. Abbruch einschl. Betonfundament, anfallende Stoffe geordnet entsorgen einschließlich Gebühren. Die Anlage wird vom AG spannungsfrei übergeben. Betonfundament abspitzen und entsorgen einschließlich Gebühren. Leuchtenmast verzinkt.
Förderweg bis 150 m.
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Menge: 3,000 St
Kostengruppe DIN 276 2018-12: 594

**01.03.0014 Höhen anzeichnen**
Genaue Höhen des geplanten Geländeverlaufs an der Hausfassade/ Gebäudefassaden anzeichnen, als Vorbereitung für den Sockelanstrich durch die Fassadenfirma.
Menge: 120,000 m
Kostengruppe DIN 276 2018-12: 599

#### 01.04 Erdarbeiten

*Hinweis: Pflanzliche Bodenecken Wiese/Rasen und Sträucher abräumen*

**01.04.0001 Mähen Rasen, Wiese; Erdmieten entsorgen**
Bewachsene Flächen/ Erdmieten mähen, Gerät nach Wahl des AN
Schnittgut laden anfallende Stoffe geordnet entsorgen einschließlich Gebühren.
Bewuchs Rasen, Wiese; Höhe bis ca. 80 cm. Flächenneigung bis 1:2.
Menge: 250,000 m2
Kostengruppe DIN 276 2018-12: 579

**01.04.0002 Mähen Rasen, entsorgen**
Bewachsene Fläche  mähen,
Schnittgut laden anfallende Stoffe geordnet entsorgen einschließlich Gebühren
Bewuchs Rasen H 5-10 cm.
Menge: 250,000 m2
Kostengruppe DIN 276 2018-12: 579

**01.04.0003 Wurzelstock roden Ø 50-70cm**
Wurzelstock roden, Durchmesser der Schnittfläche über 50 bis 70 cm, ohne Beschädigung der angrenzenden Bauteile (Gehweg, Gehwegeinfassung und Zaun) Geländeneigung eben.
Menge: 2,000 St
Kostengruppe DIN 276 2018-12: 579

**Ausführungsbeschreibung 2 Bodenabtrag**
*gemäß Gutachten*
Für die nachfolgenden Positionen 'Oberboden und Boden abtragen/Bodenaushub' ist gemäß Bericht PPG  vom 26.03.2024 (siehe Anlage) mit folgenden Bodenbeschaffenheiten zu rechnen.
In den nachstehenden Positionen wird nicht mehr auf die Homogenbereiche und Bodenbeschaffenheiten eingegangen:

"Wasserschutzgebiet Zone III
5. Ergebnis der Vorerkundung auf Kampfmittelbelastung
Die Vorerkundung auf Kampfmittelbelastung liefert keine Hinweise, die auf eine Bombardierung des Untersuchungsgebiets mit Sprengbomben oder einen Beschuss mit Artillerie rückschließen lassen. Ebenso ergeben sich keine Hinweise auf zerstörte Gebäude, Flakstellungen, Grabensysteme und weitere militärisch genutzte Strukturen.

Die aus der historischen Recherche bekannten, in Kapitel 4.2 aufgeführten Ereignisse fanden in einer ausreichend großen Entfernung zum Untersuchungsgebiet statt, weshalb sie keinen Einfluss auf das Ergebnis des vorliegenden Gutachtens haben.

6. Fazit
Die Vorerkundung auf Kampfmittelbelastung hat keine Anhaltspunkte für das mögliche Vorhandensein von Kampfmitteln innerhalb des Untersuchungsgebiets ergeben. Es besteht keine Notwendigkeit, den Kampfmittelbeseitigungsdienst Baden-Württemberg oder ein anderes autorisiertes Unternehmen zu weiteren Erkundungen einzuschalten.

Nach unserem jetzigen Kenntnisstand sind in Bezug auf nicht detonierte
Sprengkörper (Blindgänger) keine weiteren Maßnahmen erforderlich. Die
Erkundungs- und Bauarbeiten können diesbezüglich ohne weitere Auflagen
durchgeführt werden."

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
**01.04.0004 Oberboden abtragen laden fördern Abtrag-D 20cm**
Oberboden DIN 18 300, profilgerecht abtragen, laden, fördern und auf Miete setzen zur Bodenbeprobung, in Einzelflächen, Abtragsdicke über 10 bis 20 cm, anfallende Stoffe laden, separieren, lagern und transportieren innerhalb der Baustelle auf Haufwerk/Miete zur Beprobung lagern, Förderweg bis 0,15 km, Mengenermittlung nach Abtragprofilen.
Menge: 30,000 m3
Kostengruppe DIN 276 2018-12: 511

**01.04.0005 Boden gelagert umlagern**
Boden lösen,  laden,  lagern TPE bis 0,15km, auf Mietenhöhe  bis 2 m,  nach besonderer Anordnung des AG. Mengenermittlung nach Abtragprofilen. Einzelvolumen 5 bis 20 m3.
Menge: 40,000 m3
Kostengruppe DIN 276 2018-12: 511

**01.04.0006 Bearbeitungsfläche planieren**
Bearbeitungsfläche nach Baufeldräumung planieren,
Rohplanum Ab-/Auftragsdicke über 10 bis 20 cm.
Menge: 800,000 m2
Kostengruppe DIN 276 2018-12: 511

**01.04.0007 Boden Belagsflächen abtragen separieren und lagern, T = 50 cm**
Boden für Beläge gemäß beiliegendem Bodengutachten, Abtragtiefe bis 0,5 m, profilgerecht lösen, laden, separieren, lagern und transportieren, Förderweg bis 0,15 km, auf Erdmieten lagern, zur Bodenbeprobung. Mengenermittlung nach Abtragprofilen.
Menge: 55,000 m3
Kostengruppe DIN 276 2018-12: 512

**01.04.0008 Boden Belagsflächen, Bodenverbesserung abtragen separieren und lagern, T = 30 cm**
Boden für Bodenverbesserung gemäß beiliegendem Bodengutachten, Abtragtiefe bis 0,3 m, profilgerecht lösen, laden, separieren, lagern und transportieren, Transportentfernung bis 0,15 km, auf Erdmieten lagern, zur Bodenbeprobung. Mengenermittlung nach Abtragprofilen. Ausführung nach Freigabe durch Bauleitung.
Menge: 45,000 m3
Kostengruppe DIN 276 2018-12: 512

**01.04.0009 Auf-Abtrag 5cm Abweichung +/-2cm**
STLB-Bau 2021-04 080
Unterlage profilieren, zur Aufnahme einer Tragschicht ohne Bindemittel, Auf- und Abtrag bis 5 cm, zulässige Abweichung von der Sollhöhe +/- 2 cm.
Menge: 150,000 m2
Kostengruppe DIN 276 2018-12: 521

**01.04.0010 Planum Verkehrsfläche Abweichung +/-2cm**
STLB-Bau 2021-04 002
Planum herstellen, für Verkehrsflächen, zulässige Abweichung von der Sollhöhe +/- 2 cm, Verformungsmodul mind. EV2 45 MPa.
Menge: 150,000 m2
Kostengruppe DIN 276 2018-12: 521

**01.04.0011 Nachverdichten Fläche ruhender Verkehr DPr1 EV2 45MPa**
Nachverdichten von Verkehrsflächen, Verdichtungsgrad mind. DPr 1, Verformungsmodul mind. EV2 45 MPa,  Ausführung gemäß Einzelbeschreibung, Einzelbeschreibungs-Nr Einzelflächen > 5 m2  Breiten >0,5 m, auch Einzelflächen und Streifen.
Menge: 100,000 m2
Kostengruppe DIN 276 2018-12: 521

**01.04.0012 Boden Fundament Aushub bis 1,00 m**
Boden für Streifenfundamente profilgerecht lösen, laden, separieren, lagern und transportieren, Transportentfernung bis 0,15 km, auf Erdmieten lagern, zur Bodenbeprobung. Breite der Fundamentsohle bis 1,0 m, Aushubtiefe bis 1,00 m, gemäß beiliegendem Bodengutachten.
Menge: 5,000 m3
Kostengruppe DIN 276 2018-12: 511

**01.04.0013 Boden Streifenfundament Aushub bis 0,80 m**
Boden für Streifenfundamente profilgerecht lösen, laden, separieren, lagern und transportieren, Transportentfernung bis 0,15 km, auf Erdmieten lagern, zur Bodenbeprobung. Breite der Fundamentsohle bis 0,50m, Aushubtiefe bis 0,80 m, gemäß beiliegendem Bodengutachten.
Menge: 2,500 m3
Kostengruppe DIN 276 2018-12: 511

**01.04.0014 Planum herstellen, Fundamentsohle**
Planum herstellen, für Fundamentsohlen, zulässige Abweichung von der Sollhöhe +/- 2 cm.
Menge: 10,000 m2
Kostengruppe DIN 276 2018-12: 519

*Hinweis: Pflanzgräben /-gruben ausheben Bäume Solitäre Hecken*

**01.04.0015 Pfl.-Grube ausheb 150 cm x 150 cm Tiefe 150 cm**
Pflanzgrube  ausheben,
Pflanzgrube 150 cm x 150 cm, Tiefe 150 cm, lösen, laden, fördern, lagern, Sohle 15 cm tief lockern und mit dem Substrat zu verzahnen, Verfestigung an den  Pflanzgrubenwänden beseitigen, Förderweg bis 0,15 km, auf Erdmieten lagern, zur Bodenbeprobung, gemäß beiliegendem Bodengutachten.
Menge: 10,000 m3
Kostengruppe DIN 276 2018-12: 573

*Hinweis: Kanal*
Erdarbeiten Leitungsbau
Allgemeine Angaben:

In der Leistungsbeschreibung bedeutet profilgerecht, dass bei den Erdarbeiten folgende Abweichungen vom Sollmaß zugelassen ist, für Sohlen +/- 2 cm.

SEITLICH LAGERN bedeutet lagern innerhalb der definierten Baustelle. Zwischentransporte innerhalb der definierten Baustelle sowie von und zu den Zwischenlagern werden nicht gesondert vergütet.

Sämtl. Materiallieferungen verstehen sich frei Verwendungsstelle (z.B. auch in nicht mit dem Bagger/ Lkw zugängliche Privatgrundstücke) einschl. Transport von und zu den Zwischenlagern.

Sofern der anstehende Boden infolge Aushubarbeiten an der Grabensohle gelockert wurde, ist dieser ohne gesonderte Vergütung nachzuverdichten auf einen Wert von mind. 45 kN/m².

Die mittlere Grabentiefe ist definiert als arithmetisches Mittel der Grabentiefe an zwei benachbarten Schächten, nach Oberbodenabtrag/ Vorabhub.

**01.04.0016 Boden Graben, Leitungen, Schachtgruben lösen, b >0,5m, t bis 2,0m**
Boden der Gräben, Schachtgruben und HA-Leitungen profilgerecht lösen nach Abtrag des Oberbodens/ Oberbau (Planumshorizont), Aushubtiefe bis 2,0 m, Sohlenbreite der Gräben über 0,50 m, Verbau wird gesondert vergütet, anfallende Stoffe laden, separieren, lagern und transportieren innerhalb der Baustelle auf Haufwerk/Miete zur Beprobung lagern, Förderweg bis 0,15 km, Mengenermittlung nach Aufmaß.
Menge: 10,000 m3
Kostengruppe DIN 276 2018-12: 511

**01.04.0017 Boden Schächte Aushub**
Boden für Schächte profilgerecht ausheben, Aushub seitlich lagern.
Aushub nach Abbrucharbeiten und Flächenabtrag.
anfallende Stoffe laden, separieren, lagern und transportieren innerhalb der Baustelle auf Haufwerk/Miete zur Beprobung lagern, Förderweg bis 0,15 km, Aushubtiefe bis 2,00 m, Sohlenbreite der für Schächte bis1,50 m. Mengenermittlung nach Aufmaß.
Menge: 5,000 m3
Kostengruppe DIN 276 2018-12: 511

**01.04.0018 Boden von Hand lösen**
Boden der Gräben und Schächte, profilgerecht lösen nach
Abtrag des Oberbodens, Verbau wird gesondert vergütet,
in allen vorkommenden Tiefen, Sohlenbreite der Gräben über 0,5 m,
Aushub laden oder seitl. lagern, lösen, laden, fördern, lagern, Förderweg bis 0,15 km, auf Erdmieten lagern, zur Bodenbeprobung, gemäß beiliegendem Bodengutachten, Arbeiten von Hand, nur auf Anweisung des AG.
Menge: 2,500 m3
Kostengruppe DIN 276 2018-12: 511

**01.04.0019 Erschwernisse durch Leitungen quer freilegen sichern**
Erschwernis für den Aushub und Einbau von Boden oder Tragschichten entlang bestehender Kabel 1 bis 4 zügig und Rohrleitungen <= DN 200, quer und längs.
Tiefe der Leitungsachse variabel. Best. Leitung freilegen, sichern und schützen.
Menge: 5,000 m
Kostengruppe DIN 276 2018-12: 511

*Hinweis: Bodenaushub Elektroleitungen*

**01.04.0020 Boden Aushub Leerrohrtrasse lösen laden lagern**
Boden der Gräben für Kabelkanäle, nach Abtrag der Oberflächenbefestigung, profilgerecht ausheben, laden, separieren, lagern und transportieren innerhalb der Baustelle, auf Haufwerk/Miete zur Beprobung lagern, Förderweg bis 0,15 km, Aushubtiefe bis 1,0 m, Sohlenbreite der Gräben über 0,6 bis 0,8 m. Mengenermittlung nach Aufmaß.
Menge: 15,000 m3
Kostengruppe DIN 276 2018-12: 511

**01.04.0021 Boden Schächte Aushub, T 1,0 m, lagern**
Boden für Schächte profilgerecht ausheben, Aushub nach Abbrucharbeiten und Flächenabtrag, anfallende Stoffe laden, separieren, lagern und transportieren innerhalb der Baustelle auf Haufwerk/Miete zur Beprobung lagern, Förderweg bis 0,15 km, Aushubtiefe bis 1,50 m, Sohlenbreite der für Schächte über bis 1,50 m. Mengenermittlung nach Aufmaß.
Menge: 5,000 m3
Kostengruppe DIN 276 2018-12: 511

*Hinweis: Suchgräben*

**01.04.0022 Boden Such-und Erkundungsgräben l Aushub 2,00 m**
Boden der Gräben für Such-und Erkundungsgräben
profilgerecht ausheben nach Abtrag des Flächenabtrages
verfüllen und verdichten, Bodenverdrängung über 30 bis 40 %, Aushubtiefe bis 2,0 m, Sohlenbreite der Gräben bis 1,0 m, Such und Erkundungsgräben im freien Gelände, Ausführung nach Freigabe durch Bauleitung,
Einzelvolumen <=1,00 - 5,0 m3.
Anfallende Stoffe laden, separieren, laden, separieren, lagern auf Mieten/Haufwerken zur Beprobung innerhalb der Baustelle, Förderweg bis 0,15 km. Aushub nach Abbrucharbeiten und Flächenabtrag.
Menge: 5,000 m3
Kostengruppe DIN 276 2018-12: 511

**01.04.0023 Boden Kopflöcher Aushub 2,50 m**
Boden der Gruben für Kopflöcher am Gebäude profilgerecht ausheben,
mit geböschten Wänden, verfüllen und verdichten, Bodenverdrängung über 30 bis 40 %, Aushubtiefe bis 2,50 m, Sohlenbreite der Gruben über 1,5 bis 3,0 m,
Ausführung nach Freigabe durch Bauleitung.
Anfallende Stoffe laden, separieren, laden, separieren, lagern auf Mieten/Haufwerken zur Beprobung innerhalb der Baustelle, Förderweg bis 0,15 km. Aushub nach Abbrucharbeiten und Flächenabtrag
Menge: 5,000 m3
Kostengruppe DIN 276 2018-12: 511

*Hinweis: Rohrauflager*

**01.04.0024 Planum Graben Abweichung +/-2cm**
STLB-Bau 2022-10 002
Planum herstellen, für Gräben, zulässige Abweichung von der Sollhöhe +/- 2 cm.
Menge: 80,000 m2
Kostengruppe DIN 276 2018-12: 559

**01.04.0025 Splitt Auflager Rohr DN150-200 einbauen verdichten D 10-15cm**
Splitt, natürliche Gesteinskörnung TL Gestein, Körnung 5/11, liefern, für Auflager von Rohrleitungen, DN über 150 bis 200 mm, profilgerecht einbauen und verdichten, in Graben für Abwasserkanäle, Schichtdicke über 10 bis 15 cm.
Menge: 10,000 m3
Kostengruppe DIN 276 2018-12: 551

**01.04.0026 Einbett.Übersch. Rohrleitung H bis 0,3 m**
Einbetten und Überschütten, profilgerecht, von Rohrleitungen mit Splitt 2/5, Einbauhöhe bis 0,30 m.
Menge: 20,000 m3
Kostengruppe DIN 276 2018-12: 551

**01.04.0027 Sand Bettungsschicht einbauen verdichten D 10-15cm**
STLB-Bau 2022-10 002
Sand, natürliche Gesteinskörnung TL Gestein, Körnung 0/2, liefern, für Bettungsschichten, profilgerecht einbauen und verdichten, in Graben für Kabel, Schichtdicke über 10 bis 15 cm.
Menge: 15,000 m3
Kostengruppe DIN 276 2018-12: 556

**01.04.0028 Einbett.Übersch. Elektroleitung H bis 0,3 m**
Einbetten und Überschütten, profilgerecht, von Elektroleitungen mit Sand  0/2', Einbauhöhe bis 0,30 m.
Menge: 30,000 m3
Kostengruppe DIN 276 2018-12: 556

**01.04.0029 Baustoffgemisch aus Lagerung in Leitungsgr., laden, fördern, einbauen**
Baustoffgemisch aus Lagerung in Leitungsgraben einschließlich Schachtbaugruben von Lager aufnehmen, transportieren, lageweises einbauen und verdichten. Grabentiefe bis 3,00 m, Breite der Grabensohle > 0,50m, Förderweg bis 0,15km. Material nach Verlegen der Leitung (Kanal, Wasserleitungen Leerrohre) in Graben oberhalb der Leitungszone in Verkehrsflächen einbauen und verdichten. Verdichten gem. Vorgaben der ZTV-E.
Menge: 50,000 m3
Kostengruppe DIN 276 2018-12: 512

*Hinweis: Bodeneinbau*

**01.04.0030 Befestigung ohne Bindemittel einbauen**
Befestigung ohne Bindemittel Schichten aus frostunempfindlichen Stoffen, von Lager aufnehmen, transportieren, Förderweg bis 0,15 km, einschließlich Einbauen als Auffüllung im  Bereich der Belagsflächen bis UK Belagsoberbau,  Verdichten DPr 100%', EV2 45 MN/m2  (Nachweis Verdichtungsgrad je 200 m2 Auffüllfläche).
Menge: 25,000 m3
Kostengruppe DIN 276 2018-12: 512

**01.04.0031 Bodeneinbau bis 1,20 m vom AN geliefert Z0**
Bodeneinbau  im Auftragsbereich  Grünflächen mit verdichtbarem Baustoff unbelastet Z0, vom AN geliefert, lageweise einbauen Einbauschichthöhe bis 30 cm, Einbauhöhe  bis 1,20 m, einschließlich verdichten, DPr 95 % Flächenneigung bis 1:2. Mengenermittlung nach Auftragsprofilen (Nachweis Verdichtungsgrad je 200 m2 Auffüllfläche).
Menge: 25,000 m3
Kostengruppe DIN 276 2018-12: 512

**01.04.0032 Bodeneinbau gelagert**
Bodeneinbau  im Auftragsbereich  Grünflächen mit Unterboden aus  Lagerung laden transportieren und lageweise einbauen, Einbauschichthöhe bis 30 cm, Einbauhöhe bis 0,80m, Arbeitsraumverfüllungen einschließlich verdichten DPr 95 %,  Flächenneigung bis 1:2, Förderweg bis 0,15 km, Mengenermittlung nach Auftragsprofilen (Nachweis Verdichtungsgrad je 200 m2 Auffüllfläche).
Menge: 50,000 m3
Kostengruppe DIN 276 2018-12: 512

**01.04.0033 Liefern und Einbauen von Siebschutt Belag**
Liefern von Stoffen, einschließlich Einbauen als Auffüllung im  Bereich der Belagsflächen bis UK Belagsoberbau  Verdichten DPr 100%', EV2 45 MN/m2 Baustoff Siebschutt 0/40 (Nachweis Verdichtungsgrad je 200 m2 Auffüllfläche).
Ausführung nach Freigabe durch Bauleitung
Menge: 15,000 m3
Kostengruppe DIN 276 2018-12: 521

**01.04.0034 Liefern, Einbauen Schroppen**
Liefern von Stoffen als Bodenverbesserung, einschließlich Einbauen und Verdichten DPr100%, Baustoff Schroppen 0/150, Mengenermittlung in verdichtetem Zustand. Ausführung nach Freigabe durch Bauleitung
Menge: 15,000 m3
Kostengruppe DIN 276 2018-12: 521

#### 01.05 ENTSORGUNG

**01.05.0001 Untersuchung Abfalldeklaration**
STLB-Bau 2023-10 087
Untersuchung zur Abfalldeklaration nach Maßgabe der Entsorgungsanlage.
Menge: 1,000 St
Kostengruppe DIN 276 2018-12: 596

**01.05.0002 Untersuchung Abfalldeklaration**
STLB-Bau 2023-10 087
Untersuchung zur Abfalldeklaration nach LAGA-Merkblatt 20, Tabelle II.1.2-2 Untersuchungsprogramm für die Bewertung von schadstoffbelastetem Boden, Untersuchung im Feststoff aus Haufwerken.
Menge: 1,000 St
Kostengruppe DIN 276 2018-12: 596

**01.05.0003 Untersuchung Abfalldeklaration**
STLB-Bau 2023-10 087
Untersuchung zur Abfalldeklaration nach LAGA-Merkblatt 20, Tabelle II.1.4-1 Mindestuntersuchungsprogramm für Bauschutt vor der Aufbereitung bei unspezifischem Verdacht, Untersuchung im Feststoff aus Haufwerken.
Menge: 1,000 St
Kostengruppe DIN 276 2018-12: 596

**Ausführungsbeschreibung 3 Verwertung & Entsorgung**
*Entsorgung Ausbruch- und Aushubmaterialien*
Die Analysen gemäß  Bericht PPG  vom 26.03.2024 (siehe Anlage) sind zu berücksichtigt.

Die Ausbruch- und Aushubmaterialien aus den oben aufgeführten Titeln Vorarbeiten (Belags-, Tragschichtenausbruch) und Erdarbeiten (Bodenaushub Belagsflächen, Leitungen, Fundamente, Gräben) sind innerhalb der Baustelle auf Haufwerk/Miete zur Beprobung gelagert. Die Analyse wird von einem vom AG beauftragen Gutachter durchgeführt. Für die Beprobung und Vorlage der Deklarationsanalyse ist ein Zeitraum vom 10 AT einzukalkulieren.

Die Massenaufteilung der Ausbruch- und Aushubmaterialien, in die Verwertungs- bzw. Entsorgungsklassen beruhen auf der abfalltechnischen Untersuchung. Hieraus können sich Massenverschiebungen innerhalb der nachfolgenden Positionen ergeben. Dies gilt auch, wenn die Beprobungen eine geringere Belastung ergeben.

Die Annahmeerklärung für selbstgewählte Entsorgungswege/-anlage und ein Entsorgungskonzept ist durch den Bieter zur Angebotsabgabe mit vorzulegen.

Die Vergütung erfolgt weiterhin zu den angebotenen Einheitspreisen.

| Zuordnung nach VwV Boden | Zuordnung nach ErsatzbaustoffV |
| --- | --- |
| Z0 | BM-0 |
| Z0* IIIA und Z0* | BM-0* |
| Z1.1 | BM-F0* |
| Z1.2 | BM-F1, BM-F2 |
| Z2 | BM-F3 |
| Zuordnung nach den „Vorläufigen Hinweisen zum Einsatz von Baustoffrecyclingmaterial“ | Zuordnung nach ErsatzbaustoffV |
| Z1.1 | RC-1 |
| Z1.2 | RC-2 |
| Z2 | RC-3 |

Der Materialtransport (Transportentfernung max. 150 m) erfolgt über eine öffentliche Privatstraße. Entsprechende Reinigungs- und Sicherungsmaßnahmen sind zu berücksichtigen und einzukalkulieren.

**01.05.0004 Schutz Haufwerke/Bodenmieten**
Die Haufwerke/Bodenmieten sind wie folgt gegen Erosion zu schützen,
Abdeckung mit Folie, Dicke 8  μm
Bahnenbreite 300 cm,
Überlappungsbreite mind. 40 cm,
Bahnen miteinander und an den durch die Geländeform
bedingten Überlappungen dauerhaft verbinden,
mit Spanndraht überspannen,
gehalten an Pflöcken,
Neigung der Fläche steiler als 1:4 bis 1:2.
Nach der Bodenentsorgung sind die Stoffe aufzunehmen
werden Eigentum des AN und sind
einer Wiederverwertung zuzuführen.
Menge: 560,000 m2
Kostengruppe DIN 276 2018-12: 596

*Hinweis: ungebundene Deck- & Tragschichten*

**01.05.0005 Abfall gefährlich Ungebundene Befestigungen Z1.1/RC-1 LKW AN transp. entsorgen Entsorg.-geb. AN**
Ungebundene Befestigungen aufbrechen
aus Schotter/Splitt/ Sand Gemisch/Schroppen teilweise durchmischt mit Bodenbestandteilen als Haufwerk innerhalb der Baustelle lagernd, Material schadstoffbelastet, belastet Z1.1/RC-1,
auf Baustelle bzw. Zwischenlager als Haufwerk lagernd, laden, mit LKW des AN transportieren, max. Gesamtgewicht ohne Beschränkung, zur Verwertungsanlage, nach Wahl des AN,
Entsorgungsnachweis gemäß Nachweisverordnung ist erforderlich, die Entsorgungsgebühren werden vom AN übernommen. Mengenermittlung nach Wiegekarte.
Menge: 75,000 m3
Kostengruppe DIN 276 2018-12: 596

*Hinweis: Bodenaushub*

**01.05.0006 Abfuhr und Entsorgung von Oberboden unbelastet**
Laden, Abfuhr und Entsorgung von unbelastetem Aushubmaterial Oberboden Z0/BM-0, aus gelagerter Erdmiete, auf Baustelle als Haufwerk lagernd, laden, mit LKW des AN transportieren, max. Gesamtgewicht ohne Beschränkung, zur Verwertungsanlage,  nach Wahl des AN,
Entsorgungsgebühren werden vom AN übernommen.
Menge: 50,000 m3
Kostengruppe DIN 276 2018-12: 596

**01.05.0007 Abfuhr und Entsorgung von unbelastetem Aushubmaterial Z0/BM-0**
Laden, Abfuhr und Entsorgung von unbelastetem Aushubmaterial
Zuordnungswert Z0/BM-0, Baugruben Fundamente und Grabenaushub,
Material als Haufwerk innerhalb der Baustelle bzw. Zwischenlager lagernd, Material nicht schadstoffbelastet,  laden, mit LKW des AN transportieren, max. Gesamtgewicht ohne Beschränkung, zur Verwertungsanlage,  nach Wahl des AN,
Entsorgungsnachweis gemäß Nachweisverordnung ist erforderlich, die Entsorgungsgebühren werden vom AN übernommen. Mengenermittlung nach Wiegekarte.
Menge: 50,000 m3
Kostengruppe DIN 276 2018-12: 596

**01.05.0008 Abfuhr und Entsorgung von Aushubmaterial unbelastet Z0*/BM-0***
Laden, Abfuhr und Entsorgung von unbelastetem Aushubmaterial, aus gelagerter Erdmiete, Zuordnungswert Z 0* III A/BM-0*, Bodenabtrag, Pflanzgruben, Baugruben, Fundamente und Grabenaushub, auf Baustelle bzw. Zwischenlager als Haufwerk lagernd, laden, mit LKW des AN transportieren, max. Gesamtgewicht ohne Beschränkung, zur Verwertungsanlage,  nach Wahl des AN,
Entsorgungsgebühren werden vom AN übernommen.
Menge: 50,000 m3
Kostengruppe DIN 276 2018-12: 596

**01.05.0009 Abfuhr und Entsorgung von belastetem Aushubmaterial Z1.1BM-F0***
Laden, Abfuhr und Entsorgung von belastetem Aushubmaterial
Zuordnungswert Z1.1/BM-F0*, Baugruben Fundamente und Grabenaushub,
Material als Haufwerk innerhalb der Baustelle bzw. Zwischenlager lagernd, Material schadstoffbelastet,  laden, mit LKW des AN transportieren, max. Gesamtgewicht ohne Beschränkung, zur Verwertungsanlage,  nach Wahl des AN,
Entsorgungsnachweis gemäß Nachweisverordnung ist erforderlich, die Entsorgungsgebühren werden vom AN übernommen. Mengenermittlung nach Wiegekarte.
Menge: 50,000 m3
Kostengruppe DIN 276 2018-12: 596

#### 01.06 DRAINARBEITEN

**01.06.0001 Vertikale Dränschicht Noppenbahn D 8mm**
STLB-Bau 2022-10 010
Vertikale Dränschicht DIN 4095 aus vlieskaschierten Noppenbahnen, Schichtdicke 8 mm, Ausführung gemäß Einzelbeschreibung,
Einzelbeschreibungs-Nr 'liefern und an Bauwerken und Mauern aufstellen.'.
Menge: 120,000 m2
Kostengruppe DIN 276 2018-12: 525

**01.06.0002 Vertikale Noppenbahn bauseits vorhanden**
Vertikale Dränschicht  aus Noppenbahn, Schichtdicke 5 mm, bauseits an Gebäudefassade vorhanden, säubern und fachgerecht aufstellen.
Menge: 120,000 m2
Kostengruppe DIN 276 2018-12: 525

*Hinweis: bauseitige Gebäudedrainage*

**01.06.0003 Kontrollschacht aus PVC-U Bauhöhenanpassung**
Kontrollschacht aus PVC-U DN 315  Bauhöhenanpassung, Schachtrohr ablängen Bauhöhe  400 -700 mm.
Menge: 10,000 St
Kostengruppe DIN 276 2018-12: 525

**01.06.0004 Schachtabdeck. C250 rund Guss setzen**
Schachtabdeckung verschraubt, tagwasserdicht, Klasse C250 DIN EN 124-1, Abdeckung rund, Durchmesser 470 mm, aus Gusseisen DIN EN 124-2, Gussrahmen, Betonauflagering 10 cm, ohne Verschraubung, höhengerecht in WW-Schachtkopfmörtel DIN 19573 setzen.
Menge: 5,000 St
Kostengruppe DIN 276 2018-12: 525

#### 01.07 ENTWÄSSERUNG

*Hinweis: Kunststoffrohre 100-150*

**01.07.0001 Abwasserkanal PP DN100 SN8 Graben abgeböscht T 1,25-1,75m**
STLB-Bau 2021-04 009
Abwasserkanal aus PP (Polypropylen)-Rohren, mit allgemeiner bauaufsichtlicher Zulassung, für Regenwasser, mit Steckverbindung, Rohrende mit Muffe, DN/ID 100, Nenn-Ringsteifigkeit SN 8 DIN EN ISO 9969, Verlegung DIN EN 1610 in vorh. geböschtem Graben, Grabentiefe über 1,25 bis 1,75 m, Bettung wird gesondert vergütet.
Menge: 10,000 m
Kostengruppe DIN 276 2018-12: 551

**01.07.0002 Bogen PP homogen Abwasserkanal DN100**
Bogen, Formstück aus PP (Polypropylen),  Nenn-Ringsteifigkeit SN 8 DIN EN ISO 9969, Verlegung DIN EN 1610, für Abwasserkanal, für Regenwasser, Steckverbindung, Rohrende mit Muffe und Dichtring, alle Winkel. DN/ID 100.
Menge: 5,000 St
Kostengruppe DIN 276 2018-12: 551

**01.07.0003 Abzweig PP Abwasserkanal 45Grad DN100**
STLB-Bau 2021-04 009
Abzweig, SDR 33, Formstück aus PP (Polypropylen), mit allgemeiner bauaufsichtlicher Zulassung, für Abwasserkanal, für Regenwasser, 45 Grad, Steckverbindung, Rohrende mit Muffe, DN/ID 100.
Menge: 5,000 St
Kostengruppe DIN 276 2018-12: 551

**01.07.0004 Überschiebemuffe PP Abwasserkanal DN100**
STLB-Bau 2021-04 009
Überschiebemuffe, SDR 33, Formstück aus PP (Polypropylen), mit allgemeiner bauaufsichtlicher Zulassung, für Abwasserkanal, für Regenwasser, Steckverbindung, Rohrende mit Muffe, DN/ID 100.
Menge: 5,000 St
Kostengruppe DIN 276 2018-12: 551

**01.07.0005 Passstück PP Abwasserkanal DN100**
STLB-Bau 2021-04 009
Passstück, SDR 33, Formstück aus PP (Polypropylen), mit allgemeiner bauaufsichtlicher Zulassung, für Abwasserkanal, für Regenwasser, auf der Baustelle schneiden, Steckverbindung, Rohrende mit Muffe, DN/ID 100.
Menge: 5,000 St
Kostengruppe DIN 276 2018-12: 551

**01.07.0006 Abwasserkanal PP DN150 SN8 Graben abgeböscht T 1,25-1,75m**
STLB-Bau 2021-04 009
Abwasserkanal aus PP (Polypropylen)-Rohren, mit allgemeiner bauaufsichtlicher Zulassung, für Regenwasser, mit Steckverbindung, Rohrende mit Muffe, DN/ID 150, Nenn-Ringsteifigkeit SN 8 DIN EN ISO 9969, Verlegung DIN EN 1610 in vorh. geböschtem Graben, Grabentiefe über 1,25 bis 1,75 m, Bettung wird gesondert vergütet.
Menge: 10,000 m
Kostengruppe DIN 276 2018-12: 551

**01.07.0007 Bogen PP homogen Abwasserkanal DN150**
Bogen, Formstück aus PP (Polypropylen),  Nenn-Ringsteifigkeit SN 8 DIN EN ISO 9969, Verlegung DIN EN 1610, für Abwasserkanal, für Regenwasser, Steckverbindung, Rohrende mit Muffe und Dichtring, alle Winkel. DN 150.
Menge: 15,000 St
Kostengruppe DIN 276 2018-12: 551

**01.07.0008 Abzweig PP Abwasserkanal 45Grad DN150**
STLB-Bau 2021-04 009
Abzweig, SDR 33, Formstück aus PP (Polypropylen), mit allgemeiner bauaufsichtlicher Zulassung, für Abwasserkanal, für Regenwasser, 45 Grad, Steckverbindung, Rohrende mit Muffe, DN/ID 150.
Menge: 15,000 St
Kostengruppe DIN 276 2018-12: 551

**01.07.0009 Abzweig Reduzierung PP Abwasserkanal 45Grad DN150**
STLB-Bau 2021-04 009
Abzweig mit Reduzierung, zentrisch, SDR 33, Formstück aus PP (Polypropylen), mit allgemeiner bauaufsichtlicher Zulassung, für Abwasserkanal, für Regenwasser, 45 Grad, Steckverbindung, Rohrende mit Muffe, DN/ID 150, 2. DN 100.
Menge: 5,000 St
Kostengruppe DIN 276 2018-12: 551

**01.07.0010 Überschiebemuffe PP Abwasserkanal DN150**
STLB-Bau 2021-04 009
Überschiebemuffe, SDR 33, Formstück aus PP (Polypropylen), mit allgemeiner bauaufsichtlicher Zulassung, für Abwasserkanal, für Regenwasser, Steckverbindung, Rohrende mit Muffe, DN/ID 150.
Menge: 5,000 St
Kostengruppe DIN 276 2018-12: 551

**01.07.0011 Passstück PP Abwasserkanal DN150**
STLB-Bau 2021-04 009
Passstück, SDR 33, Formstück aus PP (Polypropylen), mit allgemeiner bauaufsichtlicher Zulassung, für Abwasserkanal, für Regenwasser, auf der Baustelle schneiden, Steckverbindung, Rohrende mit Muffe, DN/ID 150.
Menge: 5,000 St
Kostengruppe DIN 276 2018-12: 551

**01.07.0012 Anschluß von Abwasserkanal von PP DN 150**
Anschluß von Abwasserkanal an vorh. Leitung bis DN 250
aus PP-Rohren DN 150, an vorh. Schmutzwasser/Regenwasserkanal
PP DN 250  mit Awadock-Anschlusssystem. Ein Einbau- /Bohrlochprotokoll ist zu erstellen.
Arbeitsschritte:
Kernbohrung
Einführung Anschlussdichtung
Einbau Einschraubkrone
Einführung PP-Rohr
vorhandene Anlage ist in Betrieb.
Menge: 2,000 St
Kostengruppe DIN 276 2018-12: 551

*Hinweis: Schächte Schachtabdeckungen*

**01.07.0013 Schmutzfänger Stahl verz DN625**
Schmutzfänger in leichter Ausführung aus verzinktem Stahl DN 625 für Schachtabdeckung.
Menge: 2,000 St
Kostengruppe DIN 276 2018-12: 551

**01.07.0014 Schachtabdeckung aufnehmen, -10cm**
Schachtabdeckung aufnehmen, aus Beton vorh. Abdeckungen aufnehmen  zur Wiederverwendung lagern und wieder einbauen auf -10 cm, höhengerecht in Mörtel versetzen Auflageringe ausbauen und geordnet entsorgen einschließlich Gebühren.
Der Höhenunterschied zwischen der OK Gelände und dem ersten Steigbügel darf max. 50 cm betragen; ggf. ist ein zusätzlicher Steigbügel herzustellen. Die Entsorgung/Verwertung von nicht wiederverwendbaren Bauteilen ist zu berücksichtigen
Menge: 2,000 St
Kostengruppe DIN 276 2018-12: 551

**01.07.0015 Schachtabdeckung aufnehmen, +10cm, Ausgleichsring**
Schachtabdeckung aufnehmen, aus Beton, vorh. Abdeckungen aufnehmen lagern und wieder einbauen, auf +10 cm, höhengerecht in Mörtel versetzen. Auflagering liefern und einbauen
Der Höhenunterschied zwischen der OK Gelände und dem ersten Steigbügel darf max. 50 cm betragen; ggf. ist ein zusätzlicher Steigbügel herzustellen. Die Entsorgung/Verwertung von nicht wiederverwendbaren Bauteilen ist zu berücksichtigen
Menge: 2,000 St
Kostengruppe DIN 276 2018-12: 551

*Hinweis: Schachtabdeckungen*

**01.07.0016 Schachtabdeck. D400 Durchm. 625mm quadratisch Guss Beton setzen**
STLB-Bau 2023-10 009
Schachtabdeckung, Klasse D 400 DIN EN 124-1, Durchmesser der Schachtöffnung 625 mm, Abdeckung quadratisch, aus Gusseisen mit Beton DIN EN 124-2, mit dämpfender Einlage im Deckel und im Rahmen, Verschluss mit Verschraubung, mit Lüftungsöffnungen, höhengerecht in WW-Schachtkopfmörtel DIN 19573 setzen, mit werkseitiger Füllung.
Menge: 1,000 St
Kostengruppe DIN 276 2018-12: 551

**01.07.0017 Schachtabdeck. D400 Durchm. 625mm rund Guss Beton setzen**
Schachtabdeckung, wie in oben genannter Position jedoch Abdeckung rund, aus Gusseisen mit Beton DIN EN 124-2, mit werkseitiger Füllung.
Menge: 1,000 St
Kostengruppe DIN 276 2018-12: 551

*Hinweis: Abläufe & Rinnen*

**01.07.0018 Beton Straßenablauf 1a-6a-11-10b-C3 Aufsatz Straßenablauf D400 L/B 300/500mm pultförmig Rost Doppelscharnier setzen C20/25 D 20cm**
Betonteilkombination für Straßenablauf für Längsaufsatz, ohne Schlammraum, mit verzinktem Eimer, DIN 4052 - 1a - 6a - 11 - 10b - C3, mit Steckmuffe, Aufsatz für Ablauf DIN 4052, Rost aus Gusseisen, Rahmen mit Eimerauflage, Klasse D 400 DIN EN 124-1, Maße L/B 300/500 mm, pultförmig, Rost mit Doppelscharnier, mit Einlage und verschraubt gegen Herausnehmen, auf Betonauflager setzen, Beton C 20/25 DIN EN 206, Mindestdicke 20 cm, Ablauf an Leitung anschließen.
Menge: 2,000 St
Kostengruppe DIN 276 2018-12: 551

**01.07.0019 Straßenablaufabdeckung 300/500 mm**
Straßenablaufabdeckung verschraubt 300/500 mm, ELCORD Multitop-Aufsatz 300/500 PF D 400
Menge: 2,000 St
Kostengruppe DIN 276 2018-12: 551

**01.07.0020 Entwässerungsrinne B125**
Entwässerungsrinne für Oberflächenwasser DIN EN 1433 und DIN 19580, Klasse B 125, Nennweite 150 mm, aus Faserbeton, Kastenrinne, U-Querschnitt, mit Abdeckung Gitterrost, MW 30/10, verschraubt, einschl. Fundament und Ummantelung aus Normalbeton C 20/25 DIN EN 206, DIN 1045-2, Expositionsklasse Bewehrungskorrosion, ausgelöst durch Karbonatisierung XC4, Expositionsklasse Frostangriff mit und ohne Taumittel XF4.
Menge: 3,000 m
Kostengruppe DIN 276 2018-12: 551

**01.07.0021 Zulage zur Entwässerungsrinne Endstück**
Zulage zur Entwässerungsrinne Endstück
Endstück  in Rinnenkörper und Abdeckung
Menge: 2,000 St
Kostengruppe DIN 276 2018-12: 551

**01.07.0022 Einlaufkasten B 125**
Sinkkasten für Entwässerungsrinne, Klasse B 125, Nennweite 150 mm, Baulänge 0,5 m, aus Faserbeton, Kastenrinne, U-Querschnitt, Leitung DN 150, Abdeckung Gitterrost, MW 30/10, verschraubt, mit Anfangs- und Endstirnwand, mit Eimer aus Kunststoff, einschl. Fundament und Ummantelung aus Normalbeton C 20/25 DIN EN 206, DIN 1045-2, Expositionsklasse Bewehrungskorrosion, ausgelöst durch Karbonatisierung XC4, Expositionsklasse Frostangriff mit und ohne Taumittel XF4.
Menge: 2,000 St
Kostengruppe DIN 276 2018-12: 551

#### 01.08 KABELTRASSEN

**01.08.0001 Wurzel-/und Rhizomsperre verlegen**
Wurzel-/und Rhizomsperre  verlegen
Überlappung mindestens 50 cm Verklebung mit
Klebeband und Längenanpassung
Stärke 2,0 mm  Höhe 1500 mm
Material: PP  Einzellängen 1500 mm
Menge: 15,000 m
Kostengruppe DIN 276 2018-12: 556

**01.08.0002 Markierung Trasse Kabelwarnband**
Markierung von Kabel- und Leitungstrassen
mit Kabelwarnband, in Trassenmitte, verlegen 40 cm über Rohr.
Menge: 60,000 m
Kostengruppe DIN 276 2018-12: 556

**01.08.0003 Kabelschutzrohr mit Zugdraht aus PE DN 75 flexibel**
Kabelschutzrohr mit Zugdraht aus PE  DN 75 flexibel
DIN EN 50086-2-4  einbauen,  DIN EN 1610, DWA-A 139, ZTV A-StB 97, Verlegeanleitung A 515 und A 535
Menge: 60,000 m
Kostengruppe DIN 276 2018-12: 556

**01.08.0004 Kabelleerohr PE flexibel Doppelsteckmuffe sanddicht**
Kabelleerohr PE  flexibel DN 75 Doppelsteckmuffe sanddicht mit Profildichtung
Menge: 25,000 St
Kostengruppe DIN 276 2018-12: 556

**01.08.0005 Verschlußstopfen, wasserdicht**
Verschlußstopfen DA 75 liefern und
einbauen. WD Verschlußstopfen (Blinddeckel).
Menge: 25,000 St
Kostengruppe DIN 276 2018-12: 556

**01.08.0006 Passschnitte Rohrleitungen aus PE -Rohren herstellen**
Passschnitte Rohrleitungen aus PE -Rohren herstellen
DN bis 75
Menge: 15,000 St
Kostengruppe DIN 276 2018-12: 556

**01.08.0007 Kabelabzweigkasten**
Kabelabzweigkasten; Brkl. 60, LW 650/400/440, 2- teilig,
Mit Einführungsöffnungen stirnseitig  D=110 einschl. Oberrahmen
liefern und in Betonbett  C12/15 Dicke 20 cm versetzen.
Kabelzugrohre einführen und fachgerecht verschliessen
Menge: 3,000 St
Kostengruppe DIN 276 2018-12: 556

**01.08.0008 Kabelabzweigkastenabdeckung 650 /400**
Kabelabzweigkastenabdeckung verschraubt ohne Lüftung; Brkl. 60, LW 650/400 liefern und in Mörtel MGIII Dicke 5 cm versetzen.
Menge: 3,000 St
Kostengruppe DIN 276 2018-12: 556

**01.08.0009 Anschlussöffnungen für Kabelschacht**
Anschlussöffnungen für KZS an bestehenden
Kabelschacht herstellen und fachgerecht verschliessen
Menge: 8,000 St
Kostengruppe DIN 276 2018-12: 556

**01.08.0010 Einzelfundamente für Mastleuchten LPH 6 m**
Einzelfundamente für Mastleuchten LPH bis 6m einbauen.
Verdrängungsrohr PE  D=300xH=800 inkl.  2 St PE Rohr DN63mm mit Kabeleinführmuffe in Bettung und Ummantelung aus Beton C12/15  (ca. 0,15 m3/St) obere Öffnung mit Sand 0/4 bis 20 cm unter OK, mit Zementestrich bis
10 cm unter OK, Kabel einführen mit 3 m Schlaufe,  einschließlich  Erdarbeiten.
Überschüssiges Material geordnet entsorgen einschließlich Gebühren.
Menge: 3,000 St
Kostengruppe DIN 276 2018-12: 556

**01.08.0011 Kabel bauseits/Leerrohr**
Kabel vom AG beigestellt in Zugrohre einziehen.
Menge: 60,000 m
Kostengruppe DIN 276 2018-12: 556

**01.08.0012 NYY-J oder O 5 x 4 mm²**
Kunststofferdkabel NYY-J oder O 5 x 4 mm²
Verlegung im Leerrohr und bauseitigen Graben
mit allem notwendigen Werkzeug und Zubehör.
Menge: 60,000 m
Kostengruppe DIN 276 2018-12: 556

**01.08.0013 Leuchte einbauen**
Bestehend aus Leuchtmittel, Leuchtenkopf, Mast und  Kabelübergangkasten, betriebsbereit aufstellen und montieren, einschl. elektrotechnischen Arbeiten /elektrotechnische Anschlüsse.
Für eine maximale Höhe von 5000 mm über GOK.
Schutzart IP66.
Bestehend aus den folgenden Positionen:
Leuchtenkopf AVILA - STEHEND Nr. 10.10500.0V038
- mit CLM (350-500 mA, Leistung von 37-53W)
Schutzart IP65, Schutzklasse I, Farbe: DB 702
Ausführung wie folgt:
mit Dimmung via DALI, StepDim mit CLM
Mast: AVILA/VILLAGE 300 Nr. 10.20500.4700V001
Zopf ø 76,1 mm, feuerverzinkt, Mast mit Kabelübergangskasten EKM 2050-2D1-5S/U-6E1 Nr. 10.80507.0V002 mit Revisionstür und C-Schiene für Kabelübergangskasten mit Erdungsseil.
Vorverkabelung wahlweise:
Für Auslegerleuchten, Kabellänge 7000 mm
Angaben zum Leitfabrikat zur Planung:
Hess GmbH, AVILA, oder gleichwertig.
Menge: 3,000 St
Kostengruppe DIN 276 2018-12: 556

#### 01.09 BETON -UND MAUERARBEITEN

*Hinweis: Einzelfundamente*

**01.09.0001 Sauberkeitsschicht Beton C12/C15, D bis 5 cm**
Ortbeton der Sauberkeitsschichten, aus unbewehrtem Beton C 12/C15, Dicke bis 5 cm.
Menge: 2,500 m3
Kostengruppe DIN 276 2018-12: 561

**01.09.0002 Ortbeton Einzelfundament unbewehrt C12/15 0,25-0,5m3**
Ortbeton Einzelfundament, obere Betonfläche abgetreppt, als unbewehrter Beton, Normalbeton C 12/15 DIN EN 206-1, DIN 1045-2, Einzelvolumen über 0,25 bis 0,5 m3.
Menge: 5,000 m3
Kostengruppe DIN 276 2018-12: 561

**01.09.0003 Ortbeton Streifenfundament unbewehrt C25/30 B 50-75cm**
STLB-Bau 2018-10 013
Ortbeton Streifenfundament, obere Betonfläche waagerecht, aus unbewehrtem Beton, Normalbeton C 25/30 DIN EN 206, DIN 1045-2, ohne RC-Baustoffe, Expositionsklasse Frostangriff mit und ohne Taumittel XF3, Expositionsklasse Betonkorrosion durch Verschleißbeanspruchung XM2, Expositionsklasse Betonkorrosion durch chemischen Angriff XA1, Expositionsklasse kein Korrosions- oder Angriffsrisiko X0, Feuchtigkeitsklasse Betonkorrosion, in trockener Umgebung WO, Konsistenzklasse F3, Querschnittsbreite über 50 bis 75 cm, Querschnittstiefe über 100 bis 125 cm.
Menge: 5,000 m3
Kostengruppe DIN 276 2018-12: 561

**01.09.0004 Schalung Betonfundamente**
Schalung Betonfundamente
Schalungshaut für Betonflächen ohne Anforderung, Fundamenhöhen bis 50 cm einschließlich Herstellen von allen erforderlichen Aussparungen Einlegearbeiten für Leerrohre und sonstigen, Einbauteilen.
Menge: 10,000 m2
Kostengruppe DIN 276 2018-12: 561

**01.09.0005 Betonstabstahl B500 alle Durchmesser**
Bewehrung aus Betonstabstahl B500 DIN 488, BST 500 SB, alle Durchmesser, Gerade Stäbe liefern, biegen, schneiden und einbauen. Betonstabstahl für Ortbetonbauteile.
Menge: 500,000 kg
Kostengruppe DIN 276 2018-12: 561

**01.09.0006 BST 500 S(A)**
Liefern und Einbauen von Rundstahl für die tragenden Stahlbetonbauteile aus BST 500 S(A), alle Durchmesser und Längen, einschließlich Schneiden, Biegen und soweit erforderlich, örtliches Anpassen, Verlegen, sowie mit Bindedraht knüpfen. Zuschneiden im Bereich kleinerer Aussparungen und eventuell Überständen. Beim Verlegen der Armierung sind Abstandshalter aus Beton- oder Faserbeton, Unterstützungsträger mit entsprechender Höhe sind in den EP einzurechnen, Öffnungen zum Einbringen des Betons sind vorzusehen. Die Öffnungen zum Einbringen des Betons und Rüttellücken sind entsprechend den maßgebenden Vorschriften freizuhalten
Menge: 500,000 kg
Kostengruppe DIN 276 2018-12: 561

**01.09.0007 Ortbeton Streifenfundament Stahlbeton C25/30 B 100-200 cm, Mülleinhausung**
Ortbeton Streifenfundament, für die Treppenanlagen als Stahlbeton, Normalbeton C 25/C30 XC2,XF1,WF, DIN EN 206-1, DIN 1045-2, Breite von 100 bis 200 cm Dicke bis 110 cm  Abscheiben der Betonoberfläche auf der Wandoberseite ,Unter-und Oberseite horizontal einschließlich Nachbehandlung  gemäß ZTV'S durchführen.Ausführung und Massen entsprechend Vorgabe in den beiliegenden Ausschreibungsplänen und den Vorgaben in den ZTV'S
Liefern, Einbauen,Verdichten des Betons
Menge: 15,000 m3
Kostengruppe DIN 276 2018-12: 561

**Ausführungsbeschreibung 4 Betonfertigteile**
*Ausführung als Betonfertigteil Beton C45/C55 DIN 1045*
Ausführung als Betonfertigteil Beton C45/C55 DIN 1045
Treppen und Wangen
Kanten gefast
Oberfläche: friktionsgefräst
Farbe: mittelbeige
Abmessungen: gemäß Postionsbeschreibung
versetzen auf Fundament
Fertigteile  vor Versetzen mit Haftschlämme einstreichen(frisch in frisch)
Dränbeton 2/22 70 cm
Drainmörtel 2/8  5 cm
Breite: gemäß Fertigteilbreite + 10 cm
Versetzart:
Gewicht <= 4 t  mit Vakuum-Hebegerät
Gewicht >= 4 t Aussparungen für Versetzgurte an der Fertigteilunterseite.

Werkstattzeichnungen mit der Einteilung von eventuellen Fugen und Segmentierungen sind vor Ausführung zur Freigabe vorzulegen.
*Treppenanlage Blockstufen*
Blockstufen für Treppenanlage
Ausführung als Betonfertigteil Beton C45/55 DIN 1045 und DIN EN 13198
Oberfläche: Rutschklasse R 11, mit Hartgesteinsvorsatz mit feinkörniger Mischungsrezeptur, Oberfläche durch Friktionsfräsung bearbeitet und mit schmutzabweisender Patinierung, wie Pflasterbelag, Farbe BEIGE.
Blockstufen mit an der Unterseite angeordneten Schubnuten zur Verhinderung einer horizontalen Verschiebung.
Fundament:
Ausgleichsschicht: Bettung aus Monokornbeton 2/8 Dicke 5 cm,
Fundament: Beton C 25/30 Dicke 80 cm
und Sauberkeitsschicht STS 0/45, 20 cm
vor versetzen mit Haftschlämme einstreichen (frisch in frisch).
Versetzart:
Gewicht <;= 4 t  mit Vakuum-Hebegerät
Gewicht >;= 4 t Aussparungen für Versetzgurte an der Fertigteilunterseite.
Einschl. Schubsicherung Betonblockstufen:
Edelstahldübel auf Stufenunterseite Einzellänge 150 mm, D 12 mm
2 St pro Stufe, eingeklebt für die Antrittsstufe und jede 2. Stufenreihe
Einbindetiefe in Stufe 50 mm, in Betonbettung 100 mm.

**01.09.0008 Blockstufe 235/35/14 als Betonfertigteil, Beton C45/55, ANTRITToben**
Blockstufe als Betonfertigteil, gem. Ausführungsbeschreibung, Beton C45/55 DIN 1045, für Stufenanlage, Einzellänge 235cm Fertigungsmaß H/B14/35, Tritt- und Vorderseite und Kopf links sichtbar, Kanten gefast, Steigungsverhältnis 15/35 cm.
Menge: 2,000 St
Kostengruppe DIN 276 2018-12: 544

**01.09.0009 Blockstufe 235/14/40 als Betonfertigteil, Beton C45/55**
Blockstufe als Betonfertigteil, gem. Ausführungsbeschreibung, Beton C45/55 DIN 1045, für Stufenanlage, Einzellänge 235cm Fertigungsmaß H/B14/40, Tritt- und Vorderseite und Kopf links sichtbar, Kanten gefast, Steigungsverhältnis 15/35 cm.
Menge: 2,000 St
Kostengruppe DIN 276 2018-12: 544

**01.09.0010 Blockstufe 235/40/20 als Betonfertigteil, Beton C45/55; ANTRITT unten**
Blockstufe als Betonfertigteil, gem. Ausführungsbeschreibung, Beton C45/55 DIN 1045, für Stufenanlage, Einzellänge 235cm Fertigungsmaß H/B20/40, Tritt- und Vorderseite und Kopf links sichtbar, Kanten gefast, Steigungsverhältnis 15/35 cm.
Menge: 2,000 St
Kostengruppe DIN 276 2018-12: 544

**01.09.0011 Zulage Treppenmarkierung für Stufen als Betonfertigteil**
Zulage Treppenmarkierung für Stufen als Betonfertigteil L = 2,35 m
Kontaktstreifen
Farbe: perlweiss gesandet,
Querschnitt:  5x8cm,
witterungs- und tausalzbeständig
Positionierung: Stufenvorderkante
Menge: 14,500 m
Kostengruppe DIN 276 2018-12: 544

#### 01.10 BELAGSARBEITEN

**01.10.0001 Kontrollprüfung Unterbau/Planum Verformungsmodul statischer Lastplattendruckversuch**
STLB-Bau 2021-04 080
Kontrollprüfung ZTV E-StB auf besondere Anordnung des AG für Unterbau/Planum, Prüfung für Verformungsmodul, mit statischem Lastplattendruckversuch DIN 18134, Ausführung gemäß Einzelbeschreibung,
Einzelbeschreibungs-Nr '- schriftliche Dokumentation und Auswertung.
- Die Messergebnisse und Protokolle der Prüfungen sind der örtlichen Bauleitung zu übergeben'.
Menge: 2,000 St
Kostengruppe DIN 276 2018-12: 539

**01.10.0002 Filter-/Trennschicht Geotextil**
Filter-/Trennschicht aus Geotextilien TL Geok E-StB, in Verkehrsflächen, Überlappungsbreite mind. 50 cm, seitlicher Überstand mind. 50 cm, abgerechnet wird die abgedeckte Fläche.
Anforderungen :
Stempeldrückkraft >=1,5 KN
Geotextilklasse 3  150 g/m2
Bahnen nach den Vorschriften des Herstellers verbinden.
Menge: 100,000 m2
Kostengruppe DIN 276 2018-12: 521

**01.10.0003 FSS Bk0,3 DPr1 EV2 100MPa 0/45 D 35cm**
STLB-Bau 2023-10 080
Frostschutzschicht ZTV SoB-StB, Belastungsklasse RStO 12 Bk0,3, Verdichtungsgrad mind. DPr 1, Verformungsmodul auf der Oberfläche mind. EV2 100 MPa, aus Baustoffgemisch für Frostschutzschicht, natürliche Gesteinskörnung TL Gestein, Körnung 0/45, Schichtdicke 35 cm, Feinanteil Kategorie UF 3, im eingebauten Zustand max. 3 % Feinanteile, wasserdurchlässig, kf größer gleich 5 x 10 hoch minus 5 m/s, abgerechnet wird nach Auftragprofilen.
Menge: 35,000 m3
Kostengruppe DIN 276 2018-12: 533

**01.10.0004 STS Bk0,3 DPr1 EV2 120MPa 0/45 D 15-20cm**
STLB-Bau 2021-04 080
Schottertragschicht ZTV SoB-StB, Belastungsklasse RStO 12 Bk0,3, Verdichtungsgrad mind. DPr 1, Verformungsmodul auf der Oberfläche mind. EV2 120 MPa, aus Baustoffgemisch für Schottertragschicht, natürliche Gesteinskörnung TL Gestein, Körnung 0/45, Schichtdicke über 15 bis 20 cm, Einbau zwischen Randeinfassungen, die Oberfläche der Tragschicht wird für längere Zeit unmittelbar befahren, abgerechnet wird nach Auftragprofilen.
Menge: 20,000 m3
Kostengruppe DIN 276 2018-12: 533

**01.10.0005 Zulage für Arbeiten überdachte Bereiche**
Zulage für Arbeiten STS und FSS in überdachten Bereichen, LH von 2,80 bis 4,0 m
Menge: 25,000 m2
Kostengruppe DIN 276 2018-12: 533

**Ausführungsbeschreibung 5 Betonpflaster-/plattenbeläge VORPLATZ**
*Ausführung Pflaster*
Die Steine sind nach dem angegebenen Verlegemuster mit der jeweils geltenden Mindestfugenbreite von 3 - 5 mm (Abstandhalter sind Mindestfugenstärken) nach DIN 18318 zu verlegen. Die verlegte Fläche ist vor dem Abrütteln vollkommen mit filterstabilem Material zu verfugen, die Korngrößenverteilung des Fugenmaterials ist auf die Korngrößenverteilung des Bettungsmaterials abzustimmen. Die Fugenverfüllung muss nach der jeweils gültigen ZTV Pflaster- StB erfolgen. Das ungebundene Fugenmaterial ist bei trockenem Wetter einzufegen. Zur Vermeidung von Fleckenbildung durch überschüssiges Fugenmaterial beim Abrütteln, ist die Fläche vorher vollkommen sauber abzukehren. Das Abrütteln muss mit einem geeigneten Plattenrüttler (Zentrifugalkraft 30 bis 60 kN, Betriebsgewicht ca. 200 bis 600 kg), beginnend vom Rand zur Mitte hin erfolgen .Die Rüttelplatte ist mit einer Kunststoff-
Gleitvorrichtung zu versehen.  Das Verfugen und Abrütteln ist in die jeweiligen Pflaster Positionen einzukalkulieren. Die Herstellervorschriften für das Verfugen sind zu beachten.

Zweimaliges Nachverfüllen der Fugen nach Abnahme ist erforderlichenfalls einzukalkulieren.

Hinweis zum Rastermaß Aufgrund zulässiger Maßtoleranzen bei den Steinen können sich geringfügig andere Rastermaße ergeben. Um Anarbeiten zu vermeiden, ist unter Beachtung der geforderten Verlegebreite der genaue Abstand der Randeinfassungen durch Auslegen einzelner Steinzeilen vor Beginn der Verlegearbeiten zu ermitteln (s. auch ZTV Pflaster-StB).

Pflasterbeläge
Oberfläche: gebürstet, kugelgestrahlt, friktionsgefräst
VS5  Verschiebesicherung
Farbe: beige
Dicke: 8 cm
Abmessungen 30x30 / 30x 15 cm
Flächenanteil je Oberflächenbeschaffenheit  33 %, im Läuferverband, unterschiedliche Steinbreiten abwechselnd in jeder Reihe (Anteil 30/30 = 50%, Anteil 30/15 = 50%).

**01.10.0006 Betonpflaster 30/30/8 und 30/15/8 cm, Vorplatz**
Pflaster verlegen entsprechend dem beschriebenen Verlegemuster auf einer Bettung aus Edelbrechsand-Splitt-Gemisch der Körnung 0-5 mm in 30 - 50 mm Dicke verlegen, Fugen Baustoffgemisch für Fugen,  Körnung 1/3 aus natürlichen gebrochenen Gesteinskörnungen (Splitt) einkehren und einschlämmen, gemäß den aktuellen TL Pflaster-StB und den ZTV Pflaster-StB bis zur vollständigen Fugenverfüllung.
Rastermaß: 30/30/8 cm, 30/15/8 cm, einschl. entsprechenden  Anfangsstein, Farbe/Oberfläche: gem. Ausführungsbeschreibung, einschl. der erforderlichen Rand- und Abschlusssteine gem. Verlegeplan.

angebotenes Produkt:

Erzeugnis/Typ, '........................................'
(vom Bieter einzutragen)
Menge: 80,000 m2
Kostengruppe DIN 276 2018-12: 533

**01.10.0007 Betonpflaster 15/15/8 und 30/15/8 cm, Fahrradeinhausung**
Pflaster verlegen entsprechend dem beschriebenen Verlegemuster auf einer Bettung aus Edelbrechsand-Splitt-Gemisch der Körnung 0-5 mm in 30 - 50 mm Dicke verlegen, Fugen Baustoffgemisch für Fugen,  Körnung 1/3 aus natürlichen gebrochenen Gesteinskörnungen (Splitt) einkehren und einschlämmen, gemäß den aktuellen TL Pflaster-StB und den ZTV Pflaster-StB bis zur vollständigen Fugenverfüllung.
Rastermaß: 15/15/8 cm, 30/15/8 cm, einschl. entsprechenden  Anfangsstein, Farbe/Oberfläche: gem. Ausführungsbeschreibung, jedoch Farbe naturgrau, einschl. der erforderlichen Rand- und Abschlusssteine gem. Verlegeplan.

angebotenes Produkt:

Erzeugnis/Typ, '........................................'
(vom Bieter einzutragen)
Menge: 50,000 m2
Kostengruppe DIN 276 2018-12: 533

**01.10.0008 Anschluss Betonpfl. D 80mm Schnittkanten**
Anschluss für Pflasterbelag, aus Betonpflaster, Steindicke 80 mm, Herstellen von Schnittkanten, mit Nassschneidegerät.
Anschluss für Pflasterdecke gem. ZTV Pflaster-StB, kleinstes zulässiges Steinformat 1/2 Stein des Ausgangformates.
Menge: 30,000 m
Kostengruppe DIN 276 2018-12: 533

**01.10.0009 Pflasterdecke Betonverbundpflaster D 100mm**
Pflasterdecke, aus Verbundpflastersteinen aus Beton, TL Pflaster-StB, ungebundene Bauweise, Tragschicht wird gesondert vergütet, aus Doppel-T-Verbundsteinen  einschl. sämtlicher Anfängersteine, Dicke 100 mm, max. Differenzen K, Kante abgeschrägt, Horizontal-/Vertikalschenkel bis 2 mm, Belastungsklasse RStO 12 Bk0,3, in Neben- und Rastanlagen - PKW-Verkehr einschl. geringem Schwerverkehrsanteil, Bettung aus Baustoffgemisch Körnung 0/5 aus natürlichen gebrochenen Gesteinskörnungen (Brechsand-Splitt-Gemisch), TL Pflaster-StB Kategorie GN, Dicke 4 +/-1 cm, Gesteinskörnung für Fugen, Körnung 1/3 aus natürlichen gebrochenen Gesteinskörnungen (Splitt) einkehren und einschlämmen.
Rastermaß: 19,6 x 16,6 cm
Menge: 100,000 m2
Kostengruppe DIN 276 2018-12: 533

**01.10.0010 Längsrasenfugenpflaster 30/15/10 cm**
Längsrasenfugenpflaster liefern und verlegen entsprechend der Ausführungsbeschreibung. Rastermaß: 30/15/10 cm, Anfangsstein 45/15/10 cm, Farbe: naturgrau, einschl. der erforderlichen Rand- und Abschlusssteine gem. Verlegeplan.
Fugen und Kammern verfüllen mit Substrat bestehend aus 10 Masse -% Oberboden der Bodengruppe 2 – 4 gemäß DIN 18 915 Teil 1, und 40 Masse-% Natursand der Körnung 0/4 mm und 50 Masse-% Splitt der Körnung 2/5 mm. Dem Substrat ist ein Vorratsdünger mit 5 g/m² und 150g /m2 Terra Cottem  beimischen. Auftragsdicke unter Berücksichtigung des Setzungsmaßes bis 2 cm unter OK. Rasensaat gemäß DIN 18 917 auf Pflasterdecke mit begrünten Fugen mit Regel-Saat-Mischung Parkplatzrasen RSM 5.1, Saatgutmenge 25 g/m² der begrünten Fläche. Saatgut in einem Arbeitsgang oberflächig ansähen und leicht einarbeiten.
Menge: 20,000 m2
Kostengruppe DIN 276 2018-12: 533

**01.10.0011 Zulage Kurvensatz Betonverbundpflaster R = 2 - 6m**
Zulage zur oben genannten Position Pflasterdecke, aus Doppel-T-Verbundsteinen einschl. sämtlicher Anfängersteine, Dicke 80 mm, jedoch Ausführung als Kurvensatz in Wegeradien 2 bis 6 m.
Menge: 25,000 m2
Kostengruppe DIN 276 2018-12: 533

**01.10.0012 Anschluss Betonpfl. D 100mm Schnittkanten**
Anschluss für Pflasterbelag, aus Betonpflaster, Steindicke 100 mm, Herstellen von Schnittkanten, mit Nassschneidegerät.
Anschluss für Pflasterdecke gem. ZTV Pflaster-StB, kleinstes zulässiges Steinformat 1/2 Stein des Ausgangformates.
Menge: 30,000 m
Kostengruppe DIN 276 2018-12: 533

**01.10.0013 Bohrung Durchmesser max. 65 mm**
Bohrung in Plattenbelag 60/30 und 90/90 herstellen, für Montage der Handlaufpfosten.
Dicke 120 mm, Durchmesser max. 65 mm.
Bohrung nach der Montage des Handlaufes schließen mit Mörtel MGIII  ausgießen. Die Belagsfläche ist gegen Verschmutzungen zu schützen.
Menge: 5,000 St
Kostengruppe DIN 276 2018-12: 533

**01.10.0014 Kernlochbohrung Pflasterdecke für Poller-Bodenhülse**
Kernlochbohrung in  Pflasterdecke, aus Betonpflaster, Dicke 120 mm, für PollerBodenhülse, rund, Durchmesser 76 mm, Herstellen und entsorgen der Bohrkerne. Nach dem Einbau ist die Pflasterfugen ein zu  schlämmen mit Fugenmörtel MG III. Die Belagsfläche ist gegen Verschmutzungen zu schützen.
Menge: 5,000 St
Kostengruppe DIN 276 2018-12: 533

*Hinweis: Traufstreifen*

**01.10.0015 Horizontale Filterschicht Geotextil**
Horizontale Filterschicht aus Geotextilien, Überlappungsbreite mind. 10 cm, Stempeldurchdrückkraft 500 bis 1000 N, wirksame Öffnungsweite (DW) 0,05 bis 0,1 mm. Unkrauthemmer
Menge: 50,000 m2
Kostengruppe DIN 276 2018-12: 533

**01.10.0016 Splittflächen Traufbereich Basaltsplitt Körnung 8-16 mm Einbaustärke 10 cm**
Menge: 50,000 m2
Kostengruppe DIN 276 2018-12: 533

*Hinweis: Einfassungen Stahlband*

**01.10.0017 Einfassung von Wegen, Bandstahl 100 mm gerade Traufe/Pflanzflächen**
Einfassung von Wegen, Bandstahl  Werksoff ST 37 feuerverzinkt gemäß DIN EN ISO 1461. Flachstahl 8 x 100 mm, verzinkt mit Aufstandsfüßen aus aufgespreiztem, angeschweißtem Flachstahl 130 x 80 mm, Abstand 1,50 m, Stöße mit angeschweißten Laschen,  unsichtbar verschraubt, einschließlich Passtücke herstellen (Kaltverzinkung) und Beton C20/25, ca. 25x25x25cm pro Befestigungspunkt.
Menge: 120,000 m
Kostengruppe DIN 276 2018-12: 533

**01.10.0018 Einfassung von Wegen, Bandstahl 150 mm gerade**
Einfassung von Wegen, Bandstahl  Werksoff ST 37 feuerverzinkt gemäß DIN EN ISO 1461. Flachstahl 8 x 150 mm, verzinkt mit Aufstandsfüßen aus aufgespreiztem, angeschweißtem Flachstahl 130 x 80 mm, Abstand 1,50 m, Stöße mit angeschweißten Laschen, unsichtbar verschraubt, einschließlich Passtücke herstellen (Kaltverzinkung) und Beton C20/25, ca. 25x25x25cm pro Befestigungspunkt.
Menge: 65,000 m
Kostengruppe DIN 276 2018-12: 533

*Hinweis: Einfassung Bordstein Beton*

**01.10.0019 Betonbord TB12/30 als Anfahrschwelle, Fundament Rückstütze C20/25 D 20cm**
Anfahrschwelle / einzelne Bordstein aus Beton, DIN EN 1340, Maße DIN 483, Form TB 12/30, 7 cm über OK Belag Parkplatz, Witterungswiderstand A, Abriebwiderstand F, Biegezugfestigkeit S, mit Fundament und 2-seitiger Rückenstütze aus Beton mit einer Zusammensetzung C 20/25 DIN EN 206 und DIN 1045-2, Bettungsdicke 20 cm, Breite der Rückenstütze 10 cm. Gem. Lageplan.
Menge: 12,000 m
Kostengruppe DIN 276 2018-12: 533

**01.10.0020 Betonbord TB 12/30 Absenk. Fundament Rückstütze C20/25 D 20cm**
Bordstein aus Beton, DIN EN 1340, Maße DIN 483, Form TB 12/30, Farbton grau, Witterungswiderstand D, Abriebwiderstand I, Biegezugfestigkeit U, einschl. Absenkungen, mit Fundament und 2-seitiger Rückenstütze aus Beton mit einer Zusammensetzung C 20/25 DIN EN 206 und DIN 1045-2, Bettungsdicke 20 cm, Breite der Rückenstütze 10 cm.
Menge: 2,000 m
Kostengruppe DIN 276 2018-12: 533

**01.10.0021 Tiefbordstein, sämtliche Formate trennen, ablängen.**
Tiefbordstein TB 12/30, sämtliche Formate  trennen, ablängen.
Menge: 4,000 St
Kostengruppe DIN 276 2018-12: 533

**01.10.0022 Betonbord FB20/25Fundament Rückenstütze 2seitig C20/25 D 20cm**
Bordstein aus Beton, DIN EN 1340, Maße DIN 483, Form FB 20/25, Farbton grau, Witterungswiderstand A, Abriebwiderstand F, Biegezugfestigkeit S, mit Fundament und 2-seitiger Rückenstütze aus Beton mit einer Zusammensetzung C 20/25 DIN EN 206 und DIN 1045-2, Bettungsdicke 20 cm, Breite der Rückenstütze 15 cm.
Menge: 20,000 m
Kostengruppe DIN 276 2018-12: 533

**01.10.0023 Betonbord FB20/25 grau Radien**
Bordstein aus Beton, DIN EN 1340, Maße DIN 483, Form FB 20/25, Farbton grau, Witterungswiderstand A, Abriebwiderstand F, Biegezugfestigkeit S, mit Fundament und 2-seitiger Rückenstütze aus Beton mit einer Zusammensetzung C 20/25 DIN EN 206 und DIN 1045-2, Bettungsdicke 20 cm, Breite der Rückenstütze 15 cm, Ausführung in Radien konvex R = 3 bis 6 m.
Menge: 5,000 m
Kostengruppe DIN 276 2018-12: 533

**01.10.0024 Betonbord FB20/25 grau Kopfstein Links**
Bordstein aus Beton, DIN EN 1340, Maße DIN 483, Form FB 20/25, Farbton grau, Witterungswiderstand A, Abriebwiderstand F, Biegezugfestigkeit S, mit Fundament und 2-seitiger Rückenstütze aus Beton mit einer Zusammensetzung C 20/25 DIN EN 206 und DIN 1045-2, Bettungsdicke 20 cm, Breite der Rückenstütze 15 cm, Ausführung als Kopfstein links.
Menge: 3,000 St
Kostengruppe DIN 276 2018-12: 533

**01.10.0025 Betonbord FB20/25 grauKopfstein Rechts**
Bordstein aus Beton, DIN EN 1340, Maße DIN 483, Form FB 20/25, Farbton grau, Witterungswiderstand A, Abriebwiderstand F, Biegezugfestigkeit S, mit Fundament und 2-seitiger Rückenstütze aus Beton mit einer Zusammensetzung C 20/25 DIN EN 206 und DIN 1045-2, Bettungsdicke 20 cm, Breite der Rückenstütze 15 cm, Ausführung als Kopfstein rechts.
Menge: 3,000 St
Kostengruppe DIN 276 2018-12: 533

**01.10.0026 Bordsteinpassstück Bordstein Beton**
Bordsteinpassstück herstellen, Betonbordstein.
Menge: 10,000 St
Kostengruppe DIN 276 2018-12: 533

#### 01.11 VEGETATIONSTECHNIK

**01.11.0001 Fläche planieren Ab/Auftr.bis 10cm 1:4 bis 1:2**
Bearbeitungsfläche unter Massenausgleich planieren,Ab-/Auftragsdicke bis 10 cm, Flächenneigung : 1:4 bis 1:2.
Menge: 800,000 m2
Kostengruppe DIN 276 2018-12: 571

**01.11.0002 Auflockern Baugrund Untergrundlockerung T 30cm 1:4 bis 1:2**
Auflockern des Baugrundes vor Auftrag der Vegetationstragschicht, durch Untergrundlockerung, Tiefe 30 cm, Flächenneigung : 1:4 bis 1:2.
Menge: 800,000 m2
Kostengruppe DIN 276 2018-12: 571

**01.11.0003 Oberboden Lagerung auftragen D bis 30cm**
Oberboden aus Lagerung, profilgerecht auftragen, Auftragsdicke 20 -30cm, Abrechnung nach Auftragsfläche. Förderweg bis max. 750 m.
Menge: 50,000 m3
Kostengruppe DIN 276 2018-12: 571

**01.11.0004 Oberboden liefern auftragen D 30cm**
Oberboden steinfrei liefern, profilgerecht auftragen, Auftragsdicke 30 cm, Bodengruppe 4 DIN 18915, Neigung der Fläche  bis 1:4,  Abrechnung nach Auftragsfläche.
Menge: 200,000 m3
Kostengruppe DIN 276 2018-12: 571

**01.11.0005 Bodenverbesserung Vegetationsschicht, Sand Stoff aufbringen 75 kg/m2**
Bodenverbesserung der Vegetationstragschicht,  Kiessand, Körnung 0/8, aufbringen, Einarbeiten wird gesondert vergütet, Schichtdicke 5 cm, 75 kg/m2.
Flächenneigung : eben bis 1:2
Menge: 800,000 m2
Kostengruppe DIN 276 2018-12: 571

**01.11.0006 Bodenverbesserung Rasen-/Pflanzflächen Stoff aufbringen einarbeiten 100 g/m2**
Bodenverbesserung der Vegetationstragschicht
für Rasen- und Pflanzflächen, Mischung aus Wasserspeicher,  NPK Düngermischung, Wurzelwachstumsaktivator.
Zusammensetzung:
wasserspeichernde Polymere  39,50%
Dünger  10,50%
Gesamtstickstoff  4,50%
P2O5  1,00%
K2O  5,50%
Spurennährstoffe
Wurzelwachstumsaktivatoren
Mineralisches Trägermaterial
aufbringen, einarbeiten wird gesondert vergütet,
Menge ca. 150 g/m2.
Erzeugnis: TerraCottem
Menge: 720,000 m2
Kostengruppe DIN 276 2018-12: 571

**01.11.0007 Bodenverbesserung Stauden Copolymer Stoff aufbringen einarbeiten 200 g/m2**
Bodenverbesserung der Vegetationstragschicht für Stauden, organische Copolymer auf Kaliumsalzbasis (EG-Düngemittel NK-Dünger (13+5)) aufbringen einarbeiten wird gesondert vergütet, Menge ca. 150 g/m2.
Menge: 80,000 m2
Kostengruppe DIN 276 2018-12: 571

**01.11.0008 VTS lockern fräsen Tiefe 20 cm, Fläche 1:4 bis 1:2**
Vegetationstragschicht lockern und Bodenverbesserungsstoffe einarbeiten, fräsen, Tiefe 20 cm, Steine ab 5 cm Durchmesser, Fremdkörper und schwer verrottbare Pflanzenteile ablesen, nach Stoffen getrennt laden, zur Deponie nach Wahl des Bieters transportieren und entsorgen, Fläche 1:2 bis 1:4, einschl. Deponiegebühr.
Menge: 800,000 m2
Kostengruppe DIN 276 2018-12: 571

**01.11.0009 Feinplanum Rasen/Wiesenflächen Anschlüsse oberflächengleich**
Feinplanum für Rasen/Wiesenfläche Anschlüsse an Kanten, Wege- und Platzbeläge oberflächengleich Höhenlage gemäß Angabe Ausführungsplanung
Anforderungen  Ebenflächigkeit
DIN 18035 Teil 4 Meßstrecke 4 m <=30mm
Flächenneigung  1:4 bis 1:2.
Menge: 720,000 m2
Kostengruppe DIN 276 2018-12: 574

**01.11.0010 Rasen ansäen Gebrauchsrasen RSM2.3 25g/m2**
STLB-Bau 2021-04 003
Rasen ansäen, Gebrauchsrasen, RSM Rasen 2.3 Gebrauchsrasen - Spielrasen, Saatgutmenge 25 g/m2, die Saatgutmischung ist mit Gräsersorten auszustatten, die in der RSM/FLL in die höchste Eignungsstufe eingeordnet sind, Nachweis der Beschaffenheit durch Vorlage des Mischungsnummernbescheides.
Menge: 720,000 m2
Kostengruppe DIN 276 2018-12: 574

#### 01.12 PFLANZENLIEFERUNG / PFLANZARBEIT

*Hinweis: Standardbesch Richtlinie Pflanzgruben*
STLB-Bau 2021-04 003
Für die Herstellung der Pflanzgruben gelten die FLL-Empfehlungen für Baumpflanzungen - Teil 2: Standortvorbereitungen für Neupflanzungen; Pflanzgruben und Wurzelraumerweiterung, Bauweisen und Substrate.

*Hinweis: Standardbesch Regelung Pflanzlieferung*
STLB-Bau 2021-04 003
Allgemeine Regelung für die Pflanzenlieferung. Gehölze müssen den Gütebestimmungen für Baumschulpflanzen der FLL entsprechen. Stauden müssen den Gütebestimmungen für Stauden der FLL entsprechen.

*Hinweis: Standardbesch Richtlinie Pflanzarbeiten*
STLB-Bau 2021-04 003
Für die Ausführung der Pflanzarbeiten gelten die FLL-Empfehlungen für Baumpflanzungen - Teil 1: Planung, Pflanzarbeiten, Pflege.

**01.12.0001 VTS lockern nach der Pflanzung Tiefe 5 cm'**
Vegetationstragschicht lockern, durch kreilen nach der Bepflanzung Gehölzflächen, Tiefe 5 cm, Bodengruppe 3+4 DIN 18915.
Menge: 80,000 m2
Kostengruppe DIN 276 2018-12: 573

**01.12.0002 Feinplanum Pflanzfläche Abweichung 3cm BG3-5**
Feinplanum für Pflanzfläche, zulässige Abweichung von der Ebenheit 3 cm, Anschlüsse an Kanten, Wege- und Platzbeläge oberflächengleich, Steine von mehr als 5 cm Durchmesser und schwer verrottbare Pflanzenteile ablesen, anfallende Stoffe geordnet entsorgen einschließlich Gebühren Bodengruppe 3-5  DIN 18915.
Flächen eben
Menge: 80,000 m2
Kostengruppe DIN 276 2018-12: 573

**01.12.0003 Bodenverbesserung Pflanzung Rindenhumus Stoff aufbringen 10l/m2**
STLB-Bau 2021-04 003
Bodenverbesserung der Vegetationstragschicht für Pflanzung, Rindenhumus, gütegesichert aufbringen, Menge ca. 10 l/m2.
Menge: 15,000 m2
Kostengruppe DIN 276 2018-12: 573

*Hinweis: Bäume*

**01.12.0004 Pfl-Grube füllen oberer Teil Bauweise bodennah**
Pflanzgruben  verfüllen Bauweise bodennah im oberen Teil obere 100 cm
mit Gemisch aus Oberboden, Boden liefern Bodengruppe 3-5 Lava, Körnung 2-16 Sand, Körnung 1-3, im Volumenverhältnis 50:30:20, 1,5 kg /m3 Terra Cottem  beimischen, Schichtdicke 100 cm. Pflanzgrube 150 cm x 150 cm.
Menge: 10,000 m3
Kostengruppe DIN 276 2018-12: 573

**01.12.0005 Pflanzgrube verfüllen im unteren Teil bodennahe Bauweise**
Pflanzgrube verfüllen im unteren Teil bodennahe Bauweise
untere 50 cm  mit Gemisch aus Unterboden  und Lava  16/32
im Verhältnis 60:40, Schichtdicke 50 cm. Pflanzgrube 150 cm x 150 cm.
Menge: 5,000 m3
Kostengruppe DIN 276 2018-12: 573

**01.12.0006 Pflanzgrube verfüllen Schroppen**
Pflanzgrube verfüllen im unteren Teil
mit Gesteinsschroppen Körnung 64 X
Pflanzgrube  150 x 150 cm, Schichtdicke 50 cm.
Ausführung nach Anweisung der Bauleitung
Menge: 3,000 St
Kostengruppe DIN 276 2018-12: 573

**01.12.0007 Belüftungsbohrungen**
Entwässerungsbohrungen im Sohlbereich von Bäumen
Bohrlöcher Durchmesser 15 cm, Tiefe bis 1,50 m
einschl. Verfüllung der Bohrlöcher mit Kies 8/16
Abrechnung nach Stück Bohrung.
Ausführung nur nach gesonderter Anweisung der Bauleitung
Menge: 3,000 St
Kostengruppe DIN 276 2018-12: 573

**01.12.0008 Unterflur-Baumverankerung Ballendurchm. 2-2,5m**
STLB-Bau 2021-04 003
Unterflur-Baumverankerung Ballendurchmesser über 2 bis 2,5 m, gemäß ZTV-Großbaumverpflanzung der FLL.
Menge: 3,000 St
Kostengruppe DIN 276 2018-12: 573

**01.12.0009 Sonnen- und Strahlungsschutz, StU= 25-30cm, H bis 3,5 m**
Sonnen- und Strahlungsschutz am Stamm mit Stammschutzfarbe Stammumfang über 25 bis 30 cm, Stammhöhe bis 50 cm  über unteren Kronenansatz
aufbringen nach Herstellervorschrift, einschl. Voranstrich und Reinigung der Rinde.
Menge: 3,000 St
Kostengruppe DIN 276 2018-12: 573

**01.12.0010 Stammschutzmanschette aus HDPE,h=ca.20 cm zum Schutz der**
Stammschutzmanschette aus HDPE,h=ca.20 cm zum Schutz der
Baumrinde vor mechanischen Beschädigungen bei Pflege-
und Mäharbeiten. UV-beständig, reißfest, flexibel,
beliebig erweiterbar durch das Verbinden mehrerer
Manschetten für stärkere Stammdurchmesser, geschlitzt
für optimale Belüftung des Stammes. Einfache Anbringung
und wieder verwertbar.
Menge: 3,000 St
Kostengruppe DIN 276 2018-12: 573

*Hinweis: Pflanzenlieferung*

*Hinweis: Stauden & Gräser*

**01.12.0011 Staudenmischpflanzung liefern und einpflanzen**
Staudenmischpflanzung liefern und einpflanzen
Zusammensetzung:

Gerüstbildner:  St/10m²
Eremurus robustus  1
Festuca  mairei  2
Gaura lindheimereii  1
Verbascum bombyciferum  1

Gruppenstauden:  St/10m²
Achillea fillipendulina Coronation Gold  2
Anaphalis triplinervis  2
Aster amellus  2
Aster linosyris  2
Euphorbia polychroma  2
Inula ensifolia  4
Knautia macedonica  2
Linum perenne  3
Lychnis coronaria  2
Phlomis russeliana  2
Sedum telephium  3

Bodendecker:  St/10m²
Calamintha nepeta  3
Geranium renardii  6
Geranium sanguineum  5
Hieracium pilosella  5
Thymus serphyllum  4
Veronica peduncularis  6

Zwiebeln:  St/10m²
Anemone blanda  35
Corocus tommasinianus  35
Muscari latifolia  40
Tulipa praestans  40

Angaben zum Leitfabrikat der Planung
Fehrle Silbersommer
(oder gleichwertig)
Menge: 80,000 m2
Kostengruppe DIN 276 2018-12: 573

**01.12.0012 Splittflächen als Pflanzflächenabdeckung Basaltsplitt**
Splittflächen als Pflanzflächenabdeckung Basalt Körnung 5-8 mm,
Einbaustärke  10 cm.
Menge: 80,000 m2
Kostengruppe DIN 276 2018-12: 573

*Hinweis: Bäume*

**01.12.0013 Prunus avium Plena Sol Baum 4xv mDb StU. 20-25cm h 400-500cm liefern einpflanzen**
STLB-Bau 2023-10 004
Prunus avium "Plena" (Gefüllt blühende Vogel-Kirsche) Sol Baum 4xv mDb, StU. 20 bis 25 cm, h 400 bis 500 cm, Substrateigenschaft gemäß FLL-Empfehlungen für Baumpflanzungen - Teil 2, Pflanzgrubenbauweise 1 (nicht überbaubar), liefern und einpflanzen.
Menge: 3,000 St
Kostengruppe DIN 276 2018-12: 573

#### 01.13 FERTIGSTELLUNGSPFLEGE, DIN 18916 / 18917

*Hinweis: Standardbeschr.*
Für die Ausführung der Pflegearbeiten als Fertigstellungspflege gelten DIN 18916/18917, die erforderlichen Teilleistungen sind ohne besondere Anordnung rechtzeitig auszuführen, die Ausführung jeder Teilleistung ist dem AG spätestens 1Tag nach Abschluß anzuzeigen. Die vorgesehenen Pflegeleistungen sind durchschnittliche Regelannahmen.

**01.13.0001 Lockern Gehölzfläche, Baumscheiben 5 Arbeitsgänge**
Lockern der Pflanzfläche, unerwünschten Aufwuchs abtrennen, auf Gehölzflächen und Baumscheiben. Bearbeitungstiefe der jeweiligen Pflanzenart anpassen, Abfall und Steine ab 5 cm Durchmesser entfernen und geordnet entsorgen einschließlich Gebühren, 5 Arbeitsgänge a  10 m2
Menge: 50,000 m2
Kostengruppe DIN 276 2018-12: 573

**01.13.0002 Wässern Pflanzung Großbäume 200 l /St 20 Arbeitsgänge**
Wässern der Pflanzung, Bäume, Wasser liefern, Mindestwassermenge je Arbeitsgang/St 200 l, in 3 Arbeitsschritten/ Arbeitsgang 20 Arbeitsgänge a 3 St. Abrechnung nach bewässerten Einheiten.
Menge: 60,000 St
Kostengruppe DIN 276 2018-12: 573

**01.13.0003 Wässern Pflanzung Staudenfläche 25l l/m2 20 Arbeitsgänge**
Wässern der Pflanzung, Staudenfläche, Wasser liefern, Mindestwassermenge je Arbeitsgang 25 l/m2, 20 Arbeitsgänge a 80 m2
Menge: 1600,000 m2
Kostengruppe DIN 276 2018-12: 573

**01.13.0004 Wässern Rasen/Wiesen, 20l/m2 10 Arbeitsgänge**
Wässern der Rasen- und Wiesenflächen, Wasser liefern, Menge je Arbeitsgang ca. 20 l/m2, 10 Arbeitsgänge a 720 m2
Menge: 7200,000 m2
Kostengruppe DIN 276 2018-12: 574

**01.13.0005 Durchputzen Stauden- und Gräserfläche Stoffe Unrat getrennt lagern 5 Arbeitsgänge**
Durchputzen der Pflanzung, Stauden- und Gräserfläche, abgeblühte und abgestorbene Pflanzenteile abschneiden, unerwünschten Aufwuchs abtrennen, ausdauernde Wurzeln ausgraben, Laub, abgestorbene Pflanzenteile, Unrat und Steine ab 5 cm Durchmesser aufsammeln, anfallende Stoffe geordnet entsorgen einschließlich Gebühren. 5 Arbeitsgänge a 80 m2
Menge: 400,000 m2
Kostengruppe DIN 276 2018-12: 573

**01.13.0006 Mähen Spiel-/Gebrauchsrasen H 6-10cm H 4cm 5 Schnitte / begrünte Beläge**
Mähen von Spiel-/ Gebrauchsrasen in Belagsflächen (Rasengitter, Rasenpflaster, Rasenwaben, Schotterrasen), Wuchshöhe 6 bis 10 cm, Schnitthöhe 4 cm, 5 Schnitte  a 20 m2, Schnittfolge in der Regel vierzehntägig, Schnittgut geordnet entsorgen einschließlich Gebühren.
Menge: 100,000 m2
Kostengruppe DIN 276 2018-12: 574

**01.13.0007 Mähen Spiel-/Gebrauchsrasen H 6-10cm H 4cm 10 Schnitte**
Mähen von Spiel-/ Gebrauchsrasen, Wuchshöhe 6 bis 10 cm, Schnitthöhe 4 cm, 10 Schnitte  a  720 m2, Schnittfolge in der Regel vierzehntägig, Schnittgut geordnet entsorgen einschließlich Gebühren
Menge: 7200,000 m2
Kostengruppe DIN 276 2018-12: 574

**01.13.0008 Düngen Pflanzfläche mineral.Dünger granuliert 10+5+20(+4) Langzeit-N 60% 50g/m2**
STLB-Bau 2021-04 003
Düngen Zeitpunkt der Ausführung ganzjährig, der Pflanzfläche, mit mineralischem Dünger, granuliert, Nährstoffgehalt N+P2O5+K2O(+MgO) 10+5+20(+4) mit Langzeit N-Anteil 60 %, Menge ca. 50 g/m2 pro Arbeitsgang, in 2 Arbeitsgängen.
Menge: 1,000 kg
Kostengruppe DIN 276 2018-12: 573

**01.13.0009 Düngen Rasenfläche Gebrauchsrasen 40g/m2 mineral.Dünger**
Düngen der Rasenfläche, Gebrauchsrasen, Menge ca. 40 g/m2, mineralischer Dünger, Nährstoffgehalt 32:0:0. 1 Arbeitsgänge a 14.500 m2  Zeitpunkt  April /Mai Vorsaison.
Menge: 5,000 kg
Kostengruppe DIN 276 2018-12: 574

#### 01.14 AUSSTATTUNG

**01.14.0001 Abfall-/ Ascherkombination**
Abfallbehälterl mit Aschereinsatz und Deckel mit Überdachung, Fassungsvermögen 45l,  Durchmesser 340mm,  Höhe  585 mm Oberflächenbehandlung  pulverbeschichtet  DB 702.  Müllbehälter zum Einbetonieren. Einbautiefe 250 mm einschl. Fundament C20/25 50x50x80 cm und Erdarbeiten überschüssiges Material geordnet entsorgen einschließlich Gebühren

Leitfabrikat der Planung
Nusser AB 13/4 S45

Angebotenes Produkt: '........................................'
(vom Bieter einzutragen).
Menge: 1,000 St
Kostengruppe DIN 276 2018-12: 561

**01.14.0002 Fahrradparker für 6 Zweiräder**
Fahrradparker liefern und einbauen nach Herstellerangaben.
Montage ortsfest  einschließlich  Fundament Beton C12/C15  50x50x50 cm  FH und Erdarbeiten, überschüssiges Erdmaterial geordnet entsorgen einschließlich Gebühren. Fahrradständer  feuerverzinkt gemäß DIN EN ISO 1461.

Vorrichtung zum Einstellen von Zweirädern. Die Geometrie des Parkers entspricht im Wesentlichen einem sogenannten Anlehnbügel, dessen Funktion in den anwendungsrelevanten Details optimiert wurde. Zwingendes Merkmal des Parkers ist die der Konzeption zugrundeliegende Modulbauweise, die die Konfektionierung im Baukastensystem ermöglicht. Der Parker besteht aus folgenden Elementen:
Bügel ähnlich U-Form, aus metallischem Rohrmaterial; sowohl die Bügelhöhe, als auch die Schenkelöffnungsbreite müssen das gleichzeitige Anschließen von Vorderrad und Zweiradrahmen mit handelsüblichen Schlössern gewährleisten. Rohrdurchmesser 48,3 mm, Wanddicke 2,0 mm.
• Oberer Bügel, der aus metallischem Rundmaterial ø16 mm herzustellen ist.
• Unterer Bügel, Material wie vor; Einsatz nur bei Hocheinstellung. Bewirkt funktional die Fokussierung der Räder.
• Lackschoner aus witterungsbeständigem, hochwertigem technischem Thermoplast mit konisch verlaufenden Zapfen, zur Verkrallung am Hauptbügel in dort eingebrachte Bohrungen. Die Formgebung der Lackschoner ist dem Radius des Rohres, aus dem der Hauptbügel hergestellt wird, anzugleichen, so dass die Verkrallung kraftschlüssig und stramm erfolgt.
• Endrohre aus metallischem Rohrmaterial, Rohrdurchmesser 48,3 mm, Wanddicke 2,3 mm mit Standfuß zum seitlichen Abschluss der Parker.
• Focussierelement aus tiefgezogenem, feuerverzinktem und im Tauchbad farbbeschichtetem Stahlblech. Im Kontaktbereich von Focus und Hauptbügel ist das Blechelement dem Radius des Rohrdurchmessers des Hauptbügels anzupassen. Die Anpassung folgt im weiteren Verlauf den Durchdringungskurven im Knotenpunkt von Hauptbügel und Distanzrohr.
-feuerverzinkt im Tauchbad (Stückverzinkung) nach DIN EN ISO 1461.
-einseitige Beschickung: durch den Ordnungsfaktor “oberer Bügel” wird erreicht, dass der Radparker  nur von 1 Seite aus genutzt werden kann. Entsprechende örtliche Gegebenheiten - z.B. enge Platzverhältnisse - sprechen für diese Variante.
- Focuselement: dieses Ausstattungsmerkmal bewirkt, dass das Vorderrad stets am Hauptbügel des Radparkers anlehnt, so dass Beschädigungen der Felge weitgehend ausgeschlossen werden können. Erzielt wird dieser Effekt durch die geometrische Gestaltung des Focuselementes, dessen Konturen eine schiefe Ebene erzeugen. Das Rad wird dadurch zielgerichtet focussiert.
Radeinstellung tief: Radabstand 800 mm entspricht Radabstand bei Tiefeinstellung für komfortablere Bedienung.
- einbetonieren in Köcherfundamente als Befestigungsvariante. Fundamentplan wird im Auftragsfall beigestellt. Anzahl der benötigten Fundamente kann aufgrund der Bodenrahmenkonstruktion des Radparkers minimiert werden.

Leitfabrikat der Planung
Orion Typ BETAClassico

Angebotenes Produkt: '........................................'
(vom Bieter einzutragen).
Menge: 1,000 St
Kostengruppe DIN 276 2018-12: 561

**01.14.0003 Hinweisschild "Behindertenparkplatz" Typ 1:**
Vorschriftszeichen nach StVO und der RAL-Gütegemeinschaft Verkehrszeichen und Verkehrseinrichtungen e.V., Schild aus Leichtmetall, Mindestblechdicke 2 mm, Folie Typ 2, an vorh. Rohrpfosten befestigen, Durchmesser 60,3 mm, mit Rohrschelle aus verzinktem Stahl, Verkehrszeichen/HinweisschildVerkehrs- und Zusatzzeichen nach StVO ZZ 1044-10 "Behindertenparkplatz" Typ 1:
Material: Aluminium
Farbe: weiß-schwarz
Format: 231x420

Montage an einem Mast/Pfosten.
Menge: 2,000 St
Kostengruppe DIN 276 2018-12: 561

**01.14.0004 Rohrpfosten Stahl verz Durchm. 60,3mm WD 3,2mm L 2m**
Rohrpfosten zur Befestigung von Verkehrszeichen/Hinweisschild ZTV VZ, aus verzinktem Stahl, Durchmesser 60,3 mm, Wanddicke 3,2 mm, Länge 2 m, mit Bodenhülse, einschließlich Einbau in Fundament C 20/25 Maße 40/40/80 cm, einschl. Erdarbeiten, überschüssigen Boden im Baustellenbereich einbauen.
Bodenhülse aus Guss, einschl.  Gewinde-und Klemmring.
Menge: 2,000 St
Kostengruppe DIN 276 2018-12: 561

**Ausführungsbeschreibung 6 Stahleinfassungen**
*Allgemein: Einfassungen Rampe*
Stahleinfassung/Stahlwangen zum Abstellen der Höhenunterschiede zum Eingang des Staatsarchivs, mit sämtlichen Verbindungselementen, wie Schrauben, Unterlagsscheiben, u.s.w  montieren. Verbindungsschrauben und Hochleistungsanker aus Edelstahl. Rückwärtige Fertigteilfugen abkleben mit  selbstklebender Belagmasse und witterungsbeständiger Aluminiumfolie Breite 100 mm.
Gesamtlänge: siehe Position
Materialangaben:
Stahlwange:
Stahl 10 mm, L-Profil zum Aufdübeln auf den Streifenfundamenten, Fußbreite=250 mm, Oberkante schräg von NN 278.82 fallend auf NN 278.46,
mit 10 cm Überstand über Rampenbelag.
Versteifungsrippen: an der Rückseite ca. alle 50 cm, Höhe der Versteifungsrippe 15 cm unter OK Wandhöhe.
Verbindung: Schraubverbindungen zwischen Versteifungsrippen Stahlwangen mit Edelstahlschrauben. Keine Verschraubungen sichtbar an der Sichtseite.
Montage Absturzsicherung und Geländer:
Pfosten aus FL an Stahlwange angeschweißt,
Höhe 110 cm über Rampenbelag.
Flachstahl FL = 50x10 mm, für Pfosten und Obergurt.
Achsmaß der Pfosten = 1115 mm, Pfostenanzahl 5 St,
Handlauf Rundrohr RR, Durchmesser 40 mm, mittels Flachwinkel an Posten verschweißt, Flachwinkel 80 x 80 mm, Höhe 85 cm über Rampenbelag.
Obergurt und Handlauf dem Gefälle (6 %) des Rampenbelag folgend.
Oberflächen: feuerverzinkt gemäß DIN EN ISO 1461,
Endbeschichtung der Ansichtflächen: pulverbeschichtet DB 701
Sichtbare Kanten gerundet min. 3 mm.
Sichtbare Schraubenköpfe in Farbe, wie sichtbare Stahlteile.
Streifenfundament: C20/25, 450 x 40 x 50 cm,
Einschließlich Fundamentarbeiten, Werkstattzeichnungen und statischer Nachweis mit der Einteilung von eventuellen Fugen und Segmentierungen sind vor Ausführung vorzulegen.

**01.14.0005 Einfassungen Rampe Zugang mit Absturzsicherung und Radabweiser**
Einfassung L-förmig liefern und einbauen gem. Ausführungsbeschreibung.
Abmessungen:
aufgeteilt in max. je 4 Segmente,
Oberkante Stahlwange und Absturzsicherung: der Rampenneigung von 5 % folgend.

Geländer und Radabweiser Rampe  zur seitlichen Montage an Stahleinfassung/Stahlwangen Abstand max. 1,50 m der Pfosten/Stützen.
Leistung einschl. Eckausbildungen
Menge: 16,000 m
Kostengruppe DIN 276 2018-12: 561

#### 01.15 ÜBERDACHUNGEN

**01.15.0001 Überdachung Fahrräder 9,30 x 6,30 m**
Überdachung ,liefern und montieren, einschl. Betonfundmante Beton C20/25, Abmessung nach Herstellerangaben.

Oberfläche / Farbe:
Sämtliche sichtbaren Stahlteile feuerverzinkt und pulverbeschichtet DB 702.

Entwässerung:
Im Dach integriert, Wasserableitung durch Fallrohre an den beiden hinteren Eckstützen, Ablauf oberirdisch über Rohrbogen.

Konstruktion:
Stahlkonstruktion aus gekantetem Stahlblech und Quadratrohren. Frontseite ohne Stützen.
Dach:
Flachdach, Dacheindeckung mit Trapezblech, umlaufende Attika, 225 mm hoch. Dient
gleichzeitig als Wasserkasten.
Schneelast: sk (auf dem Boden) 2,00 kN/m²
Windlast: Zone 2
Entwässerung:
Im Dach integriert, Ablauf durch Fallrohre an den beiden hinteren Eckstützen, Austritt
oberirdisch über Rohrbogen.
Oberflächen:
Farbe der Attika: Polyester / RSL grauweiß, Außenseite zusätzlich in grauweiß ähnlich RAL 9002 beschichtet.
Befestigung:
zum Aufdübeln bei -200 mm
auf bauseitige Fundamente nach unseren Plänen.
Die Stützen aus Quadratrohr mit angeschweißten Fußplatten werden inklusive
Bodenbefestigungsmaterial aus Edelstahl geliefert.
Lieferung: Zerlegt auf Palette
Abmessungen:
Dachbreite: 6300 mm
Dachtiefe: 9300 mm
Gesamthöhe: 2420 mm
Lichte Höhe: 2200 mm

Wandelemente mit Holzbelattung, waagerecht, Lärche natur
Konstruktion:
Waagerechte, in Stahlprofilen eingefasste Holzlatten. Holzart Lärche,
rustikal. Lattenprofil 55 x 35 mm, Lattenabstand 37 mm. Wandelement wird an
vorhandenen Stützen befestigt. Inkl. Befestigungsmaterial aus Edelstahl V2A.
Abmessungen:
Höhe 2000 mm
Breite 1420 mm
Schiebetür mit Holzbelattung, wie Wandelemente
Tür mit Laufrollen, verblendet. Inklusive Beschlagsgarnitur aus Aluminium,
standardmäßig vorbereitet für den Einbau eines Schließzylinders 30/30.
Abmessungen:
Holzart Lärche, lasiert  rustikal
Oberfläche Stahlteile feuerverzinkt und pulverbeschichtet DB 702
Höhe 2000 mm
Türbreite Achsmaß 1500 mm
Lichte Türhöhe 2130 mm
Lichte Türbreite 1230 mm

Dachbegrünung:
Sedum-Kassetten
Kassette mit Begrünung, 500 x 500 x 60 mm
Konstruktion:
Gebrauchsfertiges modulares Gründachsystem, welches aus einer mit Substrat und 6-8 verschiedenen Sedumarten gefüllten Pflanzkassette besteht, welche zur biologischen Vielfalt beiträgt. Wasserrückhaltevermögen von ca. 20 Liter/m². Ca. 38 kg/m² Trockengewicht bzw. 58 kg/m² bei vollständiger Sättigung mit Wasser. Bitte Pflegeanleitung beachten.
Hinweis: Die Ware muss spätestens 48 Stunden nach Anlieferung entpackt und verlegt werden.
Beleuchtung:
Sensor-Leuchte mit LED-Panel, unabhängige Energieversorgung durch Solar-Panel und Akku. Autarke Erfassung kleinster Bewegungen durch integrierten Infrarot-Sensor. Integrierter Kompass als Hilfe zur Ausrichtung des Solarpanels. Inklusive Programmwahlschalter, Halterabdeckungen für Solar- und LED-Panel und Verlängerungskabel (6,0 m).
Oberfläche / Farbe:
Kunststoffgehäuse in anthrazit.
Sensor-Leuchte:
• Infrarot-Technik
• 6 LEDs mit max. 1,2 W
• Flächenausleuchtung 30 m²
• Erfassungswinkel 140°
• Erfassungsweite max. 8 m bei einer Montagehöhe von 1,8 m
• Dämmerungseinstellung 2 Lux
• softwaregesteuerte Zeiteinstellung 10 - 30 s
• Grundlicht 3%,
• Lichtstrom max. 150 Lumen / 124 lm/w
• Farbtemperatur 3000 K
• Drehwinkel Solarpanel +180° / -150°
• Neigungswinkel Solarpanel 55°
• Drehwinkel LED-Panel +/- 60°
• Neigungswinkel LED-Panel 55°
• Schutzklasse III, Schutzart IP 44
• Temperaturbereich -20°C bis +40°C
• Abmessungen (B x H x T): 189 x 298 x 186,5 mm
Befestigung:
Zur Wandbefestigung. Getrennte Montage von LED- und Solarpanel möglich.
Akku:
• High Power Lithium Ion Akku
• automatische Aufladung über Solarpanel
• Kapazität: 2500 mAh
• max. Leuchtdauer 60 Tage bei 20 Schaltungen pro Nacht
• separate Auflademöglichkeit mit Ladeadapter über Micro-USB-Anschluss: max. 5V, 1A Funktionsweise (über Programmwahlschalter einstellbar):
• Sensorbetrieb (P1): die Leuchte schaltet nur nach einem Impuls des
Bewegungssensors ein
• Sensorbetrieb mit Grundlicht (P2): die Leuchte schaltet nach einem Impuls vom Bewegungssensor auf maximale Lichtleistung ein. Dauerbeleuchtung in den Morgen- und Abendstunden mit reduziertem Grundlicht.

Abmessungen:
Gesamt- B x H x T 189 x 298 x 186 mm
Solarmodul (B x H x T) 180 x 210 x 20 mm

Statik / Konstruktive Sicherheit
Die Bemessung der Stahlquerschnitte und der Dacheindeckung erfolgt entsprechend EN 1993 nach den statischen Erfordernissen am Aufstellort. Die gesamte Konstruktion ist ausgelegt auf eine Schneelast auf dem Boden von mindestens 2,0 kN / m²  gemäß EN 1993-1.

Sämtliche Verbindungsschrauben und Hochleistungsanker aus Edelstahl.
Sichtbare Schraubenköpfe in Farbe, wie sichtbare Stahlteile.
Werkstattzeichnungen und statischer Nachweis sind vor Ausführung dem AG vorzulegen
Menge: 1,000 St
Kostengruppe DIN 276 2018-12: 561

**01.15.0002 Ladestationen**
Ladestationen als Schließfachanlage  liefern und montieren, gem. Herstellerangaben liefern und in Fahrradüberdachung montieren, einschließlich Betonschacht, Fundament innenliegender und Verkabelung. Einschl. elektrischen Arbeiten /elektrotechnische Anschlüsse.

Ausführung als 2 Feld Schließfacheinheit
ohne Sockelausbildung,mit effektiv 8 nutzbaren Schließfächern
Tragende Konstruktion:
Gekantete Stahlprofile mit geschweißtem Vorderrahmen, verzinkt
Oberflächen Farbe: DB 702
Dachausbildung:
nicht notwendig, da Einbau in Fahrradüberdachung
Außenwände/Türen:
Aus verzinkten, gekanteten Stahlblechen
Innenraum:
Zwischenwand/Zwischenböden:
verzinkte, beschichtete Stahlbleche

Farbgebung:
Farbe Korpus: RAL 7016 - Anthrazitgrau
Farbe Türen: RAL 9007 - Graualuminium
Farbe Türgriffe: RAL 6018 - Gelbgrün
Oder nach Wahl Auftraggeber.

bestehend aus:
1 Stk. - Anfangsmodul
  . - weitere Module
  Einzel-Abmessungen
  Anfangsmodul: (B|H|T) 430|2085|500 mm
  je zus.Modul: (B|H|T) 400|2085|500 mm
Alle nutzbaren Schließfächer ausgestattet
mit integrierter Ladesteckdose.
Zusatzausstattung:
Zugangs- und Buchnungssystem:
 Steuerungseinheit Kinus Online
Ausführung mit PIN, QR-Code und RFID
- RFID wird nur auf Wunsch aktiviert
- Zugang über PIN
- QR Code Leser
- Router mit SIM Karte
Lieferumfang:
 - incl. 1 Jahr Gewährleistung auf die Steuerungseinheit

Montage Die Schließfachanlage wird über einen Grundrahmen auf ein Betonfundamen aufgedübelt,  das Fundament ist bündig mit dem Belag auszuführen.
Einschließlich Betonfundament nach Herstellerangaben, Beton C25/30  bewehrt OK -0  FH Belag und Erdarbeiten überschüssiges Bodenmaterial geordnet entsorgen einschließlich Gebühren.

Erzeugnis/Typ ......................................,
(vom Bieter einzutragen)
Menge: 1,000 St
Kostengruppe DIN 276 2018-12: 561

**01.15.0003 Fahrradparker für 36 Zweiräder**
Fahrradparker liefern und einbauen nach Herstellerangaben.
Montage ortsfest  einschließlich  Fundament Beton C12/15  50x50x50 cm, Montage erfolgt in der Fahrradeinhausung
FH und Erdarbeiten, überschüssiges Erdmaterial geordnet entsorgen einschließlich Gebühren. Fahrradständer  feuerverzinkt gemäß DIN EN ISO 1461.

Vorrichtung zum Einstellen von Zweirädern. Die Geometrie des Parkers entspricht im Wesentlichen einem sogenannten Anlehnbügel, dessen Funktion in den anwendungsrelevanten Details optimiert wurde. Zwingendes Merkmal des Parkers ist die der Konzeption zugrundeliegende Modulbauweise, die die Konfektionierung im Baukastensystem ermöglicht. Der Parker besteht aus folgenden Elementen:
Bügel ähnlich U-Form, aus metallischem Rohrmaterial; sowohl die Bügelhöhe, als auch die Schenkelöffnungsbreite müssen das gleichzeitige Anschließen von Vorderrad und Zweiradrahmen mit handelsüblichen Schlössern gewährleisten. Rohrdurchmesser 48,3 mm, Wanddicke 2,0 mm.
• Oberer Bügel, der aus metallischem Rundmaterial ø16 mm herzustellen ist.
• Unterer Bügel, Material wie vor; Einsatz nur bei Hocheinstellung. Bewirkt funktional die Fokussierung der Räder.
• Lackschoner aus witterungsbeständigem, hochwertigem technischem Thermoplast mit konisch verlaufenden Zapfen, zur Verkrallung am Hauptbügel in dort eingebrachte Bohrungen. Die Formgebung der Lackschoner ist dem Radius des Rohres, aus dem der Hauptbügel hergestellt wird, anzugleichen, so dass die Verkrallung kraftschlüssig und stramm erfolgt.
• Endrohre aus metallischem Rohrmaterial, Rohrdurchmesser 48,3 mm, Wanddicke 2,3 mm mit Standfuß zum seitlichen Abschluss der Parker.
• Focussierelement aus tiefgezogenem, feuerverzinktem und im Tauchbad farbbeschichtetem Stahlblech. Im Kontaktbereich von Focus und Hauptbügel ist das Blechelement dem Radius des Rohrdurchmessers des Hauptbügels anzupassen. Die Anpassung folgt im weiteren Verlauf den Durchdringungskurven im Knotenpunkt von Hauptbügel und Distanzrohr.
-feuerverzinkt im Tauchbad (Stückverzinkung) nach DIN EN ISO 1461.
-einseitige Beschickung: durch den Ordnungsfaktor “oberer Bügel” wird erreicht, dass der Radparker  nur von 1 Seite aus genutzt werden kann. Entsprechende örtliche Gegebenheiten - z.B. enge Platzverhältnisse - sprechen für diese Variante.
- Focuselement: dieses Ausstattungsmerkmal bewirkt, dass das Vorderrad stets am Hauptbügel des Radparkers anlehnt, so dass Beschädigungen der Felge weitgehend ausgeschlossen werden können. Erzielt wird dieser Effekt durch die geometrische Gestaltung des Focuselementes, dessen Konturen eine schiefe Ebene erzeugen. Das Rad wird dadurch zielgerichtet focussiert.
Radeinstellung tief: Radabstand 800 mm entspricht Radabstand bei Tiefeinstellung für komfortablere Bedienung.
- einbetonieren in Köcherfundamente als Befestigungsvariante. Fundamentplan wird im Auftragsfall beigestellt. Anzahl der benötigten Fundamente kann aufgrund der Bodenrahmenkonstruktion des Radparkers minimiert werden.

Leitfabrikat der Planung
Orion Typ BETAClassico

Angebotenes Produkt: '........................................'
(vom Bieter einzutragen).
Menge: 1,000 St
Kostengruppe DIN 276 2018-12: 561

#### 01.16 STUNDENLOHNARBEITEN

**Ausführungsbeschreibung 7 Stundenlohnarbeiten**
Vergütet werden Stundenlohnarbeiten, die auf Weisung des Auftraggebers ausgeführt und anerkannt wurden.

1. Löhne

1.1 Die Stundenlohnverrechnungssätze für die jeweiligen Arbeitskräfte sind unaufgegliedert anzubieten. Anzubieten ist für die jeweilige Arbeitskraft (Lohn- u. Berufsgruppe) ein Verrechnungssatz, der sämtliche Aufwendungen enthält, wie z.B. Lohn- u. Gehaltskosten (Tariflöhne einschl. etwaiger Lohnzulagen, Lohnzuschläge und vermögenswirksamer Leistungen), die Lohn- u. Gehaltsnebenkosten (z.B. Auslösungen, Wegegelder, Wegzeitenentschädigung, Fahrtkostenerstattung, etc.) die Sozialkassenbeiträge, ggf. Winterbauumlage, die Gemein kostenanteile sowie Gewinn, jedoch ohne Umsatzsteuer. Vergütet wird nur der tatsächlich am Ausführungsort geleistete Zeitaufwand, d.h. An- und Abfahrtszeiten sowie Fahrtkosten werden nicht berücksichtigt.
1.2 Für die Vergütung von Zeit- und Erschwerniszuschlägen sind die tariflichen Rahmenbestimmungen für den jeweiligen Leistungsbereich anzuwenden. Die Zeitzuschläge (Mehr-, Spät-, Nacht-, Sonntags- und Feiertagsarbeit) werden nur vergütet, wenn diese vom Auftraggeber ausdrücklich gefordert wurden. Sie werden auf der Basis des tatsächlich ausbezahlten und nach- gewiesenen Lohnes (ohne Lohnnebenkosten) berechnet. Hierzu sind vom AN auf Verlangen des AG Gehaltsnachweise der Arbeiter vorzulegen, für die Zeit- und Erschwerniszuschläge geltend gemacht werden.

2. Geräte

2.1 Kleingeräte Die Kosten für den Einsatz von Kleingeräten bis 800 Euro netto Anschaffungswert entsprechend § 6 Abs. 2 EStG (Einkommen- steuerrichtlinien) einschl. Zubehör, Betriebsstoffen sowie die Kosten für die Instandhaltung (z.B. Schärfen von Werkzeugen, etc.) im normalen Rahmen werden nicht vergütet.

3.Sonstiges
3.1 Für die Ausführung von untergeordneten Leistungen, wie z.B. Stemm-, Reinigungsarbeiten etc., wird nur der Lohn eines Bauwerkers/ Helfer vergütet, auch wenn vom Auftragnehmer höher qualifiziertes Personal eingesetzt wird.
3.2  Stunden von aufsichtsführendem Personal (Bauleiter, Montageinspektor etc.)  für Besprechungen, Aufmass u. Abrechnung usw. werden nicht gesondert vergütet. Diese Kosten sind mit den angebotenen Stundenlohnsätzen abgegolten.
Die nachstehenden EP der Verrechnungssätze gelten unabhängig von der abgerechneten Stundenzahl.
Die Stundenlohnarbeiten bedürfen der vorherigen Genehmigung durch die Objektüberwachung (OÜ).
Von der OÜ nicht unterschriebene Stundenlohnzettel (Rapporte) werden nicht anerkannt.
Stundenlohnzettel (Rapporte) sind zeitnah innerhalb einer Woche nach Erbringung der OÜ zur Prüfungvorzulegen.
Stundenlohnarbeiten sind beim Planer vor Ausführung schriftlich anzumelden.
Werden Stundenlohnarbeiten, ohne schriftliche Information gegenüber den Planern und im Besonderen gegenüber der Bauleitung seitens des AN ausgeführt, werden keine Kosten seitens des AG gegenüber dem AN geleistet.
Stundenlohnarbeiten müssen innerhalb 24h nach Ausführung den Planern schriftlich vorliegen (e-mail od. FAX). Sollte der Eingang zu einem späteren Zeitpunkt erfolgen werden Geldforderungen seitens des AN, daraus resultierend, strikt zurückgewiesen.

**01.16.0001 Vorarbeiter**
Menge: 5,000 h
Kostengruppe DIN 276 2018-12: 599

**01.16.0002 Facharbeiter**
Menge: 5,000 h
Kostengruppe DIN 276 2018-12: 599

**01.16.0003 Arbeiter**
Menge: 5,000 h
Kostengruppe DIN 276 2018-12: 599

**01.16.0004 Maschinenfahrer**
Maschinenführer/Fahrer
Menge: 10,000 h
Kostengruppe DIN 276 2018-12: 599

**01.16.0005 LKW mit Fahrer bis 7,5 t**
LKW einschl. Fahrer,
Nutzlast bis 7,5 t,
Menge: 5,000 h
Kostengruppe DIN 276 2018-12: 599

**01.16.0006 LKW mit Fahrer über 12 t**
LKW einschl. Fahrer,
Nutzlast über 12 t,
Menge: 5,000 h
Kostengruppe DIN 276 2018-12: 599

**01.16.0007 Radlader 88 - 120 kW**
Radlader ohne Fahrer,
Motorleistung 88 bis 120 kW,
Menge: 5,000 h
Kostengruppe DIN 276 2018-12: 599

**01.16.0008 Hydraulikbagger Bereifung**
Hydraulikbagger ohne Fahrer,
Fahrwerk mit Bereifung,
Menge: 5,000 h
Kostengruppe DIN 276 2018-12: 599

**01.16.0009 Kehrmaschine**
Kehrmaschine mit Bedienung,
Arbeitsbreite mindestens 2,0 m
Menge: 5,000 h
Kostengruppe DIN 276 2018-12: 599

**01.16.0010 Pumpe Zubehör Bedienungspersonal einsetzen 2-4kW**
Pumpe einschl. Zubehör, mit Bedienungspersonal, auf Anordnung des AG einsetzen, als Tauchpumpe, Leistung 2 bis 4 kW.
Menge: 5,000 h
Kostengruppe DIN 276 2018-12: 599

**01.16.0011 Bohrhammer Werkzeug einsetzen ohne Bedienungspersonal 1-2kW**
Bohrhammer einschl. Werkzeug, auf Anordnung des AG einsetzen,
ohne Bedienungspersonal, Leistung 1 bis 2 kW.
Menge: 5,000 h
Kostengruppe DIN 276 2018-12: 599

**01.16.0012 Kompressor einsetzen ohne Bedienungspersonal 3-5m3/min**
Kompressor, auf Anordnung des AG einsetzen, ohne Bedienungspersonal, Leistung 3 bis 5 m3/min, ein Bohrhammer, schallgedämmt.
Menge: 5,000 h
Kostengruppe DIN 276 2018-12: 599

### 02 FREIANLAGEN UMFAHRT HAUS N

#### 02.01 VERMESSUNG

**02.01.0001 Vermessung / Dokumentation / Revision**
Vorarbeiten und Allgemeine Arbeiten
Projektbearbeitung
Vermessungstechnische Leistungen
für sämtliche Leitungstrassen, Ver- und Entsorgungsleitungen.
Aufnahme im unverfüllten Graben und Dokumentation über:
Leitungsart
Nennweite
Höhenlage
Aufnahme folgender Objekte:

Gebäude und sonstige bauliche Anlagen
einschließlich EFH-Höhen
Straßen, Wege, Plätze (einschl. Befestigungsart),
Höhen UK-Randstein
Treppen, Stützmauern, Schrittplattenbereiche, Eingangs- und
Traufstreifenbereiche, Anschlusshöhen von Treppen und Zugängen
Zäune, Tore, Abschrankungen, Ausstattungsgegenstände, Rinnen,
Sinkkästen, Lichtschächte, Regenfallrohre, Wasserhähne
Böschungen / Geländeform, Pflanz- und Rasenflächen, Bäume
(einschl. Stamm- und Kronendurchmesser und Baumnummer)
Abwasserschächte, Höhen der Sohlen, Ein- und Ausläufe,
Haltungsgeometrie, sämtl. Leitungen mit Durchmesser (DN), Gefällerichtungen, vor Verfüllung Rohrleitungsgraben auf dem Rohrscheitel, Materialien sämtliche anderen sichtbaren Einrichtungen der unter- und oberirdischen Leitungsnetze wie Schächte, Schieber, Hydranten, Einstiege, Lampen, Masten, Kabelmerksteine, Telefon, Kabelfernsehen, I3M, Strom, Wasser, Gas, Regnerleitungen, Regner, Fahnenmasten, Mülleimer, Poller, Spielgeräte, Unterstände, Grillplätze, usw.

Koordinaten der Festpunkte und Objektpunkte als ASCII-File auf Datenträger.
Verschlüsselung / Codierung im Klartext.
Einhaltung der in den Bestandsdaten bzw. in der Prototypenzeichnung vorgegebenen Layerstruktur.
Datenaustauschformat:
AutoCAD - DWG .
CD-Rom Datenträger als Dateien im Format dwg und pdf
mit Datenverzeichnissen, Layerverzeichnissen und
Stiftverzeichnis jeweils 4fach
Analoge Pläne:
Planausgabe für den Maßstab 1 : 50/100/200 nach Vorgabe des AG´s.
je 3 Ausfertigungen auf Papier, gefaltet auf DIN A4,
in Ordner mit Rückenschilder fortlaufend beschriftet,
einschl. Inhaltsverzeichnis.

Die nach Abschluss der Baumaßnahme neu entstandenen bzw.
geänderten Objekte sind vermessungstechnisch zu erfassen,
und in den vorhandenen digitalen Datenbestand einzuarbeiten
Dabei sind auch Objekte, die im Zuge der Baumaßnahme
entfernt wurden, aus dem Datenbestand zu löschen.

Die Ergebnisse der Leistungen sind gem. den Vorgaben des AG zu übergeben, dass sie vom EDV-System des Auftraggebers problemlos eingelesen werden können.
Grundlagen dieses Auftrags sind bereits erbrachte
Vermessungsleistungen für oben angeführte Baumaßnahme
des AG. Höhenpunkte und Achsen werden durch den AG zu Verfügung gestellt.
Menge: 1,000 psch
Kostengruppe DIN 276 2018-12: 599

#### 02.02 VERKEHRSSICHERUNG

**02.02.0001 VZ-Pläne/VRAO einh.**
Einholung und ggf. Verlängerung verkehrsrechtliche Anordnung
Zufahrten, einschl. Fuß- Radwege, mit den erforderlichen Anträgen, Verkehrszeichenpläne bei der Verkehrszeichenbehörde bzw. Ordnungsamt bei der Stadt Winnenden.
Menge: 1,000 St
Kostengruppe DIN 276 2018-12: 591

**02.02.0002 Schutzzaun versetzbar Stahlrohrrahmen verz Vergitterung H 2m aufstellen räumen**
Schutzzaun, versetzbar, auf befestigtem Untergrund, mit Befestigung im Untergrund, aus Einzelelementen mit verzinktem Stahlrohrrahmen und Vergitterung, verschraubt, Zaunoberkante über Oberfläche Gelände 2 m, aufstellen
Ausführung: aushebesichere Ausführung, Vergitterung engmaschig MW ca. 300/50 mm (H/B) mit überstehenden Drähten als Übersteigschutz, Bodenabstand max. 20 cm.
Menge: 300,000 m
Kostengruppe DIN 276 2018-12: 591

**02.02.0003 Schutzzaun versetzbar Stahlrohrrahmen verz Vergitterung H 2m vorhalten**
blickdichter Schutzzaun, versetzbar, auf befestigtem Untergrund, ohne Befestigung im Untergrund, aus Einzelelementen mit verzinktem Stahlrohrrahmen und Vergitterung, verschraubt, Zaunoberkante über Oberfläche Gelände 2 m, vorhalten,
Positionsmenge = Produkt aus '300' (Vorhaltemenge)

mal '14' (Vorhaltedauer).
Menge: 4200,000 mWo
Kostengruppe DIN 276 2018-12: 591

**02.02.0004 Schutzzaun versetzbar Stahlrohrrahmen verz Vergitterung H 2m umsetzen**
Schutzzaun, versetzbar, der oben beschriebenen Position, umsetzen nach besonderer Anordnung des AG.
Menge: 100,000 m
Kostengruppe DIN 276 2018-12: 591

**02.02.0005 Tor Metallgitter B 3,75-4m H 1,75-2m**
Behelfsmäßiges Tor,  abschließbar, aus Metallgitter, vorgefertigt, mit Feststeller, im Bauzaun, Breite über 3,75 bis 4 m, Höhe über 1,75 bis 2 m, vom AG zu aufstellen und für die gesamte Bauzeit (ca. 14 Wochen) vorhalten, am Ende der Maßnahme sind die Bauteile zu räumen. Das tägliche und baubedingte (z.B. Anlieferungen) öffenen und schließen der Tore wird nicht gesondert vergütet.
Ausführung: aushebesichere Ausführung, Vergitterung engmaschig MW ca. 300/50 mm (H/B) mit überstehenden Drähten als Übersteigschutz, Bodenabstand max. 20 cm. Leistung einschl. Sicherung mit Kette und Zahlenschloss.
Menge: 2,000 St
Kostengruppe DIN 276 2018-12: 591

**02.02.0006 Schutzzaun versetzbar Kunststoff H 1m aufstellen räumen**
Schutzzaun, versetzbar, auf befestigtem Untergrund, als Absturzsicherung aus Kunststoff, Zaunoberkante über Oberfläche Gelände 1 m,  aufstellen und räumen.
Menge: 75,000 m
Kostengruppe DIN 276 2018-12: 591

**02.02.0007 Schutzzaun versetzbar Kunststoff H 1m vorhalten**
Schutzzaun, versetzbar, auf befestigtem Untergrund, als Absturzsicherung aus Kunststoff, Zaunoberkante über Oberfläche Gelände 1 m, vorhalten,
Positionsmenge = Produkt aus '75' (Vorhaltemenge)

mal '14' (Vorhaltedauer).
Menge: 1050,000 mWo
Kostengruppe DIN 276 2018-12: 591

**02.02.0008 Schutzzaun versetzbar Kunststoff H 1m umsetzen**
STLB-Bau 2022-10 000
Schutzzaun, versetzbar, auf befestigtem Untergrund, als Absturzsicherung aus Kunststoff, mit Standfüßen, Zaunoberkante über Oberfläche Gelände 1 m, umsetzen nach besonderer Anordnung des AG.
Menge: 75,000 m
Kostengruppe DIN 276 2018-12: 591

**02.02.0009 Verkehrseinr. Leitbake RA1 Schraffenbake aufbauen**
Verkehrseinrichtung nach StVO, Leitbake, TL Leitbaken, Spezifischer Rückstrahlwert RA1 DIN EN 12899-1, als Schraffenbake, beidseitig, mit Warnleuchten, TL Warnleuchten, Lichtfarbe rot, eine Leuchte, aufstellen und räumen.
Menge: 15,000 St
Kostengruppe DIN 276 2018-12: 591

**02.02.0010 Verkehrseinr. Leitbake RA1 Schraffenbake vorhalten**
STLB-Bau 2021-04 000
Verkehrseinrichtung nach StVO, Leitbake, TL Leitbaken, Spezifischer Rückstrahlwert RA1 DIN EN 12899-1, als Schraffenbake, beidseitig, mit Warnleuchten, TL Warnleuchten, Lichtfarbe rot, eine Leuchte, vorhalten,
Positionsmenge = Produkt aus '15'

(Vorhaltemenge)
mal '14'

(Vorhaltedauer)
Ausführung gemäß Einzelbeschreibung,
Einzelbeschreibungs-Nr 'Ausführung gemäß vom AN beizustellenden Verkehrszeichenplan'.
Menge: 210,000 StWo
Kostengruppe DIN 276 2018-12: 591

**02.02.0011 Verkehrseinr. Leitbake RA1 Schraffenbake umsetzen**
Verkehrseinrichtung nach StVO, Leitbake, TL Leitbaken, Spezifischer Rückstrahlwert RA1 DIN EN 12899-1, als Schraffenbake, beidseitig, umsetzen nach besonderer Anordnung des AG.
Menge: 15,000 St
Kostengruppe DIN 276 2018-12: 591

**02.02.0012 Verkehrszeichen RA2 Gr.2 aufbauen**
Verkehrszeichen nach StVO, Spezifischer Rückstrahlwert RA2 DIN EN 12899-1, Größe 2 nach Verkehrszeichenkatalog, mit Aufstellvorrichtung, mit Standsicherheitsnachweis, aufbauen, Ausführung gemäß Einzelbeschreibung, Einzelbeschreibungs-Nr 'Ausführung gemäß vom AN beizustellenden Verkehrszeichenplan'.
Menge: 10,000 St
Kostengruppe DIN 276 2018-12: 591

**02.02.0013 Verkehrszeichen temporär RA2 Gr.2 vorhalten**
STLB-Bau 2023-10 000
Verkehrszeichen nach StVO, temporär, spezifischer Rückstrahlwert RA2 DIN EN 12899-1, Größe 2 nach Verkehrszeichenkatalog, mit Aufstellvorrichtung, mit Standsicherheitsnachweis, neben der Fahrbahn, vorhalten,
Positionsmenge = Produkt aus '10' (Vorhaltemenge)

mal '14' (Vorhaltedauer)
Ausführung gemäß Einzelbeschreibung.
Menge: 140,000 StWo
Kostengruppe DIN 276 2018-12: 591

**02.02.0014 Verkehrszeichen RA2 Gr.2 abbauen**
STLB-Bau 2021-04 000
Verkehrszeichen nach StVO, Spezifischer Rückstrahlwert RA2 DIN EN 12899-1, Größe 2 nach Verkehrszeichenkatalog, mit Aufstellvorrichtung, mit Standsicherheitsnachweis, abbauen, Ausführung gemäß Einzelbeschreibung,
Einzelbeschreibungs-Nr 'Ausführung gemäß vom AN beizustellenden Verkehrszeichenplan'.
Menge: 10,000 St
Kostengruppe DIN 276 2018-12: 591

*Hinweis: Behelfsüberfahrten*

**02.02.0015 Baggermatratzen**
Wurzelbereichsschutz vor Druckschäden herstellen, räumen, bei Überfahrten und Auflasten, Auflage von Baggermatratzen, aus Stahl.
Menge: 15,000 m2
Kostengruppe DIN 276 2018-12: 591

**02.02.0016 Behelfsüberfahrt Stahl herstellen**
Behelfsüberfahrt einschl. Schutz- und Leiteinrichtungen, über Graben, Verkehrslast 52 kN/m2, für nichtöffentlichen Verkehr, Abdeckung mit Stahl, herstellen, vorhalten und räumen.
(Vorhaltedauer ca. 14 Wochen)
Menge: 20,000 m2
Kostengruppe DIN 276 2018-12: 591

**02.02.0017 Behelfsüberfahrt Stahl umsetzen**
Behelfsüberfahrt der oben beschriebenen Position umsetzen nach besonderer Anordnung des AG.
Menge: 20,000 m2
Kostengruppe DIN 276 2018-12: 591

*Hinweis: Behelfsbrücke*

**02.02.0018 Behelfsbrücke Fußgänger B bis 1,5m L 2-2,5m 1Aufgang Schutzgeländer Stahl verz herstellen**
Behelfsbrücke für Fußgänger, ohne offene Fugen, mit rutschhemmender Oberfläche, in Geländehöhe, für öffentlichen Verkehr, Verkehrslast 5 kN/m2, Nutzbreite bis 1,5 m, Länge über 2 bis 2,5 m, mit einem Aufgang, mit Schutzgeländer aus verzinktem Stahl, herstellen, vorhalten und räumen.
(Vorhaltedauer ca. 14 Wochen)
Menge: 2,000 St
Kostengruppe DIN 276 2018-12: 591

**02.02.0019 Behelfsbrücke Fußgänger umsetzen**
Behelfsbrücke für Fußgänger der oben beschriebenen Position umsetzen nach besonderer Anordnung des AG.
Menge: 2,000 St
Kostengruppe DIN 276 2018-12: 591

*Hinweis: Behelfsrampen*

**02.02.0020 Behelfsm. ungeb.Wegbefestigung D 30cm B 2m herstellen räumen**
Behelfsmäßiger Weg als ungebundene Wegbefestigung, Dicke 30 cm, Nutzbreite 2 m, herstellen, verdichten, und räumen.
Schotteranrampungen, geeignet  Länge bis 4 m, Breite bis 2 m,  aus Baustoffgemisch für Frostschutzschicht, ohne RC-Baustoffe, Körnung 0/32, Schichtdicke bis 0 -30 cm.
Anfallende Stoffe innerhalb der Belagsflächen wieder einbauen.
Menge: 10,000 m3
Kostengruppe DIN 276 2018-12: 591

**02.02.0021 Baustellenverkehrsfläche B 3,75-5m D 50cm herstellen räumen**
Fläche für Baustellenverkehr für nichtöffentlichen Verkehr,
Breite über 3,75 bis 5 m, Dicke 50 cm, ungebunden, aus Schotter, natürliche Gesteinskörnung TL Gestein, herstellen, verdichten und räumen.
Schotteranrampungen, geeignet  Länge bis 5 m, Breite bis 5 m,  aus Baustoffgemisch für Frostschutzschicht, ohne RC-Baustoffe, Körnung 0/32, Schichtdicke bis 0,50 cm.
Anfallende Stoffe innerhalb der Belagsflächen wieder einbauen.
Menge: 10,000 m3
Kostengruppe DIN 276 2018-12: 591

**02.02.0022 Asphaltkeil herstellen entlang Bordstein**
Asphaltkeil als Anrampung entlang Bordstein mit Asphaltbeton AC 8 DN auf eine Breite von ca. 40 cm herstellen.
h = 10-15 cm
b = 70/100 cm.
Es handelt sich um Einzellängen in nicht zusammenhängenden Abschnitten.
Menge: 15,000 m
Kostengruppe DIN 276 2018-12: 591

*Hinweis: Schachtabdeckungen*

**02.02.0023 Abdeck. Stahl aufbauen Lastaufnahme 5kN/m2 bis 1m2**
Abdeckung aus Stahl unverschiebbar und durchtrittsicher aufbauen, Lastaufnahme mind. 5 kN/m2, auf Schächten, Befestigung an Untergrund aus Stahlbeton, Öffnungsgröße bis 1 m2.
(Vorhaltedauer ca. 14 Wochen)
Menge: 8,000 St
Kostengruppe DIN 276 2018-12: 591

**02.02.0024 Abdeck. Stahl entfernen bis 1m2**
STLB-Bau 2021-04 000
Abdeckung aus Stahl entfernen, auf Schächten, Befestigung an Untergrund aus Stahlbeton, Öffnungsgröße bis 1 m2.
Menge: 8,000 St
Kostengruppe DIN 276 2018-12: 591

*Hinweis: baubedingte Schutzmaßnahmen von ausgeführten Belagsarbeiten*

**02.02.0025 Trennschicht Geotextil Überlappungs-B 10cm**
STLB-Bau 2022-10 080
Provisorische Trennschicht aus Geotextil, auf Pflasterflächen verlegen, Überlappungsbreite 10 cm, Ausführung gemäß Einzelbeschreibung,
Einzelbeschreibungs-Nr 'Schutzmaßnahme, der Belagsflächen, nur auf Anweisung der Objektüberwachung, Ausführung in mehreren Einzelfächen (bis 100 m²)'.
Menge: 60,000 m2
Kostengruppe DIN 276 2018-12: 591

**02.02.0026 Schicht frostunempfindl.mineral.Stoffe Gemisch SfM 0/4 D 10cm**
STLB-Bau 2021-04 080
Schicht aus frostunempfindlichen mineralischen Stoffen, aus Baustoffgemisch für Schichten aus frostunempfindlichen mineralischen Stoffen, rezyklierte Gesteinskörnung (RC-Baustoff) TL Gestein, Körnung 0/4, Schichtdicke 10 cm, abgerechnet wird nach Auftragprofilen, Ausführung gemäß Einzelbeschreibung,
Einzelbeschreibungs-Nr 'Schutzmaßnahme, der Belagsflächen, nur auf Anweisung der Objektüberwachung, Ausführung in mehreren Einzelfächen (bis 100 m²)'.
Menge: 60,000 m2
Kostengruppe DIN 276 2018-12: 591

**02.02.0027 Schicht frostunempfindl.mineral.Stoffe Gemisch SfM 0/32 D 30cm**
STLB-Bau 2021-04 080
Schicht aus frostunempfindlichen mineralischen Stoffen, aus Baustoffgemisch für Schichten aus frostunempfindlichen mineralischen Stoffen, rezyklierte Gesteinskörnung (RC-Baustoff) TL Gestein, Körnung 0/32, Schichtdicke 30 cm, abgerechnet wird nach Auftragprofilen, Ausführung gemäß Einzelbeschreibung,
Einzelbeschreibungs-Nr 'Schutzmaßnahme, der Belagsflächen, nur auf Anweisung der Objektüberwachung, Ausführung in mehreren Einzelfächen (bis 100 m²)'.
Menge: 20,000 m3
Kostengruppe DIN 276 2018-12: 591

**02.02.0028 Trennschicht Geotextil Überlappungs-B 10cm, aufnehmen**
Provisorische Trennschicht aus Geotextil, auf Pflasterflächen, Überlappungsbreite 10 cm, aufgenommene Stoffe sammeln, auf LKW des AN laden, transportieren, entsorgen, Vergütung der Entsorgung übernimmt AN.
Ausführung in mehreren Einzelfächen (bis 100 m²)
Menge: 60,000 m2
Kostengruppe DIN 276 2018-12: 591

**02.02.0029 Schicht frostunempfindl.mineral.Stoffe Gemisch SfM 0/4 D 10cm, abbrechen**
Schicht aus frostunempfindlichen mineralischen Stoffen abbrechen, aus Baustoffgemisch für Schichten aus frostunempfindlichen mineralischen Stoffen, rezyklierte Gesteinskörnung (RC-Baustoff) TL Gestein, Körnung 0/4, Schichtdicke 10 cm, aufgenommene Stoffe sammeln, auf LKW des AN laden, transportieren, entsorgen, Vergütung der Entsorgung übernimmt AN.
Ausführung in mehreren Einzelfächen (bis 100 m²).
Menge: 60,000 m2
Kostengruppe DIN 276 2018-12: 591

**02.02.0030 Schicht frostunempfindl.mineral.Stoffe Gemisch SfM 0/32 D 30cm, abbrechen**
Schicht aus frostunempfindlichen mineralischen Stoffen abbrechen, aus Baustoffgemisch für Schichten aus frostunempfindlichen mineralischen Stoffen, rezyklierte Gesteinskörnung (RC-Baustoff) TL Gestein, Körnung 0/32, Schichtdicke 30 cm, aufgenommene Stoffe sammeln, auf LKW des AN laden, transportieren, entsorgen, Vergütung der Entsorgung übernimmt AN.
Menge: 20,000 m3
Kostengruppe DIN 276 2018-12: 591

#### 02.03 VORARBEITEN

**02.03.0001 Baugelände abräumen Steine Mauerreste Zäune Schutt Unrat Räumgut getrennt laden**
Baugelände abräumen, von losen Pflastersteinen und losen Betonfundamentresten, anfallende Stoffe  geordnet entsorgen einschließlich Gebühren.
Mengenermittlung nach Aufmaß, die Entsorgungsgebühren werden vom AN übernommen. Abrechnung nach Wiegeschein.
Menge: 5,000 t
Kostengruppe DIN 276 2018-12: 594

**02.03.0002 Betonbelag aufnehmen**
Betonbelag aufnehmen Dicke in cm bis 20,
auf Tragschicht aus ungebundenen Baustoffen, anfallende Stoffe geordnet entsorgen einschließlich Gebühren. Einschneiden oder Abkanten wird gesondert vergütet.Mengenermittlung nach Aufmaß.
Menge: 75,000 m2
Kostengruppe DIN 276 2018-12: 594

**02.03.0003 Asphaltoberbau schneiden D 15-20cm**
STLB-Bau 2023-10 080
Asphaltoberbau schneiden, Dicke der Befestigung über 15 bis 20 cm, Ausführung mit Fugenschneidgerät.
Menge: 45,000 m
Kostengruppe DIN 276 2018-12: 594

**02.03.0004 Bitumenhaltige Befestigung abbrechen 20kN/m3 D 10-20cm**
Abbruch der bitumenhaltigen Befestigung in Straßenflächen, im Rahmen einer Teilabbruchmaßnahme, Wichte des Abbruchstoffes DIN EN 1991-1-1 20 kN/m3, Dicke über 10 bis 20 cm,
Geräteeinsatz ist möglich, max. Gesamtgewicht der Geräte ohne Beschränkung, aufgenommene Stoffe ggf. zerkleiner zur Entsorgung,
Einschneiden oder Abkanten wird gesondert vergütet, Mengenermittlung nach Wiegekarte, Ausführung gemäß Einzelbeschreibung,
Einzelbeschreibungs-Nr  'keine Belastungen bekannt,'.
Anfallende Stoffe abtragen, laden, fördern und auf Miete setzen zur Beprobung, innerhalb der Baustelle oder dem Zwischenlager des AN,
Abfallschlüssel nach AVV (Abfallverzeichnis-Verordnung) 170302 Bitumengemische,  Ausführung gemäß Einzelbeschreibung,
Einzelbeschreibungs-Nr auch in Einzelflächen < 5 m2  Breiten <0,5 m, auch Einzelflächen und Streifen.
Menge: 180,000 m3
Kostengruppe DIN 276 2018-12: 594

**02.03.0005 Pflaster/Platten, 12 cm, aufnehmen und lagern**
Pflaster/Platten aufnehmen einschl. Bettung
in Geh-/Radwegen, Betonpflaster/Verbundpflaster T-Form
Dicke in cm, bis 12, rlegt in Sand/Brechsand, Dicke in cm 5 Fugenfüllung aus Sand/Brechsand, nfallende Stoffe Bettungsmaterial geordnet entsorgen einschließlich Gebühren. Pflaster reinigen und zur Wiederverwendung innerhalb der Baustelle lagern.
Menge: 100,000 m2
Kostengruppe DIN 276 2018-12: 594

*Hinweis: Belagseinfassungen*

**02.03.0006 Bordstein Beton abbrechen TB10/30 30kN/m3 Geräteeinsatz mgl. laden transp. LKW AN entsorgen**
Abbruch des Bordsteins aus Beton, im Rahmen einer Totalabbruchmaßnahme, Form TB 10/30, einschl. Fundament aus Beton und zweiseitige Rückenstütze, Bettungsdicke 30 cm, Dicke der Rückenstütze 20 cm, Wichte des Abbruchstoffes DIN EN 1991-1-1 30 kN/m3, Geräteeinsatz ist möglich, aufgenommene Stoffe sammeln, auf LKW des AN laden, transportieren, entsorgen, zum Lager/zur Anlage nach Wahl des AN, Abfall ist nicht gefährlich, Abfallschlüssel nach AVV (Abfallverzeichnis-Verordnung) 170101 Beton,
Vergütung der Entsorgung übernimmt AN.
Menge: 35,000 m
Kostengruppe DIN 276 2018-12: 594

**02.03.0007 Bordstein Beton abbrechen FB20/25 Fundament Beton Rückenstütze 30kN/m3 Geräteeinsatz mgl. laden transp. LKW AN entsorgen nicht schadstoffbelastet AVV170101 Vergüt.Entsorg. AN**
Abbruch des Bordsteins aus Beton, im Rahmen einer Totalabbruchmaßnahme, Form FB 20/25, einschl. Fundament aus Beton und zweiseitige Rückenstütze, Bettungsdicke 30 cm, Dicke der Rückenstütze 20 cm, Wichte des Abbruchstoffes DIN EN 1991-1-1 30 kN/m3, Geräteeinsatz ist möglich, aufgenommene Stoffe sammeln, auf LKW des AN laden, transportieren, entsorgen, zum Lager oder zur Anlage nach Wahl des AN, Abfall ist nicht gefährlich, nicht schadstoffbelastet, Abfallschlüssel nach AVV (Abfallverzeichnis-Verordnung) 170101 Beton, Vergütung der Entsorgung übernimmt AN.
Menge: 45,000 m
Kostengruppe DIN 276 2018-12: 594

*Hinweis: Tragschichten*

**02.03.0008 ungebundene Befestigung aufbrechen**
Ungebundene Befestigungen aufbrechen
aus Unterbaumaterial  Schotter/Splitt/ Sand Gemisch  teilweise durchmischt mit Bodenbestandteilen Dicke in cm  20 bis 50,  laden, fördern und auf Miete setzen zur Beprobung.
Menge: 300,000 m3
Kostengruppe DIN 276 2018-12: 594

*Hinweis: Hindernisse im Boden*

**02.03.0009 Hindernis im Bod. Stromkabel abbrech./aufnehm.**
Hindernis im Boden aus Elektrokabel, abbrechen und aufnehmen, anfallende Stoffe geordnet entsorgen einschließlich Gebühren.
Menge: 15,000 m
Kostengruppe DIN 276 2018-12: 594

**02.03.0010 Hindernis im Bod. Entwässerungsleitung abbrech./aufnehm.**
Hindernis im Boden aus Entwässerungsleitung bis DN 250, abbrechen und aufnehmen, anfallende Stoffe geordnet entsorgen einschließlich Gebühren.
Menge: 10,000 m
Kostengruppe DIN 276 2018-12: 594

**02.03.0011 Hindernis im Bod. Drainleitung abbrech./aufnehm.**
Hindernis im Boden Dränleitung aus Kunststoff-Teilsickerrohr, in Ringen, Typ R 2, PE-HD DIN 4262-1, DN 100 abbrechen und aufnehmen,
anfallende Stoffe geordnet entsorgen einschließlich Gebühren.
Menge: 5,000 m
Kostengruppe DIN 276 2018-12: 594

**02.03.0012 Hindernis im Bod. Leitung PE HD PN 63 abbrech./aufnehm.**
Hindernis im Boden aus PE HD Rohr PN 12  63 x 5,8 mm einschließlich aller Form - und Verbindungsteilen, abbrechen und aufnehmen,
anfallende Stoffe geordnet entsorgen einschließlich Gebühren.
Menge: 5,000 m
Kostengruppe DIN 276 2018-12: 594

**02.03.0013 Hindernis im Boden aus Beton, abbrechen und aufnehmen,**
Hindernis im Boden aus Beton, abbrechen und aufnehmen,
Beton unbewehrt, Mauern, Fundamente, Fundamentplatten.
Anfallende Stoffe geordnet entsorgen einschließlich Gebühren. Maschinenausbruch.
Menge: 5,000 m3
Kostengruppe DIN 276 2018-12: 594

**02.03.0014 Hindernis im Boden aus Beton, abbrechen und aufnehmen,**
Hindernis im Boden aus Beton, abbrechen und aufnehmen, Beton unbewehrt, Mauern, Fundamente, Fundamentplatten. Anfallende Stoffe geordnet entsorgen einschließlich Gebühren. Handausbruch Kompressor, Ausführung nach Freigabe durch Bauleitung.
Menge: 5,000 m3
Kostengruppe DIN 276 2018-12: 594

**02.03.0015 Hindernis im Boden aus Stahlbeton, abbrechen und aufnehmen,**
Hindernis im Boden aus Stahlbeton, abbrechen und
aufnehmen, Beton bewehrt, Mauern, Fundamentplatten,
Einzelgröße 1 bis 5 m³. Anfallende Stoffe geordnet
entsorgen einschl. Gebühren. Maschinenausbruch
Menge: 5,000 m3
Kostengruppe DIN 276 2018-12: 594

**02.03.0016 Hindernis im Boden aus Stahlbeton, abbrechen und aufnehmen,**
Hindernis im Boden aus Stahlbeton,abbrechen und aufnehmen, Beton bewehrt, Mauern, Fundamentplatten, Einzelgröße bis 1 m³. Anfallende Stoffe geordnet entsorgen einschl. Gebühren. Handausbruch  Kompressor, Ausführung nach Freigabe durch Bauleitung.
Menge: 5,000 m3
Kostengruppe DIN 276 2018-12: 594

**02.03.0017 Stützmauer Stahlbeton abbrechen D 30-35 cm Geräteeinsatz**
Abbruch der Stützmauer abbrechen aus Stahlbeton, Normalbeton,
Abbruchdicke 30-35cm, Arbeitshöhe bis 3,0 m,
aufgenommene Stoffe sammeln, laden, zur Verwertungsanlage, Abfall ist nicht gefährlich, nicht schadstoffbelastet, Zuordnung Z 0 (uneingeschränkter Einbau), die Entsorgungsgebühren werden vom AN übernommen.
Menge: 20,000 m3
Kostengruppe DIN 276 2018-12: 594

*Hinweis: Entwässerungs- und Elektrotechnische Einrichtungen*

**02.03.0018 Straßenablauf 50/50 Guss und Beton ausbrechen und entsorgen**
Abbruch des Straßenablaufs aus Gusseisen, einschl. Zwischenstück, Aufsatzrahmen, Aufsatzstück aus unbewehrtem Beton, Normalbeton, im Rahmen einer Totalabbruchmaßnahme, Geräteeinsatz ist möglich, max. Gesamtgewicht der Geräte nach Wahl AN, Anfallende Stoffe geordnet entsorgen einschließlich Gebühren. Mengenermittlung nach Aufmaß.
Menge: 2,000 St
Kostengruppe DIN 276 2018-12: 594

**02.03.0019 Kontrollschacht reinigen Räumgut bergen T bis 2m**
Kontrollschacht DN 1200/Abwasser aus Beton reinigen durch Bergen sperrigen Räumgutes, als Vorlauf für optische Inspektion, Abfall aufsaugen/aufnehmen,  Wasser auspumpen, Schachtboden reinigen, anfallende Stoffe geordnet entsorgen einschließlich Gebühren.
Tiefe bis ca. 2,0 m, Deckel verschraubt, Schachtdeckel nach der Reinigung wieder fachgerecht einbauen und verschließen.
Menge: 2,000 St
Kostengruppe DIN 276 2018-12: 594

**02.03.0020 Kabelabzweigschacht reinigen Räumgut bergen 2,25/2,25**
Schacht, eckig, aus Mauerwerk/Beton reinigen durch Bergen sperrigen Räumgutes, als Vorlauf für optische Inspektion, Abfall aufsaugen/aufnehmen,  Wasser auspumpen, Schachtboden reinigen, anfallende Stoffe geordnet entsorgen einschließlich Gebühren.
Länge ca. 2,25 m: Breite ca. 2,25 m, Tiefe bis ca. 1,80 m, Deckel (2 Stück pro Schacht) verschraubt, Schachtdeckel nach der Reinigung wieder fachgerecht einbauen und verschließen.
Menge: 2,000 St
Kostengruppe DIN 276 2018-12: 594

**02.03.0021 Kontrollschachtabdeckung ausbrechen**
Kontrollschachtabdeckung ausbrechen, aufnehmen D bis 70 cm Füllung Beton/Guss, anfallende Stoffe geordnet entsorgen einschließlich Gebühren.
Menge: 5,000 St
Kostengruppe DIN 276 2018-12: 594

**02.03.0022 Schachtabdeckung ausbrechen und entsorgen**
Wasserschacht-/Elektroschachtabdeckung ausbrechen
Breite  bis 80 cm, Länge bis 150 cm, Füllung Beton/Guss,
anfallende Stoffe geordnet entsorgen einschließlich Gebühren.
Menge: 8,000 St
Kostengruppe DIN 276 2018-12: 594

**02.03.0023 Schieberkappe ausbrechen**
Schieberkappe  aus Gusseisen ausbrechen, anfallende Stoffe geordnet entsorgen einschließlich Gebühren.
Menge: 1,000 St
Kostengruppe DIN 276 2018-12: 594

*Hinweis: Ausstattungen*

**02.03.0024 Mastleuchte/Platzleuchte LPH bis 6 m demontieren**
Mastleuchte/Platzleuchte LPH bis 6 m demontieren und innerhalb der Baustelle zur Wiederverwendung lagern, elektrischen Anschluss fachgerecht trennen und sichern, Mast und Leuchtenkopf. Abbruch einschl. Betonfundament, anfallende Stoffe geordnet entsorgen einschließlich Gebühren. Die Anlage wird vom AG spannungsfrei übergeben. Betonfundament abspitzen und entsorgen einschließlich Gebühren. Leuchtenmast verzinkt.
Förderweg bis 150 m.
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Menge: 1,000 St
Kostengruppe DIN 276 2018-12: 594

**02.03.0025 Metallzaun ausbrechen Höhe bis 1,50 m, entlang Grundstücksgrenze,**
Metallzaun ausbrechen Höhe bis 1,50 m, entlang Grundstücksgrenze,
Zaunart :
Zaun mit Stabgittermatten,  Höhe ohne Bodenabstand bis 1,23 m, max.  Bodenabstand 5 cm, Einzelfeldlänge/Systemmaß 2,50 m,
Oberflächenbehandlung/Farbton feuerverzinkt gemäß DIN EN ISO1461, Mattenhöhe 1230 mm  Mattenlänge 2508 mm MW 50x200mm, Stababmessungen senkrecht D 5mm waagerecht 15x6mm
Pfosten 60/40/2 mm mit Alu-Kappe und Klemmleiste,  Länge ca. 2000 mm  einschließlich Fundament 40x40x80 cm Beton C20/25 geordnet entsorgen.
Mengenermittlung nach Aufmaß, anfallende Stoffe geordnet entsorgen einschließlich Gebühren
Menge: 15,000 m
Kostengruppe DIN 276 2018-12: 594

**02.03.0026 Toranlage ausbrechen Lichte Weite bis 1,50 m**
Toranlage ausbrechen Höhe bis 1,25 m Lichte Weite bis 1,50 m
Torart: Metallrahmen mit Stabgitterfüllung, Pfosten QR 100x100 mm,
Oberfläche: feuerverzinkt und lackiert.
Leistung einschließlich Pfosten und Fundament durchgehender Fundamentbalken 0,50x 0,80 x 2,00 m anfallende Stoffe geordnet entsorgen einschließlich Gebühren.
Menge: 1,000 St
Kostengruppe DIN 276 2018-12: 594

#### 02.04 Erdarbeiten

*Hinweis: Pflanzliche Bodenecken Wiese/Rasen und Sträucher abräumen*

**02.04.0001 Mähen Rasen, Wiese; Erdmieten entsorgen**
Bewachsene Flächen/ Erdmieten mähen, Gerät nach Wahl des AN
Schnittgut laden anfallende Stoffe geordnet entsorgen einschließlich Gebühren.
Bewuchs Rasen, Wiese; Höhe bis ca. 80 cm. Flächenneigung bis 1:2.
Menge: 250,000 m2
Kostengruppe DIN 276 2018-12: 579

**02.04.0002 Mähen Rasen, entsorgen**
Bewachsene Fläche  mähen,
Schnittgut laden anfallende Stoffe geordnet entsorgen einschließlich Gebühren
Bewuchs Rasen H 5-10 cm.
Menge: 250,000 m2
Kostengruppe DIN 276 2018-12: 579

**02.04.0003 B.-Schicht abräum., Sträucher 50 bis 150 cm**
Pflanzliche Bodendecke (mehrere Einzelflächen) einschl. Wurzelstöcken abräumen, anfallende Stoffe laden geordnet entsorgen einschließlich Gebühren
Schichtdicke in cm '50 bis 150', Bewuchs Hecken und Sträucher,
Bodengruppe 4 DIN 18915.
Menge: 400,000 m2
Kostengruppe DIN 276 2018-12: 579

**02.04.0004 Wurzelstock roden Ø 50-70cm**
Wurzelstock roden, Durchmesser der Schnittfläche über 50 bis 70 cm, ohne Beschädigung der angrenzenden Bauteile (Gehweg, Gehwegeinfassung und Zaun) Geländeneigung eben.
Menge: 40,000 St
Kostengruppe DIN 276 2018-12: 579

**02.04.0005 Wurzelstöcke ausfräsen**
Wurzelstöcke ausfräsen, DU 0,50 - 1,0m
Wurzelstöcke einschließlich Wurzelansätze ausfräsen. Gemessen wird der Durchmesser der Schnittstelle desWurzelstocks.
Frästiefe über 30 bis 100 cm.
Fräsgut aufnehmen und der Verwertung nach Wahl des AN
zuführen.
Menge: 25,000 St
Kostengruppe DIN 276 2018-12: 579

**Ausführungsbeschreibung 8 Bodenabtrag**
*gemäß Gutachten*
Für die nachfolgenden Positionen 'Oberboden und Boden abtragen/Bodenaushub' ist gemäß Bericht PPG  vom 26.03.2024 (siehe Anlage) mit folgenden Bodenbeschaffenheiten zu rechnen.
In den nachstehenden Positionen wird nicht mehr auf die Homogenbereiche und Bodenbeschaffenheiten eingegangen:

"Wasserschutzgebiet Zone III
5. Ergebnis der Vorerkundung auf Kampfmittelbelastung
Die Vorerkundung auf Kampfmittelbelastung liefert keine Hinweise, die auf eine Bombardierung des Untersuchungsgebiets mit Sprengbomben oder einen Beschuss mit Artillerie rückschließen lassen. Ebenso ergeben sich keine Hinweise auf zerstörte Gebäude, Flakstellungen, Grabensysteme und weitere militärisch genutzte Strukturen.

Die aus der historischen Recherche bekannten, in Kapitel 4.2 aufgeführten Ereignisse fanden in einer ausreichend großen Entfernung zum Untersuchungsgebiet statt, weshalb sie keinen Einfluss auf das Ergebnis des vorliegenden Gutachtens haben.

6. Fazit
Die Vorerkundung auf Kampfmittelbelastung hat keine Anhaltspunkte für das mögliche Vorhandensein von Kampfmitteln innerhalb des Untersuchungsgebiets ergeben. Es besteht keine Notwendigkeit, den Kampfmittelbeseitigungsdienst Baden-Württemberg oder ein anderes autorisiertes Unternehmen zu weiteren Erkundungen einzuschalten.

Nach unserem jetzigen Kenntnisstand sind in Bezug auf nicht detonierte
Sprengkörper (Blindgänger) keine weiteren Maßnahmen erforderlich. Die
Erkundungs- und Bauarbeiten können diesbezüglich ohne weitere Auflagen
durchgeführt werden."

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
**02.04.0006 Oberboden abtragen laden fördern Abtrag-D 20cm**
Oberboden DIN 18 300, profilgerecht abtragen, laden, fördern und auf Miete setzen zur Bodenbeprobung, in Einzelflächen, Abtragsdicke über 10 bis 20 cm, anfallende Stoffe laden, separieren, lagern und transportieren innerhalb der Baustelle auf Haufwerk/Miete zur Beprobung lagern, Mengenermittlung nach Abtragprofilen.
Menge: 100,000 m3
Kostengruppe DIN 276 2018-12: 511

**02.04.0007 Oberboden /nach abräumen Aufwuchs abtragen**
Oberboden aus abgeräumten Grünflächen, profilgerecht abtragen, laden, fördern und auf Miete setzen zur Bodenbeprobung, in Einzelflächen, 5 bis 10 Einzelflächen, Abtragsdicke über 20 bis 30 cm, anfallende Stoffe laden, separieren, lagern und transportieren innerhalb der Baustelle, Förderweg bis 0,75 km, oder dem Zwischenlager des AN auf Haufwerk/Miete zuführen, Mengenermittlung nach Abtragprofilen. Flächenneigung : bis 1:2.
Wurzel-, und Gehölzreste aus den abgeräumten Grünflächen (Bewuchs Sträucher und Bäume) separieren und getrennt zu entsorgen.
Flächenneigung Anteil der Fläche:
eben = ca. 10%
1:4 = ca. 15%
1:3 = ca. 15%
1:2 = ca. 60%
Menge: 150,000 m3
Kostengruppe DIN 276 2018-12: 511

**02.04.0008 Handarbeit im Wurzelbereich**
Oberbodenabtrag als Ausführung in Handarbeit im Wurzelbereich der vorhandenen Bäumen.
Ausführung nur nach gesonderter Anweisung und schriftlicher Freigabe durch die Bauleitung. Diese Massen werden sofort gemeinsam mit der Bauleitung aufgemessen.
Menge: 150,000 m2
Kostengruppe DIN 276 2018-12: 511

**02.04.0009 Boden Belagsflächen abtragen separieren und lagern, T = 50 cm**
Boden für Beläge gemäß beiliegendem Bodengutachten, Abtragtiefe bis 0,5 m, profilgerecht lösen, laden, separieren, lagern und transportieren, Förderweg bis 0,15 km, auf Erdmieten lagern, zur Bodenbeprobung. Mengenermittlung nach Abtragprofilen.
Menge: 350,000 m3
Kostengruppe DIN 276 2018-12: 512

**02.04.0010 Boden Belagsflächen, Bodenverbesserung abtragen separieren und lagern, T = 30 cm**
Boden für Bodenverbesserung gemäß beiliegendem Bodengutachten, Abtragtiefe bis 0,3 m, profilgerecht lösen, laden, separieren, lagern und transportieren,  auf Erdmieten lagern, zur Bodenbeprobung. Mengenermittlung nach Abtragprofilen. Ausführung nach Freigabe durch Bauleitung.
Menge: 200,000 m3
Kostengruppe DIN 276 2018-12: 512

**02.04.0011 Auf-Abtrag 5cm Abweichung +/-2cm**
STLB-Bau 2021-04 080
Unterlage profilieren, zur Aufnahme einer Tragschicht ohne Bindemittel, Auf- und Abtrag bis 5 cm, zulässige Abweichung von der Sollhöhe +/- 2 cm.
Menge: 1300,000 m2
Kostengruppe DIN 276 2018-12: 521

**02.04.0012 Planum Verkehrsfläche Abweichung +/-2cm**
STLB-Bau 2021-04 002
Planum herstellen, für Verkehrsflächen, zulässige Abweichung von der Sollhöhe +/- 2 cm, Verformungsmodul mind. EV2 45 MPa.
Menge: 1300,000 m2
Kostengruppe DIN 276 2018-12: 521

**02.04.0013 Nachverdichten Fläche ruhender Verkehr DPr1 EV2 45MPa**
Nachverdichten von Verkehrsflächen, Verdichtungsgrad mind. DPr 1, Verformungsmodul mind. EV2 45 MPa,  Ausführung gemäß Einzelbeschreibung, Einzelbeschreibungs-Nr Einzelflächen > 5 m2  Breiten >0,5 m, auch Einzelflächen und Streifen.
Menge: 200,000 m2
Kostengruppe DIN 276 2018-12: 521

**02.04.0014 Boden Streifenfundament Aushub bis 0,80 m**
Boden für Streifenfundamente profilgerecht lösen, laden, separieren, lagern und transportieren, auf Erdmieten lagern, zur Bodenbeprobung. Breite der Fundamentsohle bis 0,50m, Aushubtiefe bis 0,80 m, gemäß beiliegendem Bodengutachten.
Menge: 15,000 m3
Kostengruppe DIN 276 2018-12: 511

**02.04.0015 Planum herstellen, Fundamentsohle**
Planum herstellen, für Fundamentsohlen, zulässige Abweichung von der Sollhöhe +/- 2 cm.
Menge: 25,000 m2
Kostengruppe DIN 276 2018-12: 519

*Hinweis: Kanal*
Erdarbeiten Leitungsbau
Allgemeine Angaben:

In der Leistungsbeschreibung bedeutet profilgerecht, dass bei den Erdarbeiten folgende Abweichungen vom Sollmaß zugelassen ist, für Sohlen +/- 2 cm.

SEITLICH LAGERN bedeutet lagern innerhalb der definierten Baustelle. Zwischentransporte innerhalb der definierten Baustelle sowie von und zu den Zwischenlagern werden nicht gesondert vergütet.

Sämtl. Materiallieferungen verstehen sich frei Verwendungsstelle (z.B. auch in nicht mit dem Bagger/ Lkw zugängliche Privatgrundstücke) einschl. Transport von und zu den Zwischenlagern.

Sofern der anstehende Boden infolge Aushubarbeiten an der Grabensohle gelockert wurde, ist dieser ohne gesonderte Vergütung nachzuverdichten auf einen Wert von mind. 45 kN/m².

Die mittlere Grabentiefe ist definiert als arithmetisches Mittel der Grabentiefe an zwei benachbarten Schächten, nach Oberbodenabtrag/ Vorabhub.

**02.04.0016 Boden Graben, Leitungen, Schachtgruben lösen, b >0,5m, t bis 2,0m**
Boden der Gräben, Schachtgruben und HA-Leitungen profilgerecht lösen nach Abtrag des Oberbodens/ Oberbau (Planumshorizont), Aushubtiefe bis 2,0 m, Sohlenbreite der Gräben über 0,50 m, Verbau wird gesondert vergütet, anfallende Stoffe laden, separieren, lagern und transportieren innerhalb der Baustelle auf Haufwerk/Miete zur Beprobung lagern, Förderweg bis 0,15 km, Mengenermittlung nach Aufmaß.
Menge: 40,000 m3
Kostengruppe DIN 276 2018-12: 511

**02.04.0017 Boden Schächte Aushub**
Boden für Schächte profilgerecht ausheben, Aushub seitlich lagern.
Aushub nach Abbrucharbeiten und Flächenabtrag.
anfallende Stoffe laden, separieren, lagern und transportieren innerhalb der Baustelle auf Haufwerk/Miete zur Beprobung lagern, Förderweg bis 0,15 km, Aushubtiefe 1,50 bis 2,50 m, Sohlenbreite der für Schächte über 1,0 bis 2,0 m. Mengenermittlung nach Aufmaß.
Menge: 5,000 m3
Kostengruppe DIN 276 2018-12: 511

**02.04.0018 Boden von Hand lösen**
Boden der Gräben und Schächte, profilgerecht lösen nach
Abtrag des Oberbodens, Verbau wird gesondert vergütet,
in allen vorkommenden Tiefen, Sohlenbreite der Gräben über 0,5 m,
Aushub laden oder seitl. lagern, lösen, laden, fördern, lagern, Förderweg bis 0,15 km, auf Erdmieten lagern, zur Bodenbeprobung, gemäß beiliegendem Bodengutachten, Arbeiten von Hand, nur auf Anweisung des AG.
Menge: 10,000 m3
Kostengruppe DIN 276 2018-12: 511

**02.04.0019 Erschwernisse durch Leitungen quer freilegen sichern**
Erschwernis für den Aushub und Einbau von Boden oder Tragschichten entlang bestehender Kabel 1 bis 4 zügig und Rohrleitungen <= DN 200, quer und längs.
Tiefe der Leitungsachse variabel. Best. Leitung freilegen, sichern und schützen.
Menge: 25,000 m
Kostengruppe DIN 276 2018-12: 511

*Hinweis: Bodenaushub Elektroleitungen*

**02.04.0020 Boden Aushub Leerrohrtrasse lösen laden lagern**
Boden der Gräben für Kabelkanäle, nach Abtrag der Oberflächenbefestigung, profilgerecht ausheben, laden, separieren, lagern und transportieren innerhalb der Baustelle, auf Haufwerk/Miete zur Beprobung lagern, Aushubtiefe bis 1,0 m, Sohlenbreite der Gräben über 0,6 bis 0,8 m. Mengenermittlung nach Aufmaß.
Menge: 240,000 m3
Kostengruppe DIN 276 2018-12: 511

**02.04.0021 Boden Schächte Aushub, T 1,0 m, lagern**
Boden für Schächte profilgerecht ausheben, Aushub nach Abbrucharbeiten und Flächenabtrag, anfallende Stoffe laden, separieren, lagern und transportieren innerhalb der Baustelle auf Haufwerk/Miete zur Beprobung lagern, Förderweg bis 0,15 km, Aushubtiefe bis 1,0 m, Sohlenbreite der für Schächte bis 1,0 m. Mengenermittlung nach Aufmaß.
Menge: 10,000 m3
Kostengruppe DIN 276 2018-12: 511

*Hinweis: Suchgräben*

**02.04.0022 Boden Such-und Erkundungsgräben l Aushub 2,00 m**
Boden der Gräben für Such-und Erkundungsgräben
profilgerecht ausheben nach Abtrag des Flächenabtrages
verfüllen und verdichten, Bodenverdrängung über 30 bis 40 %, Aushubtiefe bis 2,0 m, Sohlenbreite der Gräben bis 1,0 m, Such und Erkundungsgräben im freien Gelände, Ausführung nach Freigabe durch Bauleitung,
Einzelvolumen <=1,00 - 5,0 m3.
Anfallende Stoffe laden, separieren, laden, separieren, lagern auf Mieten/Haufwerken zur Beprobung innerhalb der Baustelle, Förderweg bis 0,15 km. Aushub nach Abbrucharbeiten und Flächenabtrag.
Menge: 5,000 m3
Kostengruppe DIN 276 2018-12: 511

**02.04.0023 Boden Kopflöcher Aushub 2,50 m**
Boden der Gruben für Kopflöcher am Gebäude profilgerecht ausheben,
mit geböschten Wänden, verfüllen und verdichten, Bodenverdrängung über 30 bis 40 %, Aushubtiefe bis 2,50 m, Sohlenbreite der Gruben über 1,5 bis 3,0 m,
Ausführung nach Freigabe durch Bauleitung.
Anfallende Stoffe laden, separieren, laden, separieren, lagern auf Mieten/Haufwerken zur Beprobung innerhalb der Baustelle, Förderweg bis 0,15 km. Aushub nach Abbrucharbeiten und Flächenabtrag
Menge: 5,000 m3
Kostengruppe DIN 276 2018-12: 511

*Hinweis: Rohrauflager*

**02.04.0024 Planum Graben Abweichung +/-2cm**
STLB-Bau 2022-10 002
Planum herstellen, für Gräben, zulässige Abweichung von der Sollhöhe +/- 2 cm.
Menge: 240,000 m2
Kostengruppe DIN 276 2018-12: 559

**02.04.0025 Splitt Auflager Rohr DN150-200 einbauen verdichten D 10-15cm**
Splitt, natürliche Gesteinskörnung TL Gestein, Körnung 5/11, liefern, für Auflager von Rohrleitungen, DN über 150 bis 200 mm, profilgerecht einbauen und verdichten, in Graben für Abwasserkanäle, Schichtdicke über 10 bis 15 cm.
Menge: 10,000 m3
Kostengruppe DIN 276 2018-12: 551

**02.04.0026 Einbett.Übersch. Rohrleitung H bis 0,3 m**
Einbetten und Überschütten, profilgerecht, von Rohrleitungen mit Splitt 2/5, Einbauhöhe bis 0,30 m.
Menge: 20,000 m3
Kostengruppe DIN 276 2018-12: 551

**02.04.0027 Sand Bettungsschicht einbauen verdichten D 10-15cm**
STLB-Bau 2022-10 002
Sand, natürliche Gesteinskörnung TL Gestein, Körnung 0/2, liefern, für Bettungsschichten, profilgerecht einbauen und verdichten, in Graben für Kabel, Schichtdicke über 10 bis 15 cm.
Menge: 80,000 m3
Kostengruppe DIN 276 2018-12: 556

**02.04.0028 Einbett.Übersch. Elektroleitung H bis 0,3 m**
Einbetten und Überschütten, profilgerecht, von Elektroleitungen mit Sand  0/2', Einbauhöhe bis 0,30 m.
Menge: 160,000 m3
Kostengruppe DIN 276 2018-12: 556

**02.04.0029 Baustoffgemisch aus Lagerung in Leitungsgr., laden, fördern, einbauen**
Baustoffgemisch aus Lagerung in Leitungsgraben einschließlich Schachtbaugruben von Lager aufnehmen, transportieren, lageweises einbauen und verdichten. Grabentiefe bis 1,25m Breite der Grabensohle > 0,50m. Förderweg bis 0,15km. Material nach Verlegen der Leitung (Kanal, Wasserleitungen Leerrohre) in Graben oberhalb der Leitungszone in Verkehrsflächen einbauen und verdichten. Verdichten gem. Vorgaben der ZTV-E.
Menge: 50,000 m3
Kostengruppe DIN 276 2018-12: 512

*Hinweis: Bodeneinbau*

**02.04.0030 Befestigung ohne Bindemittel einbauen**
Befestigung ohne Bindemittel Schichten aus frostunempfindlichen Stoffen, von Lager aufnehmen, transportieren, einschließlich Einbauen als Auffüllung im  Bereich der Belagsflächen bis UK Belagsoberbau,  Verdichten DPr 100%', EV2 45 MN/m2  (Nachweis Verdichtungsgrad je 200 m2 Auffüllfläche).
Menge: 125,000 m3
Kostengruppe DIN 276 2018-12: 512

**02.04.0031 Bodeneinbau bis 1,20 m vom AN geliefert Z0**
Bodeneinbau  im Auftragsbereich  Grünflächen mit verdichtbarem Baustoff unbelastet Z0, vom AN geliefert, lageweise einbauen Einbauschichthöhe bis 30 cm, Einbauhöhe  bis 1,20 m, einschließlich verdichten, DPr 95 % Flächenneigung bis 1:2. Mengenermittlung nach Auftragsprofilen (Nachweis Verdichtungsgrad je 200 m2 Auffüllfläche).
Menge: 25,000 m3
Kostengruppe DIN 276 2018-12: 512

**02.04.0032 Bodeneinbau gelagert**
Bodeneinbau  im Auftragsbereich  Grünflächen mit Unterboden aus  Lagerung laden transportieren und lageweise einbauen, Einbauschichthöhe bis 30 cm, Einbauhöhe bis 0,80m, Arbeitsraumverfüllungen einschließlich verdichten DPr 95 %,  Flächenneigung bis 1:2, Förderweg bis 0,15 km, Mengenermittlung nach Auftragsprofilen (Nachweis Verdichtungsgrad je 200 m2 Auffüllfläche).
Menge: 50,000 m3
Kostengruppe DIN 276 2018-12: 512

**02.04.0033 Liefern, Einbauen Schroppen**
Liefern von Stoffen als Bodenverbesserung, einschließlich Einbauen und Verdichten DPr100%, Baustoff Schroppen 6/150, Mengenermittlung in verdichtetem Zustand. Ausführung nach Freigabe durch Bauleitung
Menge: 350,000 m3
Kostengruppe DIN 276 2018-12: 521

**02.04.0034 Einfache Pumpenanlage**
Einfache Pumpenanlage bei Bedarf für offene Wasserhaltung zum Trockenlegen und Freihalten der Baugrube von Wasser sowie
zum Ableiten des geförderten Wassers einrichten. Pumpensumpf nach Wahl des AN herstellen. Der Einsatz umfasst das betriebsbereite Aufbauen innerhalb einer Baugrube, das Abbauen sowie das Herstellen und Beseitigen
der Ableitung zum Vorfluter .
Vorhalten und Betreiben werden nicht gesondert vergütet.
Baugrube für gesamtes Ingenieurbauwerk Fußgänger
Unterführung Bahnhof inkl. angrenzender Stützmauern.
Förderdurchfluss bis max. 10 m3/h.
Förderhöhe bis 150,00 m.
Einschließlich Reserveanlage für Betrieb ohne
schädliche Unterbrechung.
Ableitung mittels Schlauchleitung herstellen.
Leistung einschl. vorhalten und umsetzten gem. den Abschnitten
Menge: 3,000 St
Kostengruppe DIN 276 2018-12: 521

#### 02.05 ENTSORGUNG

**02.05.0001 Untersuchung Abfalldeklaration**
STLB-Bau 2023-10 087
Untersuchung zur Abfalldeklaration nach Maßgabe der Entsorgungsanlage.
Menge: 1,000 St
Kostengruppe DIN 276 2018-12: 596

**02.05.0002 Untersuchung Abfalldeklaration**
STLB-Bau 2023-10 087
Untersuchung zur Abfalldeklaration nach LAGA-Merkblatt 20, Tabelle II.1.2-2 Untersuchungsprogramm für die Bewertung von schadstoffbelastetem Boden, Untersuchung im Feststoff aus Haufwerken.
Menge: 1,000 St
Kostengruppe DIN 276 2018-12: 596

**02.05.0003 Untersuchung Abfalldeklaration**
STLB-Bau 2023-10 087
Untersuchung zur Abfalldeklaration nach LAGA-Merkblatt 20, Tabelle II.1.4-1 Mindestuntersuchungsprogramm für Bauschutt vor der Aufbereitung bei unspezifischem Verdacht, Untersuchung im Feststoff aus Haufwerken.
Menge: 1,000 St
Kostengruppe DIN 276 2018-12: 596

**Ausführungsbeschreibung 9 Verwertung & Entsorgung**
*Entsorgung Ausbruch- und Aushubmaterialien*
Die Analysen gemäß  Bericht PPG  vom 26.03.2024 (siehe Anlage) sind zu berücksichtigt.

Die Ausbruch- und Aushubmaterialien aus den oben aufgeführten Titeln Vorarbeiten (Belags-, Tragschichtenausbruch) und Erdarbeiten (Bodenaushub Belagsflächen, Leitungen, Fundamente, Gräben) sind innerhalb der Baustelle auf Haufwerk/Miete zur Beprobung gelagert. Die Analyse wird von einem vom AG beauftragen Gutachter durchgeführt. Für die Beprobung und Vorlage der Deklarationsanalyse ist ein Zeitraum vom 10 AT einzukalkulieren.

Die Massenaufteilung der Ausbruch- und Aushubmaterialien, in die Verwertungs- bzw. Entsorgungsklassen beruhen auf der abfalltechnischen Untersuchung. Hieraus können sich Massenverschiebungen innerhalb der nachfolgenden Positionen ergeben. Dies gilt auch, wenn die Beprobungen eine geringere Belastung ergeben.

Die Annahmeerklärung für selbstgewählte Entsorgungswege/-anlage und ein Entsorgungskonzept ist durch den Bieter zur Angebotsabgabe mit vorzulegen.

Die Vergütung erfolgt weiterhin zu den angebotenen Einheitspreisen.

| Zuordnung nach VwV Boden | Zuordnung nach ErsatzbaustoffV |
| --- | --- |
| Z0 | BM-0 |
| Z0* IIIA und Z0* | BM-0* |
| Z1.1 | BM-F0* |
| Z1.2 | BM-F1, BM-F2 |
| Z2 | BM-F3 |
| Zuordnung nach den „Vorläufigen Hinweisen zum Einsatz von Baustoffrecyclingmaterial“ | Zuordnung nach ErsatzbaustoffV |
| Z1.1 | RC-1 |
| Z1.2 | RC-2 |
| Z2 | RC-3 |

Der Materialtransport (Transportentfernung max. 150 m) erfolgt über eine öffentliche Privatstraße. Entsprechende Reinigungs- und Sicherungsmaßnahmen sind zu berücksichtigen und einzukalkulieren.

**02.05.0004 Schutz Haufwerke/Bodenmieten**
Die Haufwerke/Bodenmieten sind wie folgt gegen Erosion zu schützen,
Abdeckung mit Folie, Dicke 8  μm
Bahnenbreite 300 cm,
Überlappungsbreite mind. 40 cm,
Bahnen miteinander und an den durch die Geländeform
bedingten Überlappungen dauerhaft verbinden,
mit Spanndraht überspannen,
gehalten an Pflöcken,
Neigung der Fläche steiler als 1:4 bis 1:2.
Nach der Bodenentsorgung sind die Stoffe aufzunehmen
werden Eigentum des AN und sind
einer Wiederverwertung zuzuführen.
Menge: 2560,000 m2
Kostengruppe DIN 276 2018-12: 596

*Hinweis: Asphalt*

**02.05.0005 Abfall nicht gefährlich transp. entsorgen Entsorg.-geb. AN, Z0**
Bau- und Abbruchabfälle, Bitumengemische, Kohlenteer und teerhaltige Produkte, nicht gefährlich, Abfallschlüssel nach AVV (Abfallverzeichnis-Verordnung) 170302 Bitumengemische, nicht schadstoffbelastet,
auf Lagerplatz als Haufwerk lagernd, laden, mit LKW des AN transportieren, max. Gesamtgewicht ohne Beschränkung, zur Verwertungsanlage,  nach Wahl des AN, Entsorgungsnachweis gemäß Nachweisverordnung ist erforderlich, die Entsorgungsgebühren werden vom AN übernommen. Mengenermittlung nach Wiegekarte.
Menge: 45,000 m3
Kostengruppe DIN 276 2018-12: 596

**02.05.0006 Abfall belastet transp. entsorgen Entsorg.-geb. AN, Z1.1/RC-1**
Bau- und Abbruchabfälle, Bitumengemische, Kohlenteer und teerhaltige Produkte, schadstoffbelastet, Z1.1/RC-1.
auf Lagerplatz als Haufwerk lagernd, laden, mit LKW des AN transportieren, max. Gesamtgewicht ohne Beschränkung, zur Verwertungsanlage,  nach Wahl des AN, Entsorgungsnachweis gemäß Nachweisverordnung ist erforderlich, die Entsorgungsgebühren werden vom AN übernommen. Mengenermittlung nach Wiegekarte.
Menge: 45,000 m3
Kostengruppe DIN 276 2018-12: 596

**02.05.0007 Abfall belastet transp. entsorgen Entsorg.-geb. AN, Z1.2/RC-2**
Bau- und Abbruchabfälle, Bitumengemische, Kohlenteer und teerhaltige Produkte, schadstoffbelastet, Z1.2/RC-2.
auf Lagerplatz als Haufwerk lagernd, laden, mit LKW des AN transportieren, max. Gesamtgewicht ohne Beschränkung, zur Verwertungsanlage,  nach Wahl des AN, Entsorgungsnachweis gemäß Nachweisverordnung ist erforderlich, die Entsorgungsgebühren werden vom AN übernommen. Mengenermittlung nach Wiegekarte.
Menge: 45,000 m3
Kostengruppe DIN 276 2018-12: 596

**02.05.0008 Abfall belastet transp. entsorgen Entsorg.-geb. AN, Z2/RC-3**
Bau- und Abbruchabfälle, Bitumengemische, Kohlenteer und teerhaltige Produkte, schadstoffbelastet, Z2/RC-3
auf Lagerplatz als Haufwerk lagernd, laden, mit LKW des AN transportieren, max. Gesamtgewicht ohne Beschränkung, zur Verwertungsanlage,  nach Wahl des AN, Entsorgungsnachweis gemäß Nachweisverordnung ist erforderlich, die Entsorgungsgebühren werden vom AN übernommen. Mengenermittlung nach Wiegekarte.
Menge: 45,000 m3
Kostengruppe DIN 276 2018-12: 596

*Hinweis: ungebundene Deck- & Tragschichten*

**02.05.0009 Abfall gefährlich Ungebundene Befestigungen Z1.1/RC-1 LKW AN transp. entsorgen Entsorg.-geb. AN**
Ungebundene Befestigungen aufbrechen
aus Schotter/Splitt/ Sand Gemisch/Schroppen teilweise durchmischt mit Bodenbestandteilen als Haufwerk innerhalb der Baustelle lagernd, Material schadstoffbelastet, belastet Z1.1/RC-1,
auf Baustelle bzw. Zwischenlager als Haufwerk lagernd, laden, mit LKW des AN transportieren, max. Gesamtgewicht ohne Beschränkung, zur Verwertungsanlage, nach Wahl des AN,
Entsorgungsnachweis gemäß Nachweisverordnung ist erforderlich, die Entsorgungsgebühren werden vom AN übernommen. Mengenermittlung nach Wiegekarte.
Menge: 250,000 m3
Kostengruppe DIN 276 2018-12: 596

*Hinweis: Bodenaushub*

**02.05.0010 Abfuhr und Entsorgung von Oberboden unbelastet**
Laden, Abfuhr und Entsorgung von unbelastetem Aushubmaterial Oberboden Z0/BM-0, aus gelagerter Erdmiete, auf Baustelle als Haufwerk lagernd, laden, mit LKW des AN transportieren, max. Gesamtgewicht ohne Beschränkung, zur Verwertungsanlage,  nach Wahl des AN,
Entsorgungsgebühren werden vom AN übernommen.
Menge: 150,000 m3
Kostengruppe DIN 276 2018-12: 596

**02.05.0011 Abfuhr und Entsorgung von unbelastetem Aushubmaterial Z0/BM-0**
Laden, Abfuhr und Entsorgung von unbelastetem Aushubmaterial
Zuordnungswert Z0/BM-0, Baugruben Fundamente und Grabenaushub,
Material als Haufwerk innerhalb der Baustelle bzw. Zwischenlager lagernd, Material nicht schadstoffbelastet,  laden, mit LKW des AN transportieren, max. Gesamtgewicht ohne Beschränkung, zur Verwertungsanlage,  nach Wahl des AN,
Entsorgungsnachweis gemäß Nachweisverordnung ist erforderlich, die Entsorgungsgebühren werden vom AN übernommen. Mengenermittlung nach Wiegekarte.
Menge: 350,000 m3
Kostengruppe DIN 276 2018-12: 596

**02.05.0012 Abfuhr und Entsorgung von Aushubmaterial unbelastet Z0*/BM-0***
Laden, Abfuhr und Entsorgung von unbelastetem Aushubmaterial, aus gelagerter Erdmiete, Zuordnungswert Z 0* III A/BM-0*, Bodenabtrag, Pflanzgruben, Baugruben, Fundamente und Grabenaushub, auf Baustelle bzw. Zwischenlager als Haufwerk lagernd, laden, mit LKW des AN transportieren, max. Gesamtgewicht ohne Beschränkung, zur Verwertungsanlage,  nach Wahl des AN,
Entsorgungsgebühren werden vom AN übernommen.
Menge: 150,000 m3
Kostengruppe DIN 276 2018-12: 596

**02.05.0013 Abfuhr und Entsorgung von belastetem Aushubmaterial Z1.1BM-F0***
Laden, Abfuhr und Entsorgung von belastetem Aushubmaterial
Zuordnungswert Z1.1/BM-F0*, Baugruben Fundamente und Grabenaushub,
Material als Haufwerk innerhalb der Baustelle bzw. Zwischenlager lagernd, Material schadstoffbelastet,  laden, mit LKW des AN transportieren, max. Gesamtgewicht ohne Beschränkung, zur Verwertungsanlage,  nach Wahl des AN,
Entsorgungsnachweis gemäß Nachweisverordnung ist erforderlich, die Entsorgungsgebühren werden vom AN übernommen. Mengenermittlung nach Wiegekarte.
Menge: 150,000 m3
Kostengruppe DIN 276 2018-12: 596

#### 02.06 ENTWÄSSERUNG

*Hinweis: Kunststoffrohre 100-150*

**02.06.0001 Abwasserkanal PP DN100 SN8 Graben abgeböscht T 1,25-1,75m**
STLB-Bau 2021-04 009
Abwasserkanal aus PP (Polypropylen)-Rohren, mit allgemeiner bauaufsichtlicher Zulassung, für Regenwasser, mit Steckverbindung, Rohrende mit Muffe, DN/ID 100, Nenn-Ringsteifigkeit SN 8 DIN EN ISO 9969, Verlegung DIN EN 1610 in vorh. geböschtem Graben, Grabentiefe über 1,25 bis 1,75 m, Bettung wird gesondert vergütet.
Menge: 50,000 m
Kostengruppe DIN 276 2018-12: 551

**02.06.0002 Bogen PP homogen Abwasserkanal DN100**
Bogen, Formstück aus PP (Polypropylen),  Nenn-Ringsteifigkeit SN 8 DIN EN ISO 9969, Verlegung DIN EN 1610, für Abwasserkanal, für Regenwasser, Steckverbindung, Rohrende mit Muffe und Dichtring, alle Winkel. DN/ID 100.
Menge: 15,000 St
Kostengruppe DIN 276 2018-12: 551

**02.06.0003 Abzweig PP Abwasserkanal 45Grad DN100**
STLB-Bau 2021-04 009
Abzweig, SDR 33, Formstück aus PP (Polypropylen), mit allgemeiner bauaufsichtlicher Zulassung, für Abwasserkanal, für Regenwasser, 45 Grad, Steckverbindung, Rohrende mit Muffe, DN/ID 100.
Menge: 15,000 St
Kostengruppe DIN 276 2018-12: 551

**02.06.0004 Überschiebemuffe PP Abwasserkanal DN100**
STLB-Bau 2021-04 009
Überschiebemuffe, SDR 33, Formstück aus PP (Polypropylen), mit allgemeiner bauaufsichtlicher Zulassung, für Abwasserkanal, für Regenwasser, Steckverbindung, Rohrende mit Muffe, DN/ID 100.
Menge: 10,000 St
Kostengruppe DIN 276 2018-12: 551

**02.06.0005 Passstück PP Abwasserkanal DN100**
STLB-Bau 2021-04 009
Passstück, SDR 33, Formstück aus PP (Polypropylen), mit allgemeiner bauaufsichtlicher Zulassung, für Abwasserkanal, für Regenwasser, auf der Baustelle schneiden, Steckverbindung, Rohrende mit Muffe, DN/ID 100.
Menge: 35,000 St
Kostengruppe DIN 276 2018-12: 551

**02.06.0006 Abwasserkanal PP DN150 SN8 Graben abgeböscht T 1,25-1,75m**
STLB-Bau 2021-04 009
Abwasserkanal aus PP (Polypropylen)-Rohren, mit allgemeiner bauaufsichtlicher Zulassung, für Regenwasser, mit Steckverbindung, Rohrende mit Muffe, DN/ID 150, Nenn-Ringsteifigkeit SN 8 DIN EN ISO 9969, Verlegung DIN EN 1610 in vorh. geböschtem Graben, Grabentiefe über 1,25 bis 1,75 m, Bettung wird gesondert vergütet.
Menge: 25,000 m
Kostengruppe DIN 276 2018-12: 551

**02.06.0007 Bogen PP homogen Abwasserkanal DN150**
Bogen, Formstück aus PP (Polypropylen),  Nenn-Ringsteifigkeit SN 8 DIN EN ISO 9969, Verlegung DIN EN 1610, für Abwasserkanal, für Regenwasser, Steckverbindung, Rohrende mit Muffe und Dichtring, alle Winkel. DN 150.
Menge: 15,000 St
Kostengruppe DIN 276 2018-12: 551

**02.06.0008 Abzweig PP Abwasserkanal 45Grad DN150**
STLB-Bau 2021-04 009
Abzweig, SDR 33, Formstück aus PP (Polypropylen), mit allgemeiner bauaufsichtlicher Zulassung, für Abwasserkanal, für Regenwasser, 45 Grad, Steckverbindung, Rohrende mit Muffe, DN/ID 150.
Menge: 15,000 St
Kostengruppe DIN 276 2018-12: 551

**02.06.0009 Abzweig Reduzierung PP Abwasserkanal 45Grad DN150**
STLB-Bau 2021-04 009
Abzweig mit Reduzierung, zentrisch, SDR 33, Formstück aus PP (Polypropylen), mit allgemeiner bauaufsichtlicher Zulassung, für Abwasserkanal, für Regenwasser, 45 Grad, Steckverbindung, Rohrende mit Muffe, DN/ID 150, 2. DN 100.
Menge: 5,000 St
Kostengruppe DIN 276 2018-12: 551

**02.06.0010 Überschiebemuffe PP Abwasserkanal DN150**
STLB-Bau 2021-04 009
Überschiebemuffe, SDR 33, Formstück aus PP (Polypropylen), mit allgemeiner bauaufsichtlicher Zulassung, für Abwasserkanal, für Regenwasser, Steckverbindung, Rohrende mit Muffe, DN/ID 150.
Menge: 10,000 St
Kostengruppe DIN 276 2018-12: 551

**02.06.0011 Passstück PP Abwasserkanal DN150**
STLB-Bau 2021-04 009
Passstück, SDR 33, Formstück aus PP (Polypropylen), mit allgemeiner bauaufsichtlicher Zulassung, für Abwasserkanal, für Regenwasser, auf der Baustelle schneiden, Steckverbindung, Rohrende mit Muffe, DN/ID 150.
Menge: 10,000 St
Kostengruppe DIN 276 2018-12: 551

**02.06.0012 Anschluß von Abwasserkanal von PP DN 150**
Anschluß von Abwasserkanal an vorh. Leitung bis DN 250
aus PP-Rohren DN 150, an vorh. Schmutzwasser/Regenwasserkanal
PP DN 250  mit Awadock-Anschlusssystem. Ein Einbau- /Bohrlochprotokoll ist zu erstellen.
Arbeitsschritte:
Kernbohrung
Einführung Anschlussdichtung
Einbau Einschraubkrone
Einführung PP-Rohr
vorhandene Anlage ist in Betrieb.
Menge: 2,000 St
Kostengruppe DIN 276 2018-12: 551

**02.06.0013 Untersturz innenliegend PP homogen DN200 H 2-3m Anschlusskanal DN200**
Untersturz innenliegend, mit Rohren und Formstücken aus PP DIN EN 1852-1 (mit glatter Außenoberfläche), DN 200, Absturzhöhe über 2 bis 3 m, einschl. Ummantelung und Abstützung aus Beton, Trichterausbildung, Rohr- und Schachtanschluss, Anschlusskanal DN 200.
Menge: 1,000 St
Kostengruppe DIN 276 2018-12: 551

*Hinweis: Schachtprüfungen*

**02.06.0014 Schacht reinigen Hochdruckstrahlverfahren DN1000 T bis 3m**
Schacht, rund, aus Beton in Schmutzwasserkanal reinigen im Hochdruckstrahlverfahren, als Vorlauf für optische Inspektion, Abfall aufsaugen und laden, Flüssigphase rückleiten, Transport und Entsorgung der Abfälle werden gesondert vergütet, DN 1200, Tiefe über 2 bis 4 m, Einstiegsöffnung Durchmesser 625 mm, Deckel lose, Klasse D 400 DIN EN 124-1, Höhe der Verschmutzung des Gerinnes bis 1 cm, Höhe der Verschmutzung des Auftritts bis 1 cm.
Menge: 1,000 St
Kostengruppe DIN 276 2018-12: 551

*Hinweis: Schächte Schachtabdeckungen*

**02.06.0015 Schmutzfänger Stahl verz DN625**
Schmutzfänger in leichter Ausführung aus verzinktem Stahl DN 625 für Schachtabdeckung.
Menge: 8,000 St
Kostengruppe DIN 276 2018-12: 551

**02.06.0016 Schachtabdeckung aufnehmen, -10cm**
Schachtabdeckung aufnehmen, aus Beton vorh. Abdeckungen aufnehmen  zur Wiederverwendung lagern und wieder einbauen auf -10 cm, höhengerecht in Mörtel versetzen Auflageringe ausbauen und geordnet entsorgen einschließlich Gebühren.
Der Höhenunterschied zwischen der OK Gelände und dem ersten Steigbügel darf max. 50 cm betragen; ggf. ist ein zusätzlicher Steigbügel herzustellen. Die Entsorgung/Verwertung von nicht wiederverwendbaren Bauteilen ist zu berücksichtigen
Menge: 2,000 St
Kostengruppe DIN 276 2018-12: 551

**02.06.0017 Schachtabdeckung aufnehmen, +10cm, Ausgleichsring**
Schachtabdeckung aufnehmen, aus Beton, vorh. Abdeckungen aufnehmen lagern und wieder einbauen, auf +10 cm, höhengerecht in Mörtel versetzen. Auflagering liefern und einbauen
Der Höhenunterschied zwischen der OK Gelände und dem ersten Steigbügel darf max. 50 cm betragen; ggf. ist ein zusätzlicher Steigbügel herzustellen. Die Entsorgung/Verwertung von nicht wiederverwendbaren Bauteilen ist zu berücksichtigen
Menge: 2,000 St
Kostengruppe DIN 276 2018-12: 551

**02.06.0018 Schachtabdeckung aufnehmen, +25cm, Zwischenring**
Schachtabdeckung aufnehmen,aus Beton DN1200, vorh. Abdeckung, Konus aufnehmen lagern und wieder einbauen, auf +25cm, höhengerecht  versetzen. Schachtring  25cm  DN1200 liefern und einbauen.
Der Höhenunterschied zwischen der OK Gelände und dem ersten Steigbügel darf max. 50 cm betragen; ggf. ist ein zusätzlicher Steigbügel herzustellen. Die Entsorgung/Verwertung von nicht wiederverwendbaren Bauteilen ist zu berücksichtigen
Menge: 2,000 St
Kostengruppe DIN 276 2018-12: 551

**02.06.0019 Schachtabdeckung aufnehmen, +50cm, Zwischenring**
Schachtabdeckung aufnehmen,aus Beton DN1200, vorh. Abdeckung, Konus aufnehmen  lagern und wieder einbauen, auf  + 50cm, höhengerecht  versetzen.Schachtring  50 cm  DN1200 liefern und einbauen.
Der Höhenunterschied zwischen der OK Gelände und dem ersten Steigbügel darf max. 50 cm betragen; ggf. ist ein zusätzlicher Steigbügel herzustellen. Die Entsorgung/Verwertung von nicht wiederverwendbaren Bauteilen ist zu berücksichtigen
Menge: 2,000 St
Kostengruppe DIN 276 2018-12: 551

**02.06.0020 Schacht umbauen aus Betonfertigteilen**
Schacht umbauen aus Betonfertigteilen
vorh. Kontrollschachtabdeckung D=60-80 cm aufnehmen, zur Wiederverwendung lagern. Schachthals lösen und drehen und wieder einbauen. Schachtabdeckung  höhengerecht in Mörtel versetzen.
Menge: 2,000 St
Kostengruppe DIN 276 2018-12: 551

**02.06.0021 Straßeneinlaufabdeckung, -10cm**
Straßeneinlaufabdeckung aufnehmen, Abdeckungen aufnehmen  zur Wiederverwendung lagern und wieder einbauen auf -10 cm, höhengerecht in Mörtel versetzen Auflageringe ausbauen und geordnet entsorgen einschließlich Gebühren
Menge: 2,000 St
Kostengruppe DIN 276 2018-12: 551

**02.06.0022 Straßenkappe anpassen Fußgängerzone höher setzen Beton C12/15 Schalung 25-30cm**
STLB-Bau 2018-04 080
Straßenkappe anpassen, aus Gusseisen, in Fußgängerzonen, höher setzen, mit Beton C 12/15 DIN EN 206 einschl. Schalung, verlegen in Mörtel MG III, Fugen glatt streichen, Höhenänderung über 25 bis 30 cm.
Menge: 2,000 St
Kostengruppe DIN 276 2018-12: 551

*Hinweis: Schachtabdeckungen*

**02.06.0023 Schachtabdeck. D400 Durchm. 625mm quadratisch Guss Beton setzen**
STLB-Bau 2023-10 009
Schachtabdeckung, Klasse D 400 DIN EN 124-1, Durchmesser der Schachtöffnung 625 mm, Abdeckung quadratisch, aus Gusseisen mit Beton DIN EN 124-2, mit dämpfender Einlage im Deckel und im Rahmen, Verschluss mit Verschraubung, mit Lüftungsöffnungen, höhengerecht in WW-Schachtkopfmörtel DIN 19573 setzen, mit werkseitiger Füllung.
Menge: 2,000 St
Kostengruppe DIN 276 2018-12: 551

**02.06.0024 Schachtabdeck. D400 Durchm. 625mm quadratisch Guss setzen**
Schachtabdeckung, wie in oben genannter Position jedoch Abdeckung quadratisch, aus Gusseisen DIN EN 124-2.
Menge: 2,000 St
Kostengruppe DIN 276 2018-12: 551

**02.06.0025 Schachtabdeck. D400 Durchm. 625mm rund Guss Beton setzen**
Schachtabdeckung, wie in oben genannter Position jedoch Abdeckung rund, Voll-Guss-Rahmen selbstnivellierend, DIN EN 124-2, mit werkseitiger Füllung.
Menge: 4,000 St
Kostengruppe DIN 276 2018-12: 551

*Hinweis: Abläufe & Rinnen*

**02.06.0026 Beton Straßenablauf 1a-6a-11-10b-C3 Aufsatz Straßenablauf D400 L/B 300/500mm pultförmig Rost Doppelscharnier setzen C20/25 D 20cm**
Betonteilkombination für Straßenablauf für Längsaufsatz, ohne Schlammraum, mit verzinktem Eimer, DIN 4052 - 1a - 6a - 11 - 10b - C3, mit Steckmuffe, Aufsatz für Ablauf DIN 4052, Rost aus Gusseisen, Rahmen mit Eimerauflage, Klasse D 400 DIN EN 124-1, Maße L/B 300/500 mm, pultförmig, Rost mit Doppelscharnier, mit Einlage und verschraubt gegen Herausnehmen, auf Betonauflager setzen, Beton C 20/25 DIN EN 206, Mindestdicke 20 cm, Ablauf an Leitung anschließen.
Menge: 4,000 St
Kostengruppe DIN 276 2018-12: 551

**02.06.0027 Straßenablaufabdeckung 300/500 mm**
Straßenablaufabdeckung verschraubt 300/500 mm, ELCORD Multitop-Aufsatz 300/500 PF D 400
Menge: 4,000 St
Kostengruppe DIN 276 2018-12: 551

#### 02.07 KABELTRASSEN

**02.07.0001 Wurzel-/und Rhizomsperre verlegen**
Wurzel-/und Rhizomsperre  verlegen
Überlappung mindestens 50 cm Verklebung mit
Klebeband und Längenanpassung
Stärke 2,0 mm  Höhe 1500 mm
Material: PP  Einzellängen 1500 mm
Menge: 15,000 m
Kostengruppe DIN 276 2018-12: 556

**02.07.0002 Markierung Trasse Kabelwarnband**
Markierung von Kabel- und Leitungstrassen
mit Kabelwarnband, in Trassenmitte, verlegen 40 cm über Rohr.
Menge: 300,000 m
Kostengruppe DIN 276 2018-12: 556

**02.07.0003 Kabelschutzrohr mit Zugdraht aus PE DN 75 flexibel**
Kabelschutzrohr mit Zugdraht aus PE  DN 75 flexibel
DIN EN 50086-2-4  einbauen,  DIN EN 1610, DWA-A 139, ZTV A-StB 97, Verlegeanleitung A 515 und A 535
Menge: 250,000 m
Kostengruppe DIN 276 2018-12: 556

**02.07.0004 Kabelleerrohr PE flexibel Doppelsteckmuffe**
Kabelleerrohr PE  flexibel DN 75 Doppelsteckmuffe sanddicht mit Profildichtung
Menge: 50,000 St
Kostengruppe DIN 276 2018-12: 556

**02.07.0005 Verschlußstopfen, wasserdicht**
Verschlußstopfen DA 75 liefern und
einbauen. WD Verschlußstopfen (Blinddeckel).
Menge: 50,000 St
Kostengruppe DIN 276 2018-12: 556

**02.07.0006 Passschnitte Rohrleitungen aus PE -Rohren herstellen**
Passschnitte Rohrleitungen aus PE -Rohren herstellen
DN bis 75
Menge: 50,000 St
Kostengruppe DIN 276 2018-12: 556

**02.07.0007 Kabelabzweigkasten**
Kabelabzweigkasten; Brkl. 60, LW 650/400/440, 2- teilig,
Mit Einführungsöffnungen stirnseitig  D=110 einschl. Oberrahmen
liefern und in Betonbett  C12/15 Dicke 20 cm versetzen.
Kabelzugrohre einführen und fachgerecht verschliessen
Menge: 5,000 St
Kostengruppe DIN 276 2018-12: 556

**02.07.0008 Kabelabzweigkastenabdeckung 650 /400**
Kabelabzweigkastenabdeckung verschraubt ohne Lüftung; Brkl. 60, LW 650/400 liefern und in Mörtel MGIII Dicke 5 cm versetzen.
Menge: 5,000 St
Kostengruppe DIN 276 2018-12: 556

**02.07.0009 Anschlussöffnungen für Kabelschacht**
Anschlussöffnungen für KZS an bestehenden
Kabelschacht herstellen und fachgerecht verschliessen
Menge: 16,000 St
Kostengruppe DIN 276 2018-12: 556

**02.07.0010 Erstellen Werk- und Montageplanung**
Erstellen Werk- und Montageplanung:
-mit Angabe Stromkreise
-Angaben zu Kabeltypen
-Leuchtenstandorte mit Angaben der Leuchtennummer
-Beschriftung der Kabel
Menge: 1,000 psch
Kostengruppe DIN 276 2018-12: 556

**02.07.0011 Einzelfundamente für Mastleuchten LPH 6 m**
Einzelfundamente für Mastleuchten LPH bis 6m einbauen.
Verdrängungsrohr PE  D=300xH=800 inkl.  2 St PE Rohr DN63mm mit Kabeleinführmuffe in Bettung und Ummantelung aus Beton C12/15  (ca. 0,15 m3/St) obere Öffnung mit Sand 0/4 bis 20 cm unter OK, mit Zementestrich bis
10 cm unter OK, Kabel einführen mit 3 m Schlaufe,  einschließlich  Erdarbeiten.
Überschüssiges Material geordnet entsorgen einschließlich Gebühren.
Menge: 8,000 St
Kostengruppe DIN 276 2018-12: 556

**02.07.0012 Kabel bauseits/Leerrohr**
Kabel vom AG beigestellt in Zugrohre einziehen.
Menge: 60,000 m
Kostengruppe DIN 276 2018-12: 556

**02.07.0013 NYY-J oder O 5 x 4 mm²**
Kunststofferdkabel NYY-J oder O 5 x 4 mm²
Verlegung im Leerrohr und bauseitigen Graben
mit allem notwendigen Werkzeug und Zubehör.
Menge: 300,000 m
Kostengruppe DIN 276 2018-12: 556

**02.07.0014 Mastauf- und Ansatzleuchte einbauen**
Mastauf- und Ansatzleuchte mit LED-Technik,
Leuchtengehäuse und Mastanbindung aus widerstandsfähigem Aluminium-Druckguss, flaches, glattes Leuchtengehäuse ohne Kühlrippen, pulverbeschichtet DB 701.
Mastleuchten mit  Lichtpunkthöhe bis 6,00 m,  ohne außenliegende Kühlrippen und ohne obenliegende Vertiefungen und Gehäuseschrauben; Mastflansch konturenbündig in minimalistischem Design, in Form und Größe  Mastzopfdurchmesser 76mm angepasst; durch wechselweise montierbaren Mastflansch für Aufsatzmontage geeignet; Lichtlenkung mit 3-Zonen Facetten-Reflektor aus Kunststoff, mit hochglänzender Silberbeschichtung;
Leuchtenneigung werkzeuglos in Stufen einstellbar: 0°, 5°, 10°, 15°
Leuchtengehäuse und Mastflansch aus Aludruckguss, Pulverbeschichtung DB 701; Leuchtenkonstruktion ohne Schrauben; Leuchtengehäuse mit Klimamembran für Druckausgleich zur Verhinderung von Kondensatbildung im Innenraum; Lichttechnische Abdeckung aus vergilbungsfreiem PMMA, klar; Mastflansch werkzeuglos an Leuchte  montierbar, Mastbefestigungsschrauben aus nicht korrodierendem Material, zusätzlich mit Anti-Korrosionsbeschichtung, getestet nach
DIN EN ISO 9227 NSS:Jul17, ähnlich zur DIN EN ISO 12944 für C5;
Funktionsumfang:
- autarke Steuerung ohne Zusatzkomponenten und ohne zusätzliche
 Steuerader mit bis zu 7 Dimm- und Beleuchtungsstufen orientiert an virtueller Mitternacht; umschaltbar auf zweites Dimmprofil mittels Steuerader, z.B. für unterschiedliche Dimmprofile an Wochentagen und Wochenenden; - sanftes Dimmen beim Übergang zwischen
 2 Dimmstufen zur Vermeidung von plötzlicher Blendung und Irritationen im Straßenverkehr, insbesondere in Konfliktzonen;
- drahtloses Auslesen und Einstellen der leuchtenspezifischen Werte in der Werkstatt über NFC/RFID-Funktion, ohne Öffnen der Leuchte, durch die Verpackung und ohne dass Netzspannung an der Leuchte anliegt; - integrierte, von außen nicht sichtbare Antenne;
- Leistungsreduzierung mittels Steuerader auf 50% (2 Lichteinstellungen individuell einstellbar) bzw. 10 Lichteinstellungen mit Steuergerät in der Verteilung aufrufbar;
- Lichtstrom der Leuchte durch individuelles Setzen des Einschaltwerts flexibel an den Einsatzort anpassbar;
- nachträgliche Anpassung der einstellbaren Parameter (sofern die jeweilige Leuchte damit  ausgestattet ist);
-erweiterter Funktionsumfang: drahtloses Auslesen und Einstellen der leuchtenspezifischen Werte vom Bürgersteig aus via BlueTooth mit dem SmartPhone oder separatem Handheld; integrierte, von außen nicht sichtbarer Antenne;
- Anpassung der Lichtfarbe mit diskreter Farbmischung im Reflektor, keine Farbunterschiede auf der Leuchte erkennbar; 4 definierte Farbtemperaturen 2200/2700/3000/4000K; Ansteuerung der vier definierten Farbtemperaturen mittels DALI Device Type 8 Colour Type Tc (DT8 tunable white), robuste Leuchtenelektronik mittels DALI Szenenaufruf (DALI Device  Type 6)
-Leuchte werkzeuglos zu öffnen, EVG und LED-Modul werkzeuglos tauschbar; verpolungssichere Steckverbindung, EVG-Einheit und  LED-Modul ohne ESD-Umgebung tauschbar am Mast;
EVG- oder LED-Modul-Tausch ohne Neuprogrammierung, mit automatischem Datenaustausch der bisherigen Parametrierwerte, Leuchtenbetriebsstunden, Bestromung, Dimm-Einstellungen; Wechsel auf andere Lichtfarbe bei Leuchten ohne Farbwechselfunktion durch Tausch des LED-Moduls (mit automatischem Datenaustausch zwischen EVG und LED-Modul);
-Dichtung nicht verklebt, zerstörungsfrei und einfach austauschbar;
Mastflansch werkzeuglos an Leuchte montierbar und einstellbar, Befestigung am Mast durch Madenschrauben; werkseitig vormontierte Anschlussleitung, leuchtenseitig mit Kabel-Verschraubung zur Zugentlastung;
-Nachtschonende Leuchte mit 0% Lichtimmission in den oberen Halbraum; ausgewählte Leuchten zertifiziert als nachtschonende Leuchte  durch die „Paten der Nacht";
Netzanschluss: 220..240V AC 50/60Hz; Stoßspannungsfestigkeit: Stoßspannungsfestigkeit: 10kV (Common Mode); 6kV (Differential Mode)
Schlagfestigkeit: IK10; Schutzart: IP66; Schutzklasse: SK II (Schutzisoliert); Prüfzeichen: CE, ENEC, VDE;

Leuchte:
- Lichtverteilung: direkt asymmetrisch extrem breit strahlend
- Lichtstrom: 5820lm
- Farbtemperatur: bis  4000K
- Farbwiedergabe: CRI > 70
- Lichtfarbe: 740
- Leistungsaufnahme: 38,6W / (am Ende der Lebensdauer): 40,0W / (bei Reduzierbetrieb 50%): 18,6W
- Lichtausbeute: 150,8lm/W
- Bemessungslebensdauer: 100000h (L98/B10) bei UT= 25°C
- Gehäusefarbe: eisenglimmer (DB 701)
- Abmessung (LxBxH): 736 x 174 x 116mm
- Zulässige Betriebsumgebungstemperatur: -25..+50°C
- Anschlussleitung: vormontiert, H07RN-F, L= 6,50m, 3X 1,50mm²
- Belegung: L/N/LST
- einschl. verbautem Sicherheitsbaustein für die Sicherheitsbeleuchtung.

Angebotenes Produkt: '.................................................
.'
(vom Bieter einzutragen).
Menge: 5,000 St
Kostengruppe DIN 276 2018-12: 556

**02.07.0015 Konischer Stahlmast 6m, liefern und einbauen**
Konischer Stahlrohrmast zur Verwendung für die Straßenbeleuchtung, gefertigt nach DIN EN 40. Hergestellt aus Stahlrohr nach DIN EN 10025 und feuerverzinkt gemäß DIN EN ISO 1461, Endbeschichtung DB 701
Masthöhe über Boden:  6,0 m
Zopfdurchmesser:  76 mm
unterer Durchmesser:  164 mm
Masttür:  100 x 400 mm
Abstand Türunterkante bis Boden:  600 mm
Dreikant Türverschluss aus V2A, 10mm
Gerätesteg mit zwei Schiebemuttern M6 und Erdanschluss M8
Erdstücklänge: 1000 mm
Kabeleinführungsöffnung im Erdreich:  50 x 150 mm
(STK 6000 76 3,0 E1000)

Angebotenes Produkt: '.................................................
.'
(vom Bieter einzutragen).
Menge: 5,000 St
Kostengruppe DIN 276 2018-12: 556

**02.07.0016 Kabelanschluss- und Übergangskasten liefern und in Mast montieren**
Kabelanschluss und Übergangskästen für Lichtmaste, für Lichtmaste ab 3m, nach DIN VDE 0660-505 und DIN 43628, Montage mit zwei Sicherungselementen D 01/E 14 zur Aufnahme von Schraubsicherungen bis 16 A.
Drei Kabeleinführungen für max. 3 Kabel 5x16 mm² mit vorgetrennten, ausbrechbaren Dichtungselementen für alle Kabeldurchmesser.
Leuchtenabgangsbereich mit 2 Kabeleinführungen mit schneidbaren Kunststofftüllen.

•  Berührungsschutz gemäß VBG 4
•  Sichere Klemmtechnik für 3 Kabel 5 x 16 mm2
•  Schutzart IP 44
•  Schutzklasse II
•  Grundkörper aus Kunststoff PA, Deckel aus Kunststoff PC
•  Kabeleinführung für 2 bzw. 3 Kabel mit ausbrechbaren Dichtungsringen
•  Ausstattung zwei Sicherungselementen D 01 / E 14
•  Flexible Innenvorverdrahtung
•  Separate Erdungsseilführung ohne Klemmraumeinschränkung
•  Kontaktmodul für PE- und N- Abgangsklemmung im Leuchtenabgangsbereich
•  2 Leuchtenabgänge mit schneidfähigen Kunststofftüllen
Menge: 5,000 St
Kostengruppe DIN 276 2018-12: 556

#### 02.08 BETON -UND MAUERARBEITEN

*Hinweis: Einzelfundamente*

**02.08.0001 Sauberkeitsschicht Beton C12/C15, D bis 5 cm**
Ortbeton der Sauberkeitsschichten, aus unbewehrtem Beton C 12/C15, Dicke bis 5 cm.
Menge: 2,500 m3
Kostengruppe DIN 276 2018-12: 561

**02.08.0002 Ortbeton Einzelfundament unbewehrt C12/15 0,25-0,5m3**
Ortbeton Einzelfundament, obere Betonfläche abgetreppt, als unbewehrter Beton, Normalbeton C 12/15 DIN EN 206-1, DIN 1045-2, Einzelvolumen über 0,25 bis 0,5 m3.
Menge: 5,000 m3
Kostengruppe DIN 276 2018-12: 561

**02.08.0003 Ortbeton Streifenfundament unbewehrt C25/30 B 50-75cm**
STLB-Bau 2018-10 013
Ortbeton Streifenfundament, obere Betonfläche waagerecht, aus unbewehrtem Beton, Normalbeton C 25/30 DIN EN 206, DIN 1045-2, ohne RC-Baustoffe, Expositionsklasse Frostangriff mit und ohne Taumittel XF3, Expositionsklasse Betonkorrosion durch Verschleißbeanspruchung XM2, Expositionsklasse Betonkorrosion durch chemischen Angriff XA1, Expositionsklasse kein Korrosions- oder Angriffsrisiko X0, Feuchtigkeitsklasse Betonkorrosion, in trockener Umgebung WO, Konsistenzklasse F3, Querschnittsbreite über 50 bis 75 cm, Querschnittstiefe über 100 bis 125 cm.
Menge: 5,000 m3
Kostengruppe DIN 276 2018-12: 561

**02.08.0004 Ortbeton Fundament Stahlbeton C25/30**
Ortbeton Fundamente, als Stahlbeton, Normalbeton C 25/C30 XC2,XF1,WF, DIN EN 206-1, DIN 1045-2, Breite x Länge  350 x 250 cm, Dicke bis 35 cm,  Abscheiben der Betonoberfläche auf der Wandoberseite ,Unter-und Oberseite horizontal einschließlich Nachbehandlung  gemäß ZTV'S durchführen. Ausführung und Massen entsprechend den Vorgaben in den ZTV'S Liefern, Einbauen, Verdichten des Betons. Einschl. Einlegearbeiten RW-Rohr  DN 150.
Menge: 5,000 m3
Kostengruppe DIN 276 2018-12: 561

**02.08.0005 Schalung Betonfundamente**
Schalung Betonfundamente
Schalungshaut für Betonflächen ohne Anforderung, Fundamenhöhen bis 50 cm einschließlich Herstellen von allen erforderlichen Aussparungen Einlegearbeiten für Leerrohre und sonstigen, Einbauteilen.
Menge: 10,000 m2
Kostengruppe DIN 276 2018-12: 561

**02.08.0006 Betonstabstahl B500 alle Durchmesser**
Bewehrung aus Betonstabstahl B500 DIN 488, BST 500 SB, alle Durchmesser, Gerade Stäbe liefern, biegen, schneiden und einbauen. Betonstabstahl für Ortbetonbauteile.
Menge: 500,000 kg
Kostengruppe DIN 276 2018-12: 561

**02.08.0007 BST 500 S(A)**
Liefern und Einbauen von Rundstahl für die tragenden Stahlbetonbauteile aus BST 500 S(A), alle Durchmesser und Längen, einschließlich Schneiden, Biegen und soweit erforderlich, örtliches Anpassen, Verlegen, sowie mit Bindedraht knüpfen. Zuschneiden im Bereich kleinerer Aussparungen und eventuell Überständen. Beim Verlegen der Armierung sind Abstandshalter aus Beton- oder Faserbeton, Unterstützungsträger mit entsprechender Höhe sind in den EP einzurechnen, Öffnungen zum Einbringen des Betons sind vorzusehen. Die Öffnungen zum Einbringen des Betons und Rüttellücken sind entsprechend den maßgebenden Vorschriften freizuhalten
Menge: 500,000 kg
Kostengruppe DIN 276 2018-12: 561

#### 02.09 BELAGSARBEITEN

**02.09.0001 Kontrollprüfung Unterbau/Planum Verformungsmodul statischer Lastplattendruckversuch**
STLB-Bau 2021-04 080
Kontrollprüfung ZTV E-StB auf besondere Anordnung des AG für Unterbau/Planum, Prüfung für Verformungsmodul, mit statischem Lastplattendruckversuch DIN 18134, Ausführung gemäß Einzelbeschreibung,
Einzelbeschreibungs-Nr '- schriftliche Dokumentation und Auswertung.
- Die Messergebnisse und Protokolle der Prüfungen sind der örtlichen Bauleitung zu übergeben'.
Menge: 8,000 St
Kostengruppe DIN 276 2018-12: 539

**02.09.0002 Probefeld Belagsaufbau, Geotextil**
Probefeld herstellen, einschl. Kontrollprüfung ZTVT-StB für Verformungsmodul
'Plattendruckversuch' STS/FSS Schicht.
Für den gesamten Belagsaufbau zur Sicherstellung der Verdichtungswerte.
Abmessungen: 3x3 m

Belagsaufbau:
-Erdplanum
-Geotextil Geotextilklasse 3  150 g/m2
-Schottertragschicht, Belastungsklasse RStO 12 Bk03, Verdichtungsgrad mind. DPr 1, Verformungsmodul EV2 auf der Oberfläche mind. 120 MPa, aus Baustoffgemisch für Schottertragschicht, ohne RC-Baustoffe, Körnung 0/45, Schichtdicke bis 55 cm.
-Frostschutzschicht ZTV SoB-StB, Belastungsklasse RStO 12 Bk03, Verdichtungsgrad mind. DPr 1,03, Verformungsmodul EV2 auf der Oberfläche mind. 100 MPa, aus Baustoffgemisch für Frostschutzschicht, ohne RC-Baustoffe, Körnung 0/45, Schichtdicke bis 19 cm.
Menge: 1,000 St
Kostengruppe DIN 276 2018-12: 521

**02.09.0003 Probefeld Belagsaufbau, Geogitter**
Probefeld herstellen, einschl. Kontrollprüfung ZTVT-StB für Verformungsmodul
'Plattendruckversuch' STS/FSS Schicht.
Für den gesamten Belagsaufbau zur Sicherstellung der Verdichtungswerte.
Abmessungen: 3x3 m

Belagsaufbau:
-Erdplanum
-Geogitter TL Geok E-StB,
-Schottertragschicht, Belastungsklasse RStO 12 Bk03, Verdichtungsgrad mind. DPr 1, Verformungsmodul EV2 auf der Oberfläche mind. 120 MPa, aus Baustoffgemisch für Schottertragschicht, ohne RC-Baustoffe, Körnung 0/45, Schichtdicke bis 55 cm.
-Frostschutzschicht ZTV SoB-StB, Belastungsklasse RStO 12 Bk03, Verdichtungsgrad mind. DPr 1,03, Verformungsmodul EV2 auf der Oberfläche mind. 100 MPa, aus Baustoffgemisch für Frostschutzschicht, ohne RC-Baustoffe, Körnung 0/45, Schichtdicke bis 19 cm.
Menge: 1,000 St
Kostengruppe DIN 276 2018-12: 521

**02.09.0004 Filter-/Trennschicht Geotextil**
Filter-/Trennschicht aus Geotextilien TL Geok E-StB, in Verkehrsflächen, Überlappungsbreite mind. 50 cm, seitlicher Überstand mind. 50 cm, abgerechnet wird die abgedeckte Fläche.
Anforderungen :
Stempeldrückkraft >=1,5 KN
Geotextilklasse 3  150 g/m2
Bahnen nach den Vorschriften des Herstellers verbinden.
Menge: 100,000 m2
Kostengruppe DIN 276 2018-12: 521

**02.09.0005 Filter-/Trennschicht Geogitter**
Filter-/Trennschicht aus Geogitter TL Geok E-StB,  in Verkehrsflächen, Überlappungsbreite mind. 50 cm, seitlicher Überstand mind. 50 cm, abgerechnet wird die abgedeckte Fläche.
Anforderungen
Flächengewicht gesamt >=500g/m2
Flächengewicht Vlies 200 g/m2
Stempeldrückkraft 7,5 kN
Höchstzugkraft längs/quer 7%
Geotextilrobustheitsklasse V
Bahnen nach den Vorschriften des Herstellers verbinden.
Menge: 400,000 m2
Kostengruppe DIN 276 2018-12: 521

**02.09.0006 FSS Bk0,3 DPr1 EV2 100MPa 2/45 D 35cm**
STLB-Bau 2023-10 080
Frostschutzschicht ZTV SoB-StB, Belastungsklasse RStO 12 Bk0,3, Verdichtungsgrad mind. DPr 1, Verformungsmodul auf der Oberfläche mind. EV2 100 MPa, aus Baustoffgemisch für Frostschutzschicht, natürliche Gesteinskörnung TL Gestein, Körnung 2/45, Schichtdicke 35 cm, abgerechnet wird nach Auftragprofilen.
Menge: 400,000 m3
Kostengruppe DIN 276 2018-12: 533

**02.09.0007 STS Bk0,3 DPr1 EV2 120MPa 2/45 D 15-20cm**
STLB-Bau 2025-04 080
Schottertragschicht, Belastungsklasse RStO 12/24 Bk0,3, Verdichtungsgrad mind. DPr 1, Verformungsmodul auf der Oberfläche mind. EV2 120 MPa, aus Baustoffgemisch für Schottertragschicht, Körnung 2/45, Schichtdicke über 15 bis 20 cm, Feinanteil Kategorie UF 3, im eingebauten Zustand max. 3 % Feinanteile, Einbau zwischen Randeinfassungen, die Oberfläche der Tragschicht wird für längere Zeit unmittelbar befahren, abgerechnet wird nach Auftragprofilen.
Menge: 260,000 m3
Kostengruppe DIN 276 2018-12: 533

**Ausführungsbeschreibung 10 Asphaltarbeiten gem. RStO 12**
*Der Einbau Deckschichten*
Hinweis:
Der Einbau der Deckschicht muss  am Ende der Baumaßnahme ausgeführt werden, damit die Deckschicht durch den Baustellenbetrieb nicht beschädigt wird. Eine zusätzliche Abrechnung der Baustelleneinrichtung der Asphaltkolonne wird nicht vergütet und ist in die Einheitspreise einzukalkulieren.

**02.09.0008 Asphalttragschicht Bk0,3 AC32TN Bindem. 50/70 D 10cm**
STLB-Bau 2019-04 080
Asphalttragschicht ZTV Asphalt-StB, Belastungsklasse RStO 12 Bk0,3, Mischgutart AC 32 T N, natürliche Gesteinskörnung TL Gestein, Bindemittel Straßenbaubitumen 50/70 TL Bitumen-StB und DIN EN 12591, Schichtdicke 10 cm, Einbaudicke gemäß TPD-StB durch Nivellement.
Menge: 1300,000 m2
Kostengruppe DIN 276 2018-12: 533

**02.09.0009 Unterlage reinigen Tragschicht bit. Wasser/Druckluft Trocknen**
Reinigen der Unterlage für Tragschichten mit bitumenhaltigen Bindemitteln, für das Aufsprühen von bitumenhaltigem Bindemitteln, durch Entfernen der Schmutzschicht, mit Wasser, Druckluft und nachträglichem Trocknen mit Gerät, anfallende Stoffe laden und entsorgen einschl. Gebühren.
Menge: 1300,000 m2
Kostengruppe DIN 276 2018-12: 533

**02.09.0010 Bitumenhaltiges Bindem. aufsprühen 0,3kg/m2 Tragschicht PmOB Art C2 U60K**
Bitumenhaltiges Bindemittel aufsprühen, ZTV Asphalt-StB, 0,3 kg/m2, ganzflächig, auf Tragschichten, polymermodifizierte Bitumenemulsion DIN EN 13808 PmOB Art C2 U 60 K, Emulsionsmenge ausreichend für geforderte Bindemittelmenge.
Menge: 1300,000 m2
Kostengruppe DIN 276 2018-12: 533

**02.09.0011 Asphaltbetondeckschicht AC11DS D 4cm 25/55-55**
STLB-Bau 2019-04 080
Asphaltdeckschicht aus Asphaltbeton, ZTV Asphalt-StB, Mischgutart AC 11 D S, natürliche Gesteinskörnung TL Gestein, Schichtdicke 4 cm, Bindemittel polymermodifiziertes Bitumen 25/55-55 A TL Bitumen-StB und DIN EN 14023.
Menge: 1300,000 m2
Kostengruppe DIN 276 2018-12: 533

**02.09.0012 Anschluss Deckschicht D 4cm**
STLB-Bau 2009-10 080
Anschluss an Deckschicht, Dicke der Deckschicht 4 cm, anschmelzbares Fugenband, Breite mind. 10 mm, ankleben.
Menge: 25,000 m
Kostengruppe DIN 276 2018-12: 533

**02.09.0013 Asphaltbinderschicht AC11BN 25/55-55A**
Asphaltbinderschicht, Mischgutart AC 11 B N, Bindemittel polymermodifiziertes Bitumen 25/55-55 A TL Bitumen-StB und DIN EN 14023, zum Profilausgleich für Straßen  Handeinbau Ausführung nur nach Anordnung der Bauleitung
Menge: 5,000 t
Kostengruppe DIN 276 2018-12: 533

**02.09.0014 Pflasterdecke Betonverbundpflaster D 100mm**
Pflasterdecke, aus Verbundpflastersteinen aus Beton, TL Pflaster-StB, ungebundene Bauweise, Tragschicht wird gesondert vergütet, aus Doppel-T-Verbundsteinen  einschl. sämtlicher Anfängersteine, Dicke 100 mm, max. Differenzen K, Kante abgeschrägt, Horizontal-/Vertikalschenkel bis 2 mm, Belastungsklasse RStO 12 Bk0,3, in Neben- und Rastanlagen - PKW-Verkehr einschl. geringem Schwerverkehrsanteil, Bettung aus Baustoffgemisch Körnung 0/5 aus natürlichen gebrochenen Gesteinskörnungen (Brechsand-Splitt-Gemisch), TL Pflaster-StB Kategorie GN, Dicke 4 +/-1 cm, Gesteinskörnung für Fugen, Körnung 1/3 aus natürlichen gebrochenen Gesteinskörnungen (Splitt) einkehren und einschlämmen.
Rastermaß: 19,6 x 16,6 cm
Menge: 100,000 m2
Kostengruppe DIN 276 2018-12: 533

**02.09.0015 Zulage Kurvensatz Betonverbundpflaster R = 2 - 6m**
Zulage zur oben genannten Position Pflasterdecke, aus Doppel-T-Verbundsteinen einschl. sämtlicher Anfängersteine, Dicke 80 mm, jedoch Ausführung als Kurvensatz in Wegeradien 2 bis 6 m.
Menge: 25,000 m2
Kostengruppe DIN 276 2018-12: 533

**02.09.0016 Längsrasenfugenpflaster 30/15/10 cm**
Längsrasenfugenpflaster liefern und verlegen entsprechend der Ausführungsbeschreibung. Rastermaß: 30/15/10 cm, Anfangsstein 45/15/10 cm, Farbe: naturgrau, einschl. der erforderlichen Rand- und Abschlusssteine gem. Verlegeplan.
Fugen und Kammern verfüllen mit Substrat bestehend aus 10 Masse -% Oberboden der Bodengruppe 2 – 4 gemäß DIN 18 915 Teil 1, und 40 Masse-% Natursand der Körnung 0/4 mm und 50 Masse-% Splitt der Körnung 2/5 mm. Dem Substrat ist ein Vorratsdünger mit 5 g/m² und 150g /m2 Terra Cottem  beimischen. Auftragsdicke unter Berücksichtigung des Setzungsmaßes bis 2 cm unter OK. Rasensaat gemäß DIN 18 917 auf Pflasterdecke mit begrünten Fugen mit Regel-Saat-Mischung Parkplatzrasen RSM 5.1, Saatgutmenge 25 g/m² der begrünten Fläche. Saatgut in einem Arbeitsgang oberflächig ansähen und leicht einarbeiten.
Menge: 20,000 m2
Kostengruppe DIN 276 2018-12: 533

**02.09.0017 Anschluss Betonpfl. D 100mm Schnittkanten**
Anschluss für Pflasterbelag, aus Betonpflaster, Steindicke 100 mm, Herstellen von Schnittkanten, mit Nassschneidegerät.
Anschluss für Pflasterdecke gem. ZTV Pflaster-StB, kleinstes zulässiges Steinformat 1/2 Stein des Ausgangformates.
Menge: 30,000 m
Kostengruppe DIN 276 2018-12: 533

*Hinweis: Begrünbare Flächenbefestigungen*

**02.09.0018 Plattenbelag Betonrasengitterstein D 12cm Bettung Stoffe begrünbar D 3-5cm**
Plattenbelag nach Richtlinie für die Planung, Ausführung und Unterhaltung von begrünbaren Flächenbefestigungen - FLL, aus Rasengittersteinen Sonderprofil mit gewellter Oberfläche Grünflächenanteil bis 87% aus Beton Dicke 12 cm, Bettung als Vegetationstragschicht nach FLL-Richtlinie für die Planung, Ausführung und Unterhaltung von begrünbaren Flächenbefestigungen, Dicke 3 bis 5 cm, in Stand-/Bewegungsflächen für Feuerwehr- und Rettungsfahrzeuge, Belastungsklasse 3, Fugen und Kammern verfüllen mit Substrat bestehend aus 10 Masse -% Oberboden der Bodengruppe 2 – 4 gemäß DIN 18 915 Teil 1, und 40 Masse-% Natursand der Körnung 0/4 mm und 50 Masse-% Splitt der Körnung 2/5 mm. Dem Substrat ist ein Vorratsdünger mit 5 g/m² und 150g /m2 Terra Cottem  beimischen. Auftragsdicke unter Berücksichtigung des Setzungsmaßes bis 2 cm unter OK. Rasensaat gemäß DIN 18 917 auf Pflasterdecke mit begrünten Fugen mit Regel-Saat-Mischung Parkplatzrasen RSM 5.1, Saatgutmenge 25 g/m² der begrünten Fläche. Saatgut in einem Arbeitsgang oberflächig ansähen und leicht einarbeiten.
Menge: 150,000 m2
Kostengruppe DIN 276 2018-12: 533

**02.09.0019 Anschluss Plattendecke Betonrasengitter Schnittkanten**
Anschluss für Plattendecke ZTV Pflaster-StB, aus Betonrasengitterstein, Herstellen von Schnittkanten, mit Nassschneidegerät Steinstärke 12 cm kleinstes zulässiges Steinformat 1/2 Stein des Ausgangformates.
Menge: 105,000 m
Kostengruppe DIN 276 2018-12: 533

**02.09.0020 Schotterrasen Deck.Sand/Oberb.**
Schotterrasen herstellen
Schotter 32/56 einbauen, Schottergerüst mit nichtbindigem steinfreien (abgesiebten) Oberboden 0/25
hohlraumfrei auffüllen, profilieren und
mit mind. 800 kg/m2 andrücken
Schichtdicke Schotterrasen 15 cm
Abdecken des Schottergerüsts mit einer Deckschicht aus
Oberboden- Sandgemisch, Mischungsverhältnis 30% nichtbindiger Oberboden - 70% Natursand 0/4
Schichtdicke Deckschicht 3cm
Feinplanie und Ansaat
Rasensaatgut RSM 5. 1, 30g/m2
Startdünger NPK 40g/m2
Profilgenauigkeit +- 2cm
Ebenflächigkeit: Spalt unter der 4m- Latte maximal 2cm
Anschlüsse an angrenzende Flächen/Beläge höhengleich
Einbaubereich in mehreren Einzelflächen
Menge: 100,000 m2
Kostengruppe DIN 276 2018-12: 533

*Hinweis: Einfassung Bordstein Beton*

**02.09.0021 Betonbord TB8/30 Fundament Rückstütze C20/25 D 20cm**
STLB-Bau 2018-10 080
Bordstein aus Beton, DIN EN 1340, Maße DIN 483, Form TB 8/30, Witterungswiderstand A, Abriebwiderstand F, Biegezugfestigkeit S, mit Fundament und 2-seitiger Rückenstütze aus Beton mit einer Zusammensetzung C 20/25 DIN EN 206 und DIN 1045-2, Bettungsdicke 20 cm, Breite der Rückenstütze 10 cm.
Menge: 700,000 m
Kostengruppe DIN 276 2018-12: 533

**02.09.0022 Betonbord TB8/30 Absenk. Fundament Rückstütze C20/25 D 20cm**
Bordstein aus Beton, DIN EN 1340, Maße DIN 483, Form TB 8/30, Witterungswiderstand A, Abriebwiderstand F, Biegezugfestigkeit S,  einschl. Absenkungen, mit Fundament und 2-seitiger Rückenstütze aus Beton mit einer Zusammensetzung C 20/25 DIN EN 206 und DIN 1045-2, Bettungsdicke 20 cm, Breite der Rückenstütze 10 cm.
Menge: 15,000 m
Kostengruppe DIN 276 2018-12: 533

**02.09.0023 Betonbord Kurve TB8/30 Fundament Rückstütze C20/25 D 20cm**
STLB-Bau 2019-04 080
Bordstein aus Beton als Kurvenstein Radius 3 m, DIN EN 1340, Maße DIN 483, Form TB 8/30, Witterungswiderstand A, Abriebwiderstand F, Biegezugfestigkeit S, mit Fundament und 2-seitiger Rückenstütze aus Beton mit einer Zusammensetzung C 20/25 DIN EN 206 und DIN 1045-2, Bettungsdicke 20 cm, Breite der Rückenstütze 10 cm.
Menge: 100,000 m
Kostengruppe DIN 276 2018-12: 533

**02.09.0024 Bordstein, sämtliche Formate trennen, ablängen.**
Menge: 75,000 St
Kostengruppe DIN 276 2018-12: 533

#### 02.10 VEGETATIONSTECHNIK

**02.10.0001 Fläche planieren Ab/Auftr.bis 10cm 1:4 bis 1:2**
Bearbeitungsfläche unter Massenausgleich planieren,Ab-/Auftragsdicke bis 10 cm, Flächenneigung : 1:4 bis 1:2.
Menge: 500,000 m2
Kostengruppe DIN 276 2018-12: 571

**02.10.0002 Auflockern Baugrund Untergrundlockerung T 30cm 1:4 bis 1:2**
Auflockern des Baugrundes vor Auftrag der Vegetationstragschicht, durch Untergrundlockerung, Tiefe 30 cm, Flächenneigung : 1:4 bis 1:2.
Menge: 500,000 m2
Kostengruppe DIN 276 2018-12: 571

**02.10.0003 Oberboden Lagerung auftragen D bis 30cm**
Oberboden aus Lagerung, profilgerecht auftragen, Auftragsdicke 20 -30cm, Abrechnung nach Auftragsfläche. Förderweg bis max. 750 m.
Menge: 100,000 m3
Kostengruppe DIN 276 2018-12: 571

**02.10.0004 Oberboden liefern auftragen D 30cm**
Oberboden steinfrei liefern, profilgerecht auftragen, Auftragsdicke 30 cm, Bodengruppe 4 DIN 18915, Neigung der Fläche  bis 1:4,  Abrechnung nach Auftragsfläche.
Menge: 50,000 m3
Kostengruppe DIN 276 2018-12: 571

**02.10.0005 Bodenverbesserung Vegetationsschicht, Sand Stoff aufbringen 75 kg/m2**
Bodenverbesserung der Vegetationstragschicht,  Kiessand, Körnung 0/8, aufbringen, Einarbeiten wird gesondert vergütet, Schichtdicke 5 cm, 75 kg/m2.
Flächenneigung : eben bis 1:2
Menge: 500,000 m2
Kostengruppe DIN 276 2018-12: 571

**02.10.0006 VTS lockern fräsen Tiefe 20 cm, Fläche 1:4 bis 1:2**
Vegetationstragschicht lockern und Bodenverbesserungsstoffe einarbeiten, fräsen, Tiefe 20 cm, Steine ab 5 cm Durchmesser, Fremdkörper und schwer verrottbare Pflanzenteile ablesen, nach Stoffen getrennt laden, zur Deponie nach Wahl des Bieters transportieren und entsorgen, Fläche 1:2 bis 1:4, einschl. Deponiegebühr.
Menge: 500,000 m2
Kostengruppe DIN 276 2018-12: 571

**02.10.0007 Feinplanum Rasen/Wiesenflächen Anschlüsse oberflächengleich**
Feinplanum für Rasen/Wiesenfläche Anschlüsse an Kanten, Wege- und Platzbeläge oberflächengleich Höhenlage gemäß Angabe Ausführungsplanung
Anforderungen  Ebenflächigkeit
DIN 18035 Teil 4 Meßstrecke 4 m <=30mm
Flächenneigung  1:4 bis 1:2.
Menge: 500,000 m2
Kostengruppe DIN 276 2018-12: 574

**02.10.0008 Rasen ansäen Gebrauchsrasen RSM2.3 25g/m2**
STLB-Bau 2021-04 003
Rasen ansäen, Gebrauchsrasen, RSM Rasen 2.3 Gebrauchsrasen - Spielrasen, Saatgutmenge 25 g/m2, die Saatgutmischung ist mit Gräsersorten auszustatten, die in der RSM/FLL in die höchste Eignungsstufe eingeordnet sind, Nachweis der Beschaffenheit durch Vorlage des Mischungsnummernbescheides.
Menge: 500,000 m2
Kostengruppe DIN 276 2018-12: 574

#### 02.11 FERTIGSTELLUNGSPFLEGE, DIN 18916 / 18917

*Hinweis: Standardbeschr.*
Für die Ausführung der Pflegearbeiten als Fertigstellungspflege gelten DIN 18916/18917, die erforderlichen Teilleistungen sind ohne besondere Anordnung rechtzeitig auszuführen, die Ausführung jeder Teilleistung ist dem AG spätestens 1Tag nach Abschluß anzuzeigen. Die vorgesehenen Pflegeleistungen sind durchschnittliche Regelannahmen.

**02.11.0001 Wässern Rasen/Wiesen, 20l/m2 10 Arbeitsgänge**
Wässern der Rasen- und Wiesenflächen, Wasser liefern, Menge je Arbeitsgang ca. 20 l/m2, 10 Arbeitsgänge a 500 m2
Menge: 5000,000 m2
Kostengruppe DIN 276 2018-12: 574

**02.11.0002 Mähen Spiel-/Gebrauchsrasen H 6-10cm H 4cm 5 Schnitte / begrünte Beläge**
Mähen von Spiel-/ Gebrauchsrasen in Belagsflächen (Rasengitter, Rasenpflaster, Rasenwaben, Schotterrasen), Wuchshöhe 6 bis 10 cm, Schnitthöhe 4 cm, 5 Schnitte  a 20 m2, Schnittfolge in der Regel vierzehntägig, Schnittgut geordnet entsorgen einschließlich Gebühren.
Menge: 100,000 m2
Kostengruppe DIN 276 2018-12: 574

**02.11.0003 Mähen Spiel-/Gebrauchsrasen H 6-10cm H 4cm 10 Schnitte**
Mähen von Spiel-/ Gebrauchsrasen, Wuchshöhe 6 bis 10 cm, Schnitthöhe 4 cm, 10 Schnitte  a  500 m2, Schnittfolge in der Regel vierzehntägig, Schnittgut geordnet entsorgen einschließlich Gebühren
Menge: 5000,000 m2
Kostengruppe DIN 276 2018-12: 574

#### 02.12 ZAUNANLAGE - Ordnungszaun

**02.12.0001 Zaun Gitter Höhe 2,00 m, Einzelfeld 2,50 m**
Zaun mit Stahlgittermatten liefern und einbauen,
feuerverzinkt DIN EN ISO 1461.
Mattenhöhe bis 2030 mm, Bodenfreiheit 3 cm,
MW 50x200mm
Stababmessungen senkrecht D 5mm,
Einzelfeldlänge ca.  2,50 m,
Befestigungen/Pfosten: einschl. Abdeckhaube  am Pfostenende und durchgehender Abdeckleiste/Abdeckblende  der Befestigungen.
Pfostenabstand: ca. 2,50 m.
Pfosten 60x40x2mm L=3,00 m, Kopf verschlossen mit Aluminiumkappe, einschl. Endpfosten, Werksoff ST 37 feuerverzinkt gemäß DIN EN ISO 1461, Oberflächenbehandlung/Farbton: sämtl. Teile feuerverzinkt gemäß DIN EN ISO 1461, einschließlich Fundament 40x40x80 cm Beton C20/25 und Erdarbeiten überschüssiges Bodenmaterial geordnet entsorgen incl. Gebühren
Geländeneigung bis 2%, abgetreppte Zaunoberkanten nicht zulässig
Menge: 155,000 m
Kostengruppe DIN 276 2018-12: 562

**02.12.0002 Zulage Längenpassstück werkseitig**
Zulage Längenpassstück werkseitig  Breite 70 -200 cm
Menge: 15,000 St
Kostengruppe DIN 276 2018-12: 562

**02.12.0003 Zulage Toranlagenanschluss**
Zulage für Anschluss an  Toranlage
Menge: 2,000 St
Kostengruppe DIN 276 2018-12: 562

**02.12.0004 Toranlage zweiflüglig**
Toranlage zweiflüglig
Breite: LW 3000 mm
Höhe : 2010 mm
Rohrrahmen: 100/50/2 mm
Pfosten: QR 100x100x3mm mit Zaunanschlussleisten
Füllung: Gittermattenfüllung MW50/200, Stababmessungen senkrecht D 5mm,
einschließlich Durchgreifschutz (200 x 200 mm), Schloß (Doppel-PZ), Drückergarnitur und Feststeller Schließzylinder an Schließanlage Hauptgebäude  angepasst.
Drückergarnitur: Sicherheitsknauf aus Edelstahl: LOCINOX 3006WSI;
Ausführung: Oberflächenbehandlung/Farbton feuerverzinkt gemäß DIN EN ISO 1461, einschließlich Fundament C20/25  bewehrt  Bewehrungsanteil 600 kg BST 500 S als durchgängiger Fundamentbalken Abmessungen: 3,50 x0.60x0.50 m OK -20 unter FH Belag und Erdarbeiten überschüssiges Bodenmaterial geordnet entsorgen einschließlich Gebühren.
Werkstattzeichnungen mit der Einteilung von Fugen, Segmentierung sind den Architekten vor der Ausführung vorzulegen.
Menge: 1,000 St
Kostengruppe DIN 276 2018-12: 562

*Hinweis: Einfassungen Pflaster Beton*
Mähkante unter Zäune

**02.12.0005 Pflasterstreifen Randeinfassung einzeilig Betonpflaster L/B 300 & 150/150mm**
Pflasterstreifen als Mähkante unter Ballfangzaun, aus Steinpflaster ZTV Pflaster-StB, Ausführung der Pflasterstreifen nach Anzahl der Zeilen, einzeilig, Pflastersteine aus Beton DIN EN 1338, max. Differenzen K, Witterungswiderstand D, Abriebwiderstand I, Maße L/B 300 & 150/150 mm, Dicke 80 mm, als Mähkante unter Ordnungszaun, Fundament und einseitige Rückenstütze aus Beton mit einer Zusammensetzung C 12/15 DIN EN 206-1 und DIN 1045-2, Dicke 20 cm, Breite der Rückenstütze 15 cm, Ausgleichsschicht 0/45 10 cm.
 Pflasterfugen einschlämmen mit Fugenmörtel MG III.
Ausführung als Mähkante unter Zäune.
Oberfläche: grau
Rastermaß: 30/15/8 cm, Anfangsstein 15/15/8 cm
Menge: 155,000 m
Kostengruppe DIN 276 2018-12: 562

**02.12.0006 Blitzschutzband 30 x 3,5 mm²**
Blitzschutzband 30 x3,5 mm², V4A Edelstahl, liefern und in vorh. Kabelgraben verlegen, einschl. Schrittspannung und Keilverbindern.
Menge: 160,000 m
Kostengruppe DIN 276 2018-12: 562

**02.12.0007 Erder**
Tiefenerder liefern und montieren.
Menge: 15,000 St
Kostengruppe DIN 276 2018-12: 562

#### 02.13 AUSSTATTUNG

**02.13.0001 Rohrpfosten Stahl verz Durchm. 60,3mm WD 3,2mm L 2m**
Rohrpfosten zur Befestigung von Verkehrszeichen/Hinweisschild ZTV VZ, aus verzinktem Stahl, Durchmesser 60,3 mm, Wanddicke 3,2 mm, Länge 2 m, mit Bodenhülse, einschließlich Einbau in Fundament C 20/25 Maße 40/40/80 cm, einschl. Erdarbeiten, überschüssigen Boden im Baustellenbereich einbauen.
Bodenhülse aus Guss, einschl.  Gewinde-und Klemmring.
Menge: 4,000 St
Kostengruppe DIN 276 2018-12: 561

**02.13.0002 Schild Hier gilt die StVO**
Schild, Aluminium weiß reflektierend, 330 x 600 x2 mm, einseitig, gerundete Ecken, Montage an vorh. Stahlrundrohr-Pfosten, Durchmesser 60,3 mm, einschl. Befestigungsmaterial, mit Rohrschelle aus verzinktem Stahl.
Text: Hier gilt die StVO (VZ 2803).
Menge: 2,000 St
Kostengruppe DIN 276 2018-12: 561

**02.13.0003 Kombi-Schild Hier gilt die StVO 10km/h**
Schild, Aluminium weiß reflektierend, 900 x 600 x2 mm, einseitig, gerundete Ecken, Montage an vorh. Stahlrundrohr-Pfosten, Durchmesser 60,3 mm, einschl. Befestigungsmaterial, mit Rohrschelle aus verzinktem Stahl.
Text: Hier gilt die StVO 10 km/h.

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Menge: 2,000 St
Kostengruppe DIN 276 2018-12: 561

**02.13.0004 Schild Feuerwehr-Zufahrt gem. DIN 4066, einschl. Mast**
Schild, Aluminium weiß reflektierend, 210 x 594 x 2 mm, einseitig, gerundete Ecken, Montage an vorh. Stahlrundrohr-Pfosten, Durchmesser 60,3 mm, einschl. Befestigungsmaterial, mit Rohrschelle aus verzinktem Stahl.
Text: Feuerwehrzufahrt Halteverbot nach StVO (gem. DIN 4066).
Menge: 2,000 St
Kostengruppe DIN 276 2018-12: 561

**02.13.0005 Schild Feuerwehr-Aufstellflächen**
Schild, Aluminium weiß reflektierend, 500 x 500 x 2 mm, einseitig, gerundete Ecken, Montage an vorh. Stahlrundrohr-Pfosten, Durchmesser 60,3 mm, einschl. Befestigungsmaterial, mit Rohrschelle aus verzinktem Stahl.
Text: Symbol und Text

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Menge: 2,000 St
Kostengruppe DIN 276 2018-12: 561

**02.13.0006 Verkehrsspiegel aus Edelstahl mit rot-weiß**
Beschlags- und vereisungsfreier Verkehrsspiegel aus Edelstahl mit rot-weiß reflektierendem Kunststoff-Rahmen, Spiegelfront kombiniert mit thermoaktiven Materialien, zur Regulierung der Temperatur auf der Spiegeloberfläche. Stahl-Rückwand schützt Thermoschichten, Montage an  Stahlrundrohr-Pfosten, Durchmesser 76/2 mm, einschl. Befestigungsmaterial/verstellbare Halterung  an Stahlpfosten, mit Pfosten L=350 cm aus verzinktem Stahl,
einschließlich Einbau in Fundament nach Herstellerangaben (C 20/25 Maße 60/60/80 cm), einschl. Erdarbeiten, überschüssigen Boden im Baustellenbereich einbauen.
Spiegelgrösse 60 x 80 cm, max. Beobachtungsabstand bis zu 25 m.
Menge: 1,000 St
Kostengruppe DIN 276 2018-12: 561

**02.13.0007 Absperrung/Sicherung Vegetationsfläche H 50cm**
Absperrung für Vegetationsflächen, , einbauen in Erdreich, einschl. Erdarbeiten und Fundamente C 20/25, 60x60x60 cm.
Menge: 20,000 St
Kostengruppe DIN 276 2018-12: 561

#### 02.14 STUNDENLOHNARBEITEN

**Ausführungsbeschreibung 11 Stundenlohnarbeiten**
Vergütet werden Stundenlohnarbeiten, die auf Weisung des Auftraggebers ausgeführt und anerkannt wurden.

1. Löhne

1.1 Die Stundenlohnverrechnungssätze für die jeweiligen Arbeitskräfte sind unaufgegliedert anzubieten. Anzubieten ist für die jeweilige Arbeitskraft (Lohn- u. Berufsgruppe) ein Verrechnungssatz, der sämtliche Aufwendungen enthält, wie z.B. Lohn- u. Gehaltskosten (Tariflöhne einschl. etwaiger Lohnzulagen, Lohnzuschläge und vermögenswirksamer Leistungen), die Lohn- u. Gehaltsnebenkosten (z.B. Auslösungen, Wegegelder, Wegzeitenentschädigung, Fahrtkostenerstattung, etc.) die Sozialkassenbeiträge, ggf. Winterbauumlage, die Gemein kostenanteile sowie Gewinn, jedoch ohne Umsatzsteuer. Vergütet wird nur der tatsächlich am Ausführungsort geleistete Zeitaufwand, d.h. An- und Abfahrtszeiten sowie Fahrtkosten werden nicht berücksichtigt.
1.2 Für die Vergütung von Zeit- und Erschwerniszuschlägen sind die tariflichen Rahmenbestimmungen für den jeweiligen Leistungsbereich anzuwenden. Die Zeitzuschläge (Mehr-, Spät-, Nacht-, Sonntags- und Feiertagsarbeit) werden nur vergütet, wenn diese vom Auftraggeber ausdrücklich gefordert wurden. Sie werden auf der Basis des tatsächlich ausbezahlten und nach- gewiesenen Lohnes (ohne Lohnnebenkosten) berechnet. Hierzu sind vom AN auf Verlangen des AG Gehaltsnachweise der Arbeiter vorzulegen, für die Zeit- und Erschwerniszuschläge geltend gemacht werden.

2. Geräte

2.1 Kleingeräte Die Kosten für den Einsatz von Kleingeräten bis 800 Euro netto Anschaffungswert entsprechend § 6 Abs. 2 EStG (Einkommen- steuerrichtlinien) einschl. Zubehör, Betriebsstoffen sowie die Kosten für die Instandhaltung (z.B. Schärfen von Werkzeugen, etc.) im normalen Rahmen werden nicht vergütet.

3.Sonstiges
3.1 Für die Ausführung von untergeordneten Leistungen, wie z.B. Stemm-, Reinigungsarbeiten etc., wird nur der Lohn eines Bauwerkers/ Helfer vergütet, auch wenn vom Auftragnehmer höher qualifiziertes Personal eingesetzt wird.
3.2  Stunden von aufsichtsführendem Personal (Bauleiter, Montageinspektor etc.)  für Besprechungen, Aufmass u. Abrechnung usw. werden nicht gesondert vergütet. Diese Kosten sind mit den angebotenen Stundenlohnsätzen abgegolten.
Die nachstehenden EP der Verrechnungssätze gelten unabhängig von der abgerechneten Stundenzahl.
Die Stundenlohnarbeiten bedürfen der vorherigen Genehmigung durch die Objektüberwachung (OÜ).
Von der OÜ nicht unterschriebene Stundenlohnzettel (Rapporte) werden nicht anerkannt.
Stundenlohnzettel (Rapporte) sind zeitnah innerhalb einer Woche nach Erbringung der OÜ zur Prüfungvorzulegen.
Stundenlohnarbeiten sind beim Planer vor Ausführung schriftlich anzumelden.
Werden Stundenlohnarbeiten, ohne schriftliche Information gegenüber den Planern und im Besonderen gegenüber der Bauleitung seitens des AN ausgeführt, werden keine Kosten seitens des AG gegenüber dem AN geleistet.
Stundenlohnarbeiten müssen innerhalb 24h nach Ausführung den Planern schriftlich vorliegen (e-mail od. FAX). Sollte der Eingang zu einem späteren Zeitpunkt erfolgen werden Geldforderungen seitens des AN, daraus resultierend, strikt zurückgewiesen.

**02.14.0001 Vorarbeiter**
Menge: 10,000 h
Kostengruppe DIN 276 2018-12: 599

**02.14.0002 Facharbeiter**
Menge: 10,000 h
Kostengruppe DIN 276 2018-12: 599

**02.14.0003 Arbeiter**
Menge: 10,000 h
Kostengruppe DIN 276 2018-12: 599

**02.14.0004 Maschinenfahrer**
Maschinenführer/Fahrer
Menge: 20,000 h
Kostengruppe DIN 276 2018-12: 599

**02.14.0005 LKW mit Fahrer bis 7,5 t**
LKW einschl. Fahrer,
Nutzlast bis 7,5 t,
Menge: 10,000 h
Kostengruppe DIN 276 2018-12: 599

**02.14.0006 LKW mit Fahrer über 12 t**
LKW einschl. Fahrer,
Nutzlast über 12 t,
Menge: 10,000 h
Kostengruppe DIN 276 2018-12: 599

**02.14.0007 Hydraulikbagger Bereifung**
Hydraulikbagger ohne Fahrer,
Fahrwerk mit Bereifung,
Menge: 5,000 h
Kostengruppe DIN 276 2018-12: 599

**02.14.0008 Radlader 88 - 120 kW**
Radlader ohne Fahrer,
Motorleistung 88 bis 120 kW,
Menge: 5,000 h
Kostengruppe DIN 276 2018-12: 599

**02.14.0009 Kehrmaschine**
Kehrmaschine mit Bedienung,
Arbeitsbreite mindestens 2,0 m
Menge: 10,000 h
Kostengruppe DIN 276 2018-12: 599

**02.14.0010 Pumpe Zubehör Bedienungspersonal einsetzen 2-4kW**
Pumpe einschl. Zubehör, mit Bedienungspersonal, auf Anordnung des AG einsetzen, als Tauchpumpe, Leistung 2 bis 4 kW.
Menge: 20,000 h
Kostengruppe DIN 276 2018-12: 599

**02.14.0011 Bohrhammer Werkzeug einsetzen ohne Bedienungspersonal 1-2kW**
Bohrhammer einschl. Werkzeug, auf Anordnung des AG einsetzen,
ohne Bedienungspersonal, Leistung 1 bis 2 kW.
Menge: 5,000 h
Kostengruppe DIN 276 2018-12: 599

**02.14.0012 Kompressor einsetzen ohne Bedienungspersonal 3-5m3/min**
Kompressor, auf Anordnung des AG einsetzen, ohne Bedienungspersonal, Leistung 3 bis 5 m3/min, ein Bohrhammer, schallgedämmt.
Menge: 5,000 h
Kostengruppe DIN 276 2018-12: 599
